# Sanierung Schloss Herrnsheim I
Angebotsaufforderung (GAEB DA XML 3.3, DA83)
Projekt: 2024-05
Währung: EUR
Bieterkommentare zugelassen: ja
Auftraggeber: Stadtverwaltung Worms, Worms, 67547
Erstellt mit: ASBwin 28.0.2.0, Position 28.0.2.2, 21.05.2026

## BAUBESCHREIBUNG
Das Herrnsheimer Schloss wurde circa 1460 ursprünglich als Burg erbaut, jedoch 1689 während des Pfälzischen Erbfolgekrieges zerstört.
Nach dem Aufbau als Barockschloss mit barocker Gartenanlage im Jahr 1711, wurde es 1792 erneut schwer beschädigt und im Jahr 1840 mit Veränderungen wieder hergestellt.

Das Bau-Ensemble befindet sich im Wormser Stadtteil Herrnsheim.
Bei dem Gebäude handelt es sich um ein dreigeschossiges Bauwerk, zuzüglich einem Kellergeschoss und einem Dachgeschoss.
Das Schloss wird unter denkmalpflegerischen Gesichtspunkten saniert und restauriert.

Die historisch wertvollen Räume im Erdgeschoss werden im ersten Bauabschnitt restauriert und für eine museale Nutzung und Veranstaltungen bereitgestellt.
Der Westflügel wird im EG für Nebenräume und Sanitäranlagen saniert und umgebaut.
Für die barrierefreie Nutzung des Schlosses wird ein Aufzug an einer Außenwand angebaut, der die Geschosse EG bis 2.OG anfährt.

Im Untergeschoss wird der große Gewölbekeller mit einem Ausschankbereich für Weinfeste hergerichtet. Zusätzlich wird ein neuer Sanitärbereich gebaut.

Die alte Haustechnik wird komplett erneuert und im UG neue Technikräume erstellt.

Maßnahmen in Bereichen des ersten Bauabschnitts:

Untergeschoss:
2 Technikräume, 1 Lüftungszentrale, 2 WC-Räume, 1 Veranstaltungsraum mit Treppenlift,
1 Ausschankraum, 1 Eingangsbereich, 1 Flur, Treppe Zweiter-Rettungsweg

Erdgeschoss:
4 Treppenhäuser, 4 Flure, 3 WC-Räume, 1 Putzraum, 1 Schließfachraum, 1 Stuhllager,
9 Ausstellungsräume, Aufzugschacht mit Gebäudeanbindung

1.Obergeschoss:
1 Treppenhaus, Aufzugschacht mit Gebäudeanbindung

2.Obergeschoss:
Aufzugschacht mit Gebäudeanbindung

## ALLGEMEINE TECHNISCHE VERTRAGSBEDINGUNGEN FÜR BAULEISTUNGEN
Ausführungs- und Vertragsgrundlagen:
Die Landesbauordnung Rheinland-Pfalz.
Die Baugenehmigung und deren Auflagen.
Die Werk.- und Detailpläne des Architekten inkl. Leistungsverzeichnis.
Die VOB Teil B und C in neuester Fassung.
Die VOB gilt in ihrer aktuellen Fassung zum Zeitpunkt des Vertragsabschlusses als vereinbart!
Die Allgemein anerkannten Regeln der Technik und des Handwerks.
Die gültigen Schall-, Wärme- und Brandschutzverordnungen.
Die Unfallverhütungsvorschriften.
Die jeweilige Herstellervorschrift und Verarbeitungsrichtlinien.
DIN 18299 Allgemeine Regelungen für Bauarbeiten jeder Art.
DIN 18330 / 18331/ 18335 / 18336

Besichtigung der Örtlichkeit:
Evtl. Bedenken gegen die vorgesehene Art der Ausführung sind bei Angebotsabgabe schriftlich mitzuteilen. Es wird eine Besichtigung des Gebäudes und der Örtlichkeit empfohlen. Mehrforderungen auf Grund von Unkenntnis werden ausgeschlossen.

Angaben zur Baustelle

0.1.1 Lage der Baustelle, Umgebungsbedingungen, Zufahrtsmöglichkeiten und Beschaffenheit der Zufahrt sowie etwaige Einschränkungen bei ihrer Benutzung:
Adresse: Schloss Herrnsheim, Herrnsheimer Hauptstraße1 in 67550 Worms
Die Andienung des Gebäudes erfolgt in Absprache mit der Bauleitung.
Die Zu- und Abfahrt kann über die Herrnsheimer Hauptstraße erfolgen.

0.1.2 Besondere Belastungen aus Immissionen sowie besondere klimatische oder  betriebliche Bedingungen:
Zum Schutz gegen Baulärm gelten die Anforderungen des BlmSchG. Alle Baumaschinen sind in den arbeitsfreien Zeiten und bei Arbeitsunterbrechungen und Stillstandzeiten sowie Arbeitsumstellungen abzustellen. Die Motoren der zum Be- und Entladen wartenden Fahrzeuge sind, wenn es der Betrieb zulässt, abzustellen.
Der AN hat vor Beginn von staubbelastenden Tätigkeiten die Schutzmaßnahmen festzulegen und dieses Schutzkonzept der Bauleitung und dem SiGeko vorzulegen.

0.1.3 Art und Lage der baulichen Anlagen, Anzahl und Höhe der Geschosse:
Dreigeschossiges Massivgebäude in Mauerwerksbau,
zuzüglich Dachgeschoss mit Dachstuhl in Holzkonstruktion mit Walmdach.
zuzüglich massives Kellergeschoss mit Gewölbedecken.

Geschosshöhen:
KG:  ca. 3,85 m im Lichten (im Veranstaltungsraum)
EG und OG:  ca. 4,00 m im Lichten
Traufhöhe:  ca. 15,00 m von OK Gelände

Die zu sanierende netto Raumfläche (NRF) beträgt im Untergeschoss: 484,00 qm.
Darin enthalten sind: 364,00 qm Nutzfläche (NUF), 43.00 qm Verkehrsfläche (VF)
und 77,00 qm Technikfläche (TF)

Die zu sanierende und restaurierende netto Raumfläche (NRF) beträgt im Erdgeschoss inkl. des Treppenraumes im 1. Obergeschoss: 714,00 qm.
Darin enthalten sind: 447,00 qm Nutzfläche (NUF) und 267,00 qm Verkehrsfläche (VF)

0.1.4 Verkehrsverhältnisse auf der Baustelle:
Die Andienung des Gebäudes erfolgt in Absprache mit der Bauleitung. Die Zu- und Abfahrt kann über die Herrnsheimer Hauptstraße erfolgen. Der gesamte Baustellenbereich wird durch einen geschlossenen Bauzaun von der Parkanlage und zu den Nachbargebäuden abgegrenzt.
Private Personenkraftwagen dürfen auf dem Gelände innerhalb des Bauzaunes nicht geparkt werden. Die Firmenwagen sind entsprechend zu kennzeichnen und dürfen nur auf den dafür frei gegebenen Flächen abgestellt werden.
Frei Stellplätze sind voraussichtlich vorhanden, können vom AG aber nicht garantiert werden. Ein Anspruch auf kostenfreie Parkplätze besteht nicht.

Auf dem gesamtem Gelände gilt die StVO. Die Verkehrsteilnehmer werden mit Blick auf die eingeengten räumlichen Verhältnisse und mit Rücksicht auf das Baustellenpersonal gebeten, das Gelände mit besonderer Vorsicht und angemessener Geschwindigkeit zu befahren.
Eine eventuelle Absicherung zum öffentlichen Straßenverkehr ist mit dem Amt für öffentliche Ordnung abzuklären. Erforderliche Genehmigungen für ggf. erforderliche Absperrungen o.ä. sind vom AN einzuholen. Die Straßen, Zufahrten und Wege im Bereich des Geländes sind unbedingt freizuhalten. Parken, Anhalten und Lagern ist nur auf den dafür ausgewiesenen Flächen erlaubt. Zuwider parkende Fahrzeuge werden kostenpflichtig abgeschleppt.
Die öffentlichen Verkehrsflächen im Bereich der Baustelle sind bei Verschmutzungen durch den Baustellenbetrieb umgehend zu reinigen.

0.1.5 Für den Verkehr freizuhaltende Flächen:
Straßen und Wege, die der Andienung dienen sind frei von parkenden Fahrzeugen zu halten. Ausgewiesene Feuerwehrzufahrten und Rettungswege sind freizuhalten.

0.1.6 Art, Lage, Maße und Nutzbarkeit von Transporteinrichtungen und Transportwegen:
Die Stellung von Bauzäunen erfolgt bauseits. Die Stellung der Fassadengerüste erfolgt über das Gewerk Gerüstbau.
Ein Baukran steht nicht zur Verfügung. Lagerung und Transport auf der Baustelle sowie die Bereitstellung erforderlicher zusätzlicher Hebezeuge ist Sache des Auftragnehmers. Die Kosten hierfür sind anteilmäßig in die einzelnen LV-Positionen einzurechnen. Eventuell erforderliche Transporteinrichtungen, Abschrankungen, Hinweisschilder, Warnleuchten, Aufwendungen für Straßensperrungen etc. sind in die Einheitspreise einzurechnen.

0.1.7 Lage, Art, Anschlusswert und Bedingungen für das Überlassen von Anschlüssen für Wasser, Energie, und Abwasser:
Ein Bauwasseranschluss mit mehreren Zapfstellen mit Anschluss DN32 wird im EG und KG zur Verfügung gestellt. Außerhalb des Gebäudes stehen keine Bauwasseranschlüsse zur Verfügung.
Ein Baustromverteiler wird im Außenbereich aufgestellt. Innerhalb des Gebäudes stehen in jedem Geschoss ein Baustromverteiler zur Verfügung.
Ausstattung mit 4 Schutzkontaktsteckdosen 230 Volt.

0.1.8 Lage und Ausmaß der dem Auftragnehmer für die Ausführung seiner Leistungen zur Benutzung oder Mitbenutzung überlassenen Flächen und Räume:
Es werden vom AG baustellennahe Flächen für Container/ Magazine o.ä zur Verfügung gestellt. Flächen für Baustelleinrichtung/ Lager werden zugewiesen und die Größe im Vorfeld definiert. Siehe Baustelleneinrichtungsplan in der Anlage (Lageplan)
Es werden keine Räumlichkeiten in den Gebäuden zum Aufenthalt zur Verfügung gestellt.
Die Flächen der Baustelleneinrichtung sind beschränkt und gemäß beigefügter Unterlagen begrenzt. Nur die bereitgestellten Flächen stehen für die Maßnahme zur Verfügung.
Angrenzende Flächen, Gegenstände und Bereiche dürfen nicht beeinträchtigt werden.

Während der Sanierungsarbeiten sollen die, für Damen und Herren getrennten, WCs und Waschgelegenheiten in der naheliegenden Orangerie benutzt werden und stehen allen Gewerken zur Verfügung. Zusätzlich wir in unmittelbarer Nähe des Schlosses ein Bau-WC aufgestellt.

0.1.9 Besondere Vorgaben für die Entsorgung:
Grundsätzlich werden alle anfallenden Abbruch-, Demontage- sowie Verpackungsmaterialien etc. Eigentum des Auftragnehmers und sind durch diesen in eigener Verantwortung zu entsorgen. Der Auftragnehmer trägt alle Abfall-, Schutt- und sonstige Gebühren für die Entsorgung sowie die Kosten für den Transport. Abbruch-, Demontage-, sowie Verpackungsmaterialien sind unmittelbar von der Baustelle zu entfernen und umgehend abzufahren. Die Entsorgung von Abfällen erfolgt gemäß öffentlich-rechtlicher Vorgaben. Abfälle sind gemäß Abfallverzeichnis-Verordnung getrennt zu entsorgen. Einzelheiten sind dem EVM241 zu entnehmen.

0.1.10 Art und Umfang des Schutzes von Bäumen, Pflanzenbeständen, Vegetationsflächen, Verkehrsflächen, Bauteilen, Bauwerken, Grenzsteinen
und dergleichen im Bereich der Baustelle:
Bäumen, Pflanzenbestände, Vegetationsflächen, Verkehrsflächen, Bauteile, Bauwerke, Grenzsteine und Markierungen sind grundsätzlich vor Beschädigung zu schützen. Ggf. beschädigte Pflanzen, Verkehrsflächen und Bauteile sind durch den Verursacher wiederherzustellen.

0.1.11 Im Bereich der Baustelle vorhandene Anlagen, insbesondere Abwasser- und
Versorgungsleitungen:
In der Baustelle befinden sich Abwasser- und Versorgungsleitungen. Grundsätzlich sind diese vor Beschädigung zu schützen. Der AN hat sich vor Maßnahmen über bekannte Leitungen u.ä. beim AG, bzw. HLS Fachingenieur zu erkundigen.

0.1.12 Bestätigung, dass die im jeweiligen Bundesland geltenden Anforderungen zu
Erkundungs- und gegebenenfalls Räumungsmaßnahmen hinsichtlich Kampfmitteln erfüllt wurden:
Eine Untersuchung auf Kampfmittel fand vor Beginn der Baumaßnahme statt.

0.1.13 Gegebenenfalls gemäß der Baustellenordnung getroffene Maßnahmen:
Die Vorgaben des SiGeKo (Sicherheits- und Gesundheitskoordinator) sind einzuhalten. Bei Nichteinhaltung der Verhaltensvorschriften bestehen die Möglichkeit des Hausverbotes und eine eventuell damit verbundene strafrechtliche oder ordnungswidrige Ahndung.

Ohne Zustimmung der Bauleitung darf kein Personal abgezogen werden. Die Bauleitung ist rechtzeitig über Personalreduzierung, Betriebsurlaub, etc. zu informieren.

0.1.14 Besondere Anordnungen. Vorschriften und Maßnahmen der Eigentümer (oder der
anderen Weisungsberechtigten) von Leitungen, Kabeln, Dränen, Kanälen, Straßen, Wegen, Gewässern, Gleisen, Zäunen und dergleichen im Bereich der Baustelle:
Grundsätzlich sind diese vor Beschädigung zu schützen. Der AN hat sich vor Maßnahmen über bekannte Leitungen u.ä. beim AG zu erkundigen.
Baulärm: lärmintensive Arbeiten sind rechtzeitig vor Ausführung anzukündigen und abzustimmen. Staubarmes Arbeiten: Sämtliche Arbeiten sind nur mit dem Einsatz staubmindernder Technik, gemäß ZTV "Mindestanforderungen für ein staubarmes Arbeiten auf Baustellen" und dem Merkblatt der BG Bau "Staubminimierung beim Bauen" zulässig.
Heißarbeiten sind grundsätzlich anzumelden. Die Dauer der Brandwache nach Heißarbeiten beträgt mindestens 2 Stunden. Bei Verwendung von Hebezeugen oder Leitern sind diese bei Verlassen der Baustelle bzw. bei Arbeitsunterbrechungen stets gegen Missbrauch durch Dritte zu sichern oder abzubauen. Der AN ist für entsprechende Sicherheitsmaßnahmen selbst verantwortlich. Material, Werkzeuge etc. müssen ebenfalls gesichert und kontrolliert werden.

0.1.15 Art und Umfang von Schadstoffbelastungen, z.B. des Bodens, der Gewässer,
der Luft, der Stoffe und Bauteile; vorliegende Fachgutachten oder dergleichen:
Schadstoffhaltige Bauteile wurden vor Beginn der Baumaßnahme rückgebaut.

0.1.16 Arbeiten anderer Unternehmer auf der Baustelle:
Es werden in Abstimmung parallel Arbeiten von anderen Gewerken in jeweils anderen Arbeitsbereichen des Gebäudes ausgeführt.

0.1.17 Arbeitsschutzmaßnahmen: Für jegliche Abbrucharbeiten, an bestehenden Putzen, Spachtel- und Fugenausgleichsmassen sind folgende Arbeitsschutzmaßnahmen einzuhalten:
Benutzen einer erweiterten PSA bestehend aus Helm, Schutzbrille, Atemschutzmasken (FFP2), Einwegschutzanzug (Kategorie III, Typ 5 + 6), Nitril-Handschuhen und Arbeitsschutzschuhen. Personen ohne Schutzhelm und Schutzschuhe haben keinen Zutritt zur Baustelle. Sind darüber hinaus weiter Schutzausrüstungen erforderlich (z. B. Augen- oder Gesichtsschutz, Gehörschutz, Atemschutz, Warnkleidung), hat der AN deren Benutzung sicherzustellen. Zuwiderhandelnde Personen können nach einmaliger Verwarnung von der Baustelle gewiesen werden. Handwasch-Desinfektionsmittel und Hautpflegemitteln sind durch den AN zur Verfügung zu stellen.
Rauchen, Essen oder Trinken ist im Arbeitsbereich nicht erlaubt oder zulässig !!

0.1.18 Bauschild:
Das Anbringen von Firmenschildern ist nur nach Zustimmung des Auftraggebers zulässig und mit der Bauleitung abzustimmen.

0.1.19 Fachbauleiter:
Mit Abgabe des Angebotes verpflichtet sich der Auftragnehmer im Auftragsfalle zur Übernahme der Fachbauleitung für seinen Leistungsbereich. Der Fachbauleiter ist schriftlich zu benennen.
Während der Arbeiten des Auftragnehmers (AN) auf der Baustelle muss ein deutsch sprechender Vertreter des AN anwesend sein, der bevollmächtigt ist, Anordnungen der Bauleitung entgegenzunehmen, der weisungsberechtigt ist und alle erforderlichen Maßnahmen ergreifen kann. Er nimmt an den wöchentlichen Bauleiterbesprechungen teil und darf nur mit Zustimmung des Auftraggebers ausgetauscht werden. Die Vollmacht muss der Bauleitung in Schriftform vor Arbeitsaufnahme vorliegen.

0.1.20 Gebäudedokumentation:
Zur Gebäudedokumentation sind der Bauleitung vor Abschluss der Maßnahme sämtliche Produktdatenblätter und techn. Datenblätter der verwendeten Objekte und Einbauten in Papierform und digital zu übergeben.

0.1.21 Keine Verwendung gefährlicher Stoffe:
Es dürfen keine Stoffe verwendet werden, deren Inhalt gefährlich oder teilweise als gefährlicher Stoff in der Gefahrenordnung (Bundesgesetzblatt 1986, Nr. 47, Seite 1470 ff) aufgeführt sind. Die Verwendung asbesthaltiger Produkte ist nicht gestattet. Als Ersatz kommen vorzugsweise die in den vom Bundesumweltamt herausgegebenen Ersatz- stoffkatalog aufgeführten Stoffe in Betracht. Dieser ist beim Hauptverband der gewerblich. Berufsgenossenschaft e. V., Lindenstraße 78-80 in 53757 St. Augustin 2, zu beziehen.

0.2 Angaben  zur Ausführung

0.2.1 Besondere Anforderungen an die Baustelleneinrichtung und Entsorgungseinrichtungen, z. B. Behälter für die getrennte Erfassung:
Die Flächen der Baustelleneinrichtung sind beschränkt und gemäß beigefügtem BE-Plan begrenzt. Nur die bereitgestellten Flächen stehen für die Maßnahme zur Verfügung.
Angrenzende Flächen, Gegenstände und Bereiche dürfen nicht beeinträchtigt werden.
Für die Entsorgung anfallender Materialien und Baustoffe stehen in der Baustelleneinrichtungsfläche Containerflächen temporärer Nutzung zur Verfügung. Siehe Baustelleneinrichtungsplan. Behälter oder Container werden vom AG nicht zur Verfügung gestellt. Nähere Informationen zur Entsorgung sind den Positionstexten zu entnehmen.

0.2.2 Besonderheiten der Regelung und Sicherung des  Verkehrs, gegebenenfalls auch, wieweit der Auftraggeber die Durchführung der erforderlichen Maßnahmen übernimmt:
Die StVO ist einzuhalten. Die Absicherung zum öffentlichen Straßenverkehr ist mit der örtlichen Bauleitung abzuklären. Erforderliche Genehmigungen für ggf. erforderliche Absperrungen o.ä. sind vom AN einzuholen. Im übrigen wird auf die Punkte vorab verwiesen.

0.2.3 Besondere Anforderungen an das Auf- und Abbauen sowie Vorhalten von Gerüsten:
Ein Fassadengerüst mit Dachfanggerüst wird durch den Gerüstbauer gestellt.
Umbauten an Gerüsten sind nur durch den Gerüstbau-Unternehmer zulässig.

0.2.4 Art und Umfang der vom Auftraggeber verlangten Eignungs- und Gütenachweise:
Eignungs- und Gütenachweise sind auf Verlangen durch den AG umgehend vorzulegen. Prinzipiell ist durch den Auftragnehmer für alle erbrachten Leistungen der Eignungs- und / oder Gütenachweis zu führen.

0.2.5 Vorgesehene Arbeitsabschnitte, Arbeitsunterbrechungen und Arbeitsbeschränkungen nach Art, Ort und Zeit sowie Abhängigkeit von Leistungen anderer.
Der AN Rohbau kann erst zu einem späteren Zeitpunkt, nach Installation diverser Medien,
erstellte Durchbrüche in Decken oder Wänden wieder verschließen.
Daher erfolgen diese Leistungen des Verschließens mit einem deutlichen zeitlichen Abstand zu den Hauptleistungen des Rohbaus.

Im Zuge der Erdarbeiten werden die Archäologen zugegen sein um ggf. Untersuchungen anzustellen. Hierbei kann es zu Unterbrechungen durch Untersuchungen kommen

0.2.6 Besondere Erschwernisse  während der Ausführung, z. B. Arbeiten in Räumen, in denen der Betrieb weiterläuft,  Arbeiten im Bereich von Verkehrswegen oder bei außergewöhnlichen äußeren Einflüssen.

Im Zuge der Erdarbeiten werden die Archäologen zugegen sein um ggf. Untersuchungen anzustellen. Hierbei kann es zu Unterbrechungen durch Untersuchungen kommen

## ZUSÄTZLICHE VERTRAGSBEDINGUNGEN
Ausführungsfristen

gem. § 5 VOB/B. Bei Vertragsabschluss sind verbindliche Ausführungsfristen zu vereinbaren.
Die Fristen werden Teil des Vertrages.

Ausführungszeitraum:

Beginn: 06.07.2026  Ende: 15.02.2027

Ausführung vor Ort / Lieferzeit separat zuvor.
bei Auftragsvergabe werden bindende Termine vereinbart
Abnahme
Abnahme gem. §12 VOB/B
Eine förmliche Abnahme wird angeordnet. Mindestens 14 Tage, vor der Abnahme sind dem AG alle notwendigen Dokumentationsunterlagen vorzulegen. Ein nicht einhalten der Vorlage der Dokumentationsunterlagen wird als erheblicher Mangel angesehen und führt zur Absage der Abnahme.
Gewährleistung
nach VOB, verlängert auf 5 Jahre
Bauleistungsversicherung
Eine Bauleistungs- oder Bauwesensversicherung wird vom AG nicht abgeschlossen.
Bauwasser/ Baustrom
werden vom Auftraggeber veranlasst und verauslagt und nicht umgelegt.
Vertragsstrafe
wird erst ab >250.000,00 netto Auftragssumme vereinbart. Mit 0,2% der Abrechnungssumme je Arbeitstag schuldhafter Überschreitung der Vertragsfrist durch den Auftragnehmer und bis zu 5% der Abrechnungssumme.
Zahlungsfreigaben
Abschlagszahlungen erfolgen - bis zur Vorlage einer vereinbarten Vertragserfüllungsbürgschaft
- in Höhe von 90 % der Rechnungssumme.
Stundenlohnarbeiten §15 VOB/B
Bei eventuell anfallenden Stundenlohnarbeiten ist vor Beginn der
Ausführung die Genehmigung der Bauleitung einzuholen.

Auf dem Rapportzettel sind auszuführen:

1. Name des Beschäftigten
2. Stellung, Lohngruppe im Betrieb
3. Datum der Ausführung
4. Arbeitszeit in Stunden
5. Rechtsgültige Unterschrift des Beschäftigten, bzw. des Vertreters
Sicherheitseinbehalt
Der Auftragnehmer stellt auf die geprüfte Schlussrechnung eine Gewährleistungsbürgschaft in
Höhe von 5 % der Brutto-Abrechnungssumme gem. VOB/B, §17 für die Dauer der Gewähr-leistung. Der Sicherheitseinbehalt kann nach Vorlage einer Bankbürgschaft ausbezahlt werden.
Nebenangebote
Der Bauherr ist an einer kostengünstigen Ausführung unter Beibehaltung der Qualitäts-standards interessiert. Alternativangebote sind gesondert kenntlich zu machen.

Urkalkulation
Vor Auftragsvergabe muss die Urkalkulation in einem verschlossenen Umschlag an den Bauherrn übergeben werden.

Berechnung der Nachtragsvergütung
Die Nachtragsvergütung berechnet sich nach der Urkalkulation des Auftragnehmers
(vorkalkulatorische Preisfortschreibung)

Abtretung einer Forderung
Die Abtretung einer Forderung - gleich welchen Inhalts durch den Auftragnehmerbedarf der Zustimmung des Auftraggebers. Ohne die erforderliche Zustimmung erfolgte Abtretungen sind unwirksam.

Anlagen
Dem Leistungsverzeichnis liegen folgende Unterlagen bei:
- Lageplan M 1:500
- Grundrissplan Erdgeschoss
- Detail Balkenverbindung

## 012 ROHBAUARBEITEN
Datum: 21.05.2026

### Kapitel 1 BAUSTELLENEINRICHTUNG

#### Titel 1.1 BAUSTELLENEINRICHTUNG ALLGEMEIN

*Hinweis: Baustelleneinrichtung*
Allgemeine Baustelleneinrichtung
Die gesamte erforderliche Baustelleneinrichtung zur Erreichung des Auftragszieles und zur termingerechten Durchführung bis zur Rohbaufertigstellung, einschl. aller Geräte und Maschinen sowie aller notwendigen Einrichtungen, die nicht besonders aufgeführt werden, jedoch erforderlicher Bestand der Einrichtung sind.

Die Vorhaltekosten während der Rohbauzeit sind in den Einheitspreis einzukalkulieren.

Eine Aufgliederung der Baustelleneinrichtung ist vor Baubeginn vorzulegen.

**1.1.10 Bauzeitenplan AN**
*** Pauschalposition
Der AN legt innerhalb von 14 Kalendertagen nach
Auftragserteilung, einen detaillierten Bauzeitenplan
vor.
Menge: 1,000 Psch

**1.1.20 Baustelle einrichten**
*** Pauschalposition
Baustelle für sämtliche, in der Leistungsbeschreibung
aufgeführten Leistungen einrichten
Menge: 1,000 Psch

**1.1.30 Baustelle räumen**
*** Pauschalposition
Baustelle für sämtliche, in der Leistungsbeschreibung
aufgeführten Leistungen räumen
Menge: 1,000 Psch

**1.1.40 Baustelleneinrichtung vorhalten**
Baustelleneinrichtung für sämtliche, in der
Leistungsbeschreibung aufgeführten Leistungen vorhalten

Vorhaltedauer: 8 Monate
Längere Vorhaltedauer in Positionen genannt
Menge: 8,000 Mo

**1.1.50 Schnurgerüste**
*** Pauschalposition
Stellen der erforderlichen Schnurgerüste als Grundlage zum Einmessen,
inkl. vorhalten und räumen nach Abschluss der Arbeiten.
Menge: 1,000 Psch

**1.1.60 Höhenmesspunkte (Meterrisse)**
Herstellen vom Meterrissen in allen Geschossen,
bezogen auf OK FFB dauerhaft anbringen
(Plaketten andübeln) und unterhalten.
Menge: 5,000 Stck

**1.1.70 Bautüren, 1-flüglig**
Bautüre, 1-flüglig, mit b/h 1,01*2,01
einschließlich Zylinder,
ca. 15 Stck. Schlüssel sind zu übergeben

Vorhaltezeit: 8 Monate
Menge: 2,000 Stck

**1.1.80 Seitliche Sicherungsmaßnahmen Bautüren**
Die Flächen neben und über Bautüren mit Kanthölzern
und OSB-Platten sichern und verkleiden
Menge: 5,000 m²

**1.1.90 Schuttrutschen**
Schuttrutschen liefern und vorhalten für die Dauer der Abbrucharbeiten nach Wahl des AN
Menge: 18,000 m

**1.1.100 Rettungskennzeichnung**
Rettungskennzeichnung sowie Rauchverbotskennzeichnung
bestehend aus Piktogrammen für Sammelstelle,
Notruftelefon, Sanitätsraum und sonstige.
Größe bis DIN A3, laminiertes Papier.
Anbringen gem. Vorgabe des SIGEKO, in allen
Geschossen, Vorhalten 8 Monate, Entfernen.
Menge: 10,000 St

**1.1.110 Warnwesten**
Warnwesten nach DIN für Besucher zur Ausstattung des
Baustellenbüros . Liefern, vorhalten und nach
Fertigstellung der Arbeiten wieder entfernen.
Menge: 10,000 St

**1.1.120 Schutzhelme**
Schutzhelme Besucher Schutzhelme nach DIN für Besucher
zur Ausstattung des Baustellenbüros. Liefern
Menge: 10,000 St

**1.1.130 Verbandskasten**
Verbandskasten E (groß) DIN13169 zur Ausstattung des
Baustellenbüros.
Liefern
Menge: 1,000 St

**1.1.140 Feuerlöscher**
Feuerlöscher liefern und fachgerecht im Baustellenbereich in den verschiedenen Geschossen fest platzieren, 12 Monate
vorhalten und nach Fertigstellung der Arbeiten wieder
entfernen.

10 Löschmitteleinheiten/ 6 kg pro Feuerlöscher,
Pulverlöscher, Löschklasse ABC.
Menge: 10,000 St

**1.1.150 Aufbau Abbau fahrbare Arbeitsbühne 4Wo 2kN/m² Abst. 2m 2Lagen H 4m**
Aufbauen, Abbauen fahrbare Arbeitsbühne DIN EN 1004, Gruppe 3 (2 kN/m²),
Länge Gerüst/-Bauteil '4'm,
Breite Gerüst/-Bauteil '2,5'm,
Höhenabstand der Gerüstlage 2 m,
1 genutzte Gerüstlage, Höhe der obersten Gerüstlage 2 m,
Höhe der Standfläche über Fußboden/Gelände in m '2'
im Gebäude, Arbeitsfläche über 5 bis 10 m².
Menge: 2,000 Stck

**1.1.160 Gebrauchsüberlassung fahrbare Arbeitsbühne**
Gebrauchsüberlassung fahrbare Arbeitsbühne DIN EN 1004,  , Gruppe 3 (2 kN/m²),
Länge Gerüst/-Bauteil '4'm,
Breite Gerüst/-Bauteil '2,5'm,
Höhenabstand der Gerüstlage 2 m,
1 genutzte Gerüstlage, Höhe der obersten Gerüstlage 2 m,
Höhe der Standfläche über Fußboden/Gelände in m '2'
im Gebäude, Arbeitsfläche über 5 bis 10 m².
Menge: 24,000 StWo

**1.1.170 Geschossweises Umsetzen fahrbare Arbeitsbühnen**
Geschossweises Umsetzen vorgenannter Arbeitsbühnen
Menge: 4,000 Stck

**1.1.180 Aufbauen längenorientiert Standgerüst Stahlrohr Arbeitsgerüst 2kN/m2 W06 H1**
STLB-Bau 2025-04 001
Aufbauen längenorientiertes Standgerüst, Stahlrohrkupplungsgerüst DIN 4420-3, als Arbeitsgerüst DIN EN 12811-1, Lastklasse 3 (2 kN/m2), Breitenklasse W06, Höhenklasse H 1, alle Gerüstlagen genutzt,
Abstand der inneren Belagkante zum Bauwerk in m '0,30'
genutzte Gerüstlagen mit Innengeländer, 2-teilig, Innengeländer, 2-teilig wird gesondert vergütet, verankern, regelmäßiges Ankerraster nicht möglich, Standsicherheitsnachweis wird gesondert vergütet, Herstellung der Standsicherheit wird gesondert vergütet, Befestigung in der Tragkonstruktion der Fassade aus Beton, Einrüstung für Putzarbeiten, an senkrechten Bauwerksinnenflächen, aufstellen auf Gelände, Höhe der obersten Gerüstlage 3 m, Standfläche waagerecht, direkt belastbar.
Menge: 50,000 m2

**1.1.190 Abbauen längenorientiert Standgerüst Stahlrohr Arbeitsgerüst 2kN/m2 W06 H1**
STLB-Bau 2025-04 001
Abbauen längenorientiertes Standgerüst, Stahlrohrkupplungsgerüst DIN 4420-3, als Arbeitsgerüst DIN EN 12811-1, Lastklasse 3 (2 kN/m2), Breitenklasse W06, Höhenklasse H 1, alle Gerüstlagen genutzt,
Abstand der inneren Belagkante zum Bauwerk in m '0,30'
genutzte Gerüstlagen mit Innengeländer, 2-teilig, Innengeländer, 2-teilig wird gesondert vergütet, an senkrechten Bauwerksinnenflächen, Höhe der obersten Gerüstlage 3 m, direkt belastbar.
Menge: 50,000 m2

**1.1.200 Gebrauchsüberlassung längenorientiert Standgerüst Stahlrohr Arbeitsgerüst 2kN/m2 W06 H1**
STLB-Bau 2025-04 001
Gebrauchsüberlassung für längenorientiertes Standgerüst, Stahlrohrkupplungsgerüst DIN 4420-3, als Arbeitsgerüst DIN EN 12811-1,
Positionsmenge = Produkt aus '150 m²' (Gebrauchsüberlassungsmenge)
mal '8 Wochen' (Gebrauchsüberlassungsdauer)
Lastklasse 3 (2 kN/m2), Breitenklasse W06, Höhenklasse H 1, alle Gerüstlagen genutzt, Einrüstung für Mauer- und Betonarbeiten, an senkrechten Bauwerksaußenflächen, Höhe der obersten Gerüstlage 4 m, direkt belastbar.
Menge: 400,000 m2Wo

**1.1.210 Staubschutz UK 2-4m2 Spanpl. Kunststofffolie D 14-20mm herstellen räumen**
Schutzvorrichtung als Staubschutz an Wandöffnungen, einschl. Unterkonstruktion, Oberkante Öffnung über 3 bis 4 m, Einzelgröße über 2 bis 4 m2, aus Spanplatten und Kunststofffolie, Dicke über 14 bis 20 mm, herstellen und räumen, Abrechnung nach bekleideter/belegter Fläche.
Menge: 30,000 m2

**1.1.220 Staubschutz UK 4-6m2 Spanpl. Kunststofffolie D 14-20mm herstellen räumen**
STLB-Bau 2025-04 000
Schutzvorrichtung als Staubschutz an Wandöffnungen, einschl. Unterkonstruktion, Einzelgröße über 4 bis 6 m2, aus Spanplatten und Kunststofffolie, Dicke über 14 bis 20 mm, herstellen und räumen, Abrechnung nach bekleideter/belegter Fläche.
Menge: 30,000 m2

**1.1.230 Schutz des Sandsteinbelags UG**
Bestehenden Sandsteinbelag,
mit Spanplatten und Filzunterlage, unverschieblich,
für die Dauer der Bauzeit schützen,
räumen und fachgerecht entsorgen
Menge: 100,000 m²

**1.1.240 Zugversuch Mauerwerk**
Zugversuche im bestehenden Mauerwerk, an bestehende Brüstungen in 3 Geschossen, ein Gerüst wird bauseits gestellt

um mögliche Befestigungssysteme im Verankerungsgrund zu definieren:

Analyse und konkrete Ankerempfehlungen
nach allgemeiner bauaufsichtlicher Zulassungen/allgemeiner Bauartgenehmigungen und/ oder Europäisch Technischer Bewertungen

Detaillierte Bemessung von Einwirkungen und Schnittgrößenermittlung

Zugversuche/Querlastversuche bei undefinierten Untergründen
Menge: 3,000 St

### Kapitel 2 ARBEITEN IM AUSSENBEREICH

#### Titel 2.1 ERDARBEITEN IM AUSSENBEREICH

*Hinweis: ERDARBEITEN AUFZUG*
Nachfolgend beschriebene Positionen beziehen sich auf das Herstellen einer Aufzugsunterfahrt für einen neuen Aufzug im Süd/ Westen des Gebäudes, im Außenbereich.

*Hinweis: ARCHÄOLOGIE*
Im Zuge der Erdarbeiten werden die Archäologen zugegen sein um ggf. Untersuchungen anzustellen.
Hierbei kann es zu Unterbrechungen der Arbeiten kommen.

**2.1.10 Vegetationsschicht abtragen**
Von Pflanzen bewachsene und durchwurzelte Vegetationsschicht / Oberboden, mit Stärke ca. 30 cm, abtragen,
auf Transportfahrzeuge laden.
Bewuchs mit Sträuchern, Gräsern, Unkraut und sonstiger
Einschl. Mähen der Vegetation und Abfuhr und Entsorgung des Grünschnitts, Wurzeln, Wurzelstöcke einschl. Entsorgungsgebühren.
Menge: 5,000 m3

**2.1.20 Oberboden abtragen laden fördern lagern BG3b GU Abtrag-H bis 10cm**
STLB-Bau 2025-04 003
Oberboden, profilgerecht abtragen, laden, fördern und geordnet lagern, Bodengruppe 3b DIN 18915 (schwach bindig, kiesig), eine Bodengruppe, Bodengruppe 1 GU DIN 18196 (Kies-Schluff-Gemisch), Abtragshöhe bis 10 cm, Mengenermittlung nach Aufmaß an der Entnahmestelle.
Menge: 25,000 m2

**2.1.30 Boden Suchgraben lösen laden LKW AN ges.Vergüt.Entsorg. geböschte Wände Sohlen-B 0,6-0,7m T bis 1,5m GU**
STLB-Bau 2025-04 002
Boden für Suchgraben ab Geländeoberfläche zur Freilegung von Kabeln und Leitungen profilgerecht lösen, direkt laden, auf LKW des AN laden, die Entsorgung wird gesondert vergütet, Abfall ist nicht gefährlich, Zuordnung LAGA Z 0 (uneingeschränkter Einbau), mit geböschten Wänden, Sohlenbreite über 0,6 bis 0,7 m, Aushubtiefe bis 1,5 m,
Homogenbereich 1, mit einer Bodengruppe, Bodengruppe 1 GU DIN 18196 (Kies-Schluff-Gemisch), Tiefe oberer Horizont des Homogenbereiches von 0 m, Tiefe unterer Horizont des Homogenbereiches bis 1 m,
Baumaßnahme der Geotechnischen Kategorie 1 DIN 4020,
- Konsistenz DIN EN ISO 14688-1 fest, Mengenermittlung nach Aufmaß an der Entnahmestelle.
Menge: 16,000 m3

**2.1.40 Boden Suchgraben lösen laden, Handschachtung**
Boden für Suchgraben/ Unterfangung, ab Baugrubensohle profilgerecht lösen, per Handschachtung, direkt laden, auf LKW des AN laden, die Entsorgung wird gesondert vergütet, Abfall ist nicht gefährlich, Zuordnung LAGA Z 0 (uneingeschränkter Einbau), Sohlenbreite über 1,25-1,50 m, Aushubtiefe bis 1,30 m,
Homogenbereich 1, mit einer Bodengruppe, Bodengruppe 1 GU DIN 18196 (Kies-Schluff-Gemisch), Tiefe oberer Horizont des Homogenbereiches von 0 m, Tiefe unterer Horizont des Homogenbereiches bis 1 m,
Baumaßnahme der Geotechnischen Kategorie 1 DIN 4020,
- Konsistenz DIN EN ISO 14688-1 fest, Mengenermittlung nach Aufmaß an der Entnahmestelle.
Menge: 2,000 m3

**2.1.50 Boden Baugrube lösen fördern sammeln 10km laden LKW AN ges.Vergüt. Entsorg. geböschte Wände B 10-15m L 15-20m T bis 5m GU**
STLB-Bau 2025-04 002
Boden für Baugrube, ab Geländeoberfläche,
profilgerecht lösen, fördern, im Behälter des AN sammeln, Förderweg bis 10 km, auf LKW des AN laden,
die Entsorgung wird gesondert vergütet, Abfall ist nicht gefährlich, nicht schadstoffbelastet, Zuordnung LAGA Z 0 (uneingeschränkter Einbau), Behältergröße über 5 bis 7 m3,
mit geböschten Wänden,
Gesamtbreite über 10 bis 15 m,
Gesamtlänge über 15 bis 20 m,
Aushubtiefe bis 5 m,
Homogenbereich 1, mit einer Bodengruppe, Bodengruppe 1 GU DIN 18196 (Kies-Schluff-Gemisch), Tiefe oberer Horizont des Homogenbereiches von 0 m, Tiefe unterer Horizont des Homogenbereiches bis 5 m,
Baumaßnahme der Geotechnischen Kategorie 1 DIN 4020,
- Konsistenz DIN EN ISO 14688-1 fest, Mengenermittlung nach Aufmaß an der Entnahmestelle.
Menge: 40,000 m3

**2.1.60 Boden Baugrube Hindernisbeseitigung lösen sammeln von Hand laden LKW AN ges.Vergüt.Entsorg. L 2-3m T bis 1,25m GU**
STLB-Bau 2025-04 002
Boden für Baugrube zur Hindernisbeseitigung, ab Geländeoberfläche,
profilgerecht lösen, im Behälter des AN sammeln, Arbeiten von Hand, auf LKW des AN laden,
die Entsorgung wird gesondert vergütet, Abfall ist nicht gefährlich, nicht schadstoffbelastet, Zuordnung LAGA Z 0 (uneingeschränkter Einbau), Behältergröße über 5 bis 7 m3,
Gesamtlänge über 2 bis 3 m,
Aushubtiefe bis 1,25 m,
Homogenbereich 1, mit einer Bodengruppe, Bodengruppe 1 GU DIN 18196 (Kies-Schluff-Gemisch), Tiefe oberer Horizont des Homogenbereiches von 0 m, Tiefe unterer Horizont des Homogenbereiches bis 5 m,
Baumaßnahme der Geotechnischen Kategorie 1 DIN 4020,
- Konsistenz DIN EN ISO 14688-1 fest, Mengenermittlung nach Aufmaß an der Entnahmestelle.
Menge: 0,300 m3

**2.1.70 Boden Unterfangung lösen sammeln von Hand laden LKW AN ges.Vergüt. Entsorg. B 1-1,25m L 1-1,25m T bis 1m GU**
STLB-Bau 2025-04 002
Boden für Unterfangung, ab Baugrubensohle,
profilgerecht lösen, im Behälter des AN sammeln, Arbeiten von Hand, auf LKW des AN laden,
die Entsorgung wird gesondert vergütet, Abfall ist nicht gefährlich, nicht schadstoffbelastet, Zuordnung LAGA Z 0 (uneingeschränkter Einbau), Behältergröße über 5 bis 7 m3,
Gesamtbreite über 1 bis 1,25 m,
Gesamtlänge über 1 bis 1,25 m,
Aushubtiefe bis 1 m,
Homogenbereich 1, mit einer Bodengruppe, Bodengruppe 1 GU DIN 18196 (Kies-Schluff-Gemisch), Tiefe oberer Horizont des Homogenbereiches von 0 m, Tiefe unterer Horizont des Homogenbereiches bis 5 m,
Baumaßnahme der Geotechnischen Kategorie 1 DIN 4020,
- Konsistenz DIN EN ISO 14688-1 fest, Mengenermittlung nach Aufmaß an der Entnahmestelle.
Menge: 20,000 m3

**2.1.80 Bodenhindernis Stahlbeton abbrechen sammeln laden LKW AN**
STLB-Bau 2025-04 002
Hindernis im Boden aus Stahlbeton, abbrechen und im Behälter des AN sammeln, auf LKW des AN laden, Entsorgung wird gesondert vergütet, Abfall ist nicht gefährlich, nicht schadstoffbelastet, Behältergröße über 2 bis 3 m3.
Menge: 0,300 m3

**2.1.90 Fundamentaushub**
Boden der Fundamentgräben für Einzelfundamente, Streifenfundamente und Zerrbalken als Maschinenaushub
profilgerecht ausheben,
Aushubtiefe ca. 0,5 bis 1,00 m ab Baugrubensohle.
Fundamente in verschiedenen Abmessungen.
Menge: 2,000 m3

**2.1.100 Aushub für Fundamentabtreppungen**
Aushub für Fundamentabtreppungen herstellen
Menge: 1,000 m3

**2.1.110 Sicherung der Böschung**
Sicherung der Böschung
gegen Auswaschen durch Verlegung einer PE-Folie 0,4mm
an der Böschungskrone und Böschungsfuß mit Brettern
gegen Windsog beschwert und mit geeigneten Mitteln gesichert.
Menge: 25,000 m²

*Hinweis: HINTERFÜLLARBEITEN ARBEITSRAUM*

**2.1.120 Bauwerkshinterfüllung Kies/Sand, Kleingerät**
Geeignetes Hinterfüllmaterial (Kiessand) gemäß Bodengutachten liefern, lagenweise einbauen und verdichten.
In den Einheitspreis sind einzurechnen:
- DPr = 98 %
- Behinderungen bzw. Erschwernisse infolge von Rückbauzuständen und ggf. vorhandener Bauwerksabdichtung,
- Behinderungen, Unterbrechungen, Erschwernisse infolge
  der ggf. vorhandenen Bauwerksdämmung oder Lichtschächten.
.
Menge: 50,000 m³

**2.1.130 Schotterschicht Lagerplätze**
Sichern der Lagerflächen mit Schottermaterial
kapillarbrechendem Material (0 /45) (KFT Recycling)
verfüllen und lagenweise verdichten,
nach Bedarf beräumen und entsorgen
Menge: 20,000 m³

**2.1.140 Filterflies/Geotextil 300 g / m², Lagerflächen**
Liefern und Verlegen von Filterflies/Geotextil,
unterhalb der Kiesfilterschicht, für Lagerflächen
ca. 300 g / m²
Robustheitsklasse 3
Überlappung: mind. 20cm
Menge: 168,000 m²

**2.1.150 Herstellen eines Erdplanums, +/- 20 mm**
Herstellen eines Erdplanums im Baugrubenbereich
inklusive nachverdichten, Abweichung +/- 20 mm
Menge: 168,000 m²

**2.1.160 Dränschicht Filtervlies 200g/m2**
Dränschicht, aus Filtervlies, Masse 200 g/m2, Überlappungsbreite 5 cm.
Menge: 20,000 m²

**2.1.170 Tragschicht KFT 0/45**
Bettungspolster gemäß  Bodengutachten,
den örtlichen Verhältnissen angepasst;
lagenweise, mit Lage d= max. 15 cm verdichten.
Ausführung mit Steigung ca.14% Gefälle,
im oberen und unteren Bereich ca. 7,5% Gefälle.

Material: Kalkschotterschotter KFT Körnung 0/45
Menge: 12,000 m³

**2.1.180 Rohrgräben, für Entwässerungsleitungen**
Rohrgräben, bis zu einer Tiefe von ca.1,00 m
in verschiedenen Breiten
für Entwässerungsleitungen
ausheben und entsorgen,
Bodenklassen 3 - 5
Menge: 8,000 m³

**2.1.190 Einbetten von Rohrleitungen**
Einbetten und Überschütten von Rohrleitungen DN 100-150,
im Aussenbereich, sowie in der Tiefgarage,
in Gräben, mit Sand 0 / 4mm
Menge: 0,900 m3

**2.1.200 Stoffe liefern, Kies-Sand-Gemisch, einbauen, lagenweise verdichten,**
Kies-Sand-Gemisch
als Hinterfüllung von Rohrleitungen,
Verdichtungsgrad
DPr 0,96 bis 0,98,
Menge: 8,000 m³

*Hinweis: WANDBEREICH AUFZUG UNTERFAHRT*

**2.1.210 Untergrund prüfen auf Schad-Hohlstellen abklopfen Außenwand**
STLB-Bau 2025-04 023
Untergrund prüfen auf Schad- und Hohlstellen, durch Abklopfen, Schadstellen und Rissverläufe markieren, an Außenwand, außen, Arbeitshöhe der zu bearbeitenden oder zu bekleidenden Fläche bis 3,5 m über der Standfläche des hierfür erforderlichen Gerüstes.
Menge: 10,000 m2

**2.1.220 Untergrund reinigen Naturstein**
STLB-Bau 2025-04 033
Reinigen des Untergrundes aus Naturstein, von grober Verschmutzung, für Putz-, Stuckarbeiten/WDVS, aufgenommene Stoffe sammeln, und auf der Baustelle lagern, Abfall ist nicht gefährlich, nicht schadstoffbelastet.
Menge: 10,000 m2

**2.1.230 Fuge auskratzen T bis 1,5cm 16Schichten/m**
STLB-Bau 2021-10 012
Fuge auskratzen einschl. reinigen, Auskratztiefe bis 1,5 cm, anfallende Stoffe in vom AG gestellten Behälter sammeln, im Kreuzverband, 16 Schichten je Meter Mauerwerkshöhe.
Menge: 10,000 m2

**2.1.240 Verfugen Mauerwerk Fugenmörtel MGII 16Schichten/m**
STLB-Bau 2021-10 012
Verfugen des Mauerwerks, im Läuferverband, mit Fugenmörtel MG II, Farbton zementgrau, 16 Schichten je Meter Mauerwerkshöhe.
Menge: 10,000 m2

**2.1.250 Untergrund grundieren, saugfähigkeitsegalisierend**
Grundierung wässrig, siloxanvergütet,

Liefern und auftragen einer wässrigen
Universalgrundierung auf Acrylatbasis,
siloxanvergütet, transparent, pigmentiert,
für nachfolgende Beschichtungen.
Grundierung darf keinen Film bilden.

Produkt:*StoPlex W
Menge: 10,000 m²

**2.1.260 Ausgleichen Grundputz Kalkzementputzm. CSII 20-30mm**
STLB-Bau 2025-04 023
Ausgleichen von Unebenheiten des Untergrundes mit systemzugehörigem Grundputz als Kalkzement-Normalputzmörtel (GP) DIN EN 998-1, Druckfestigkeitsklasse CS II (1,5 bis 5 N/mm2), WTA Merkblatt 2-9-20/D, über 20 bis 30 mm, auf Außenwand, außen, Arbeitshöhe der zu bearbeitenden oder zu bekleidenden Fläche bis 3,5 m über der Standfläche des hierfür erforderlichen Gerüstes.
Menge: 10,000 m2

**2.1.270 Außenputz Außenwand UP Kalkzement-Normalputzm. D 15mm OP Kalkzement- Putzm. gerieben Körnung 3mm**
STLB-Bau 2025-04 023
Außenputz DIN 18550-1 auf Außenwand, Putzgrund Mauerwerk, Unterputz DIN EN 998-1 aus Kalkzement-Normalputzmörtel (GP), Druckfestigkeitsklasse CS II (1,5 bis 5 N/mm2), Dicke Unterputz 15 mm, Oberputz aus Kalkzement-Putzmörtel, gerieben, Wc 2, wasserabweisend, Körnung 3 mm.
Menge: 10,000 m2

**2.1.280 Ausgleichputz - Mehrverbrauch - Zulage**
Ausgleichputzes wie vor, jedoch
Schichtdicke über 10 mm, als Zulage.

Schichtdicke: '5' mm
Menge: 5,000 m²

**2.1.290 Dichtungskehle Wand-Fundament PMBC Haftbrücke**
STLB-Bau 2025-04 012
Dichtungskehle an Wand-Fundamentanschlüssen in kunststoffmodifizierter Bitumendickbeschichtung (PMBC) ausbilden, einschl. Haftbrücke.
Menge: 5,000 m

**2.1.300 Abdichtung Wand W2.1-E PMBC D 4mm 2-schichtig Spachtelverf Verstärkungseinlage**
STLB-Bau 2025-04 018
Abdichtung erdberührter Wände DIN 18533-1 und DIN 18533-3, Raumnutzungsklasse RN1-E (geringe Anforderung), Wassereinwirkungsklasse W2.1-E (mäßige Einwirkung von drückendem Wasser bis 3 m Eintauchtiefe), Rissklasse R3-E (hoch), Rissüberbrückungsklasse RÜ3-E (hohe Rissüberbrückung bis 1 mm, Rissversatz bis 0,5 mm),
mit kunststoffmodifizierter Bitumen-Dickbeschichtung (PMBC), Trockenschichtdicke mind. 4 mm, 2-schichtig, im Spachtelverfahren aufbringen, einschl. Verstärkungseinlage, Untergrund Beton.
Menge: 10,000 m2

**2.1.310 Dämmschicht Mineralwolle MW 0,035W/(mK) einlagig D 40mm WDVS Sockel**
STLB-Bau 2025-10 023
Dämmschicht aus Mineralwolle MW DIN EN 13162, nichtbrennbar, Bemessungswert der Wärmeleitfähigkeit max. 0,035 W/(mK), Nennwert der Wärmeleitfähigkeit max. 0,034 W/(mK), einlagig, Dicke 40 mm, als Platten, stumpf, für Wärmedämm-Verbundsystem (WDVS) an Sockel, Untergrund Bruchsteinmauerwerk, geklebt und konstruktiv gedübelt mit Dübeln, oberflächennah versenkt, mit Rondellen.
Menge: 10,000 m2

#### Titel 2.2 STAHLBETON IM AUSSENBEREICH

*Hinweis: UNTERFANGUNG AUFZUG MAUERSOHLE BESTAND*
Unmittelbar angrenzend an den historischen Gebäuden des Schloss Herrnsheim ist außenliegender Aufzugsschacht geplant. Durch die Nähe an die Gebäude müssen Sicherungsmaßnahmen getroffen werden, so dass eine geböschte Baugrube hergestellt werden kann.
Die Sicherung der Außenwand des Gebäudes wird durch mehrere Unterfangungsabschnitte ausgeführt

Nachfolgend beschrieben Unterfangungsarbeiten
finden auf der Süd-Westseite des Gebäudes statt.

Die Gründung, bzw. die Unterfangung wird in 4 Abschnitten erfolgen.

Es werden 4 Abschnitte,
mit Abmessungen Länge/ Breite/ Höhe,
ca.  l/ b/ h=125/ 120/ 130 cm,

Um die Abschnitte herzustellen, ist gemäß statischem Konzept ein Bohlenverbauverbau zu erstellen

Die Gründung/ Unterfangung kann nur händisch und abschnittsweise erfolgen.
Die Erdarbeiten sind im Titel Erdarbeiten erfasst.

*Hinweis: Schritt 1: Unterfangung Teil I*

**2.2.10 Senkr.Verbau Kanaldielen Graben herstellen rückbauen H 2-2,5m Sohlen-B 1-1,5m GU**
STLB-Bau 2025-10 006
Senkrechter Verbau DIN 4124 mit Kanaldielen für Graben, herstellen und wieder rückbauen, Höhe über 2 bis 2,5 m, Breite der Sohle zwischen den Bekleidungen über 1 bis 1,5 m, eine Bodengruppe, Bodengruppe 1 GU DIN 18196 (Kies-Schluff-Gemisch).
Menge: 8,000 m2

*Hinweis: Schritt 2: Unterfangung Teil II*

**2.2.20 Senkr.Verbau Kanaldielen Graben herstellen rückbauen H 2-2,5m Sohlen-B 1-1,5m GU**
STLB-Bau 2025-10 006
Senkrechter Verbau DIN 4124 mit Kanaldielen für Graben, herstellen und wieder rückbauen, Höhe über 2 bis 2,5 m, Breite der Sohle zwischen den Bekleidungen über 1 bis 1,5 m, eine Bodengruppe, Bodengruppe 1 GU DIN 18196 (Kies-Schluff-Gemisch).
Menge: 8,000 m2

*Hinweis: Teil III*
Herstellen Teil III,
neben Bohlenverbau Teil I,
inklusive umbauen Verbau Teil I,bzw. erweitern
auf Teil I und III

**2.2.30 Senkr.Verbau Kanaldielen Graben herstellen rückbauen H 2-2,5m Sohlen-B 1-1,5m GU**
STLB-Bau 2025-10 006
Senkrechter Verbau DIN 4124 mit Kanaldielen für Graben, herstellen und wieder rückbauen, Höhe über 2 bis 2,5 m, Breite der Sohle zwischen den Bekleidungen über 1 bis 1,5 m, eine Bodengruppe, Bodengruppe 1 GU DIN 18196 (Kies-Schluff-Gemisch).
Menge: 8,000 m2

*Hinweis: Teil IV*
Herstellen Teil IV,
neben Bohlenverbau Teil III,
inklusive umbauen Verbau Teil III,
bzw. erweitern auf Teil III und IV

**2.2.40 Senkr.Verbau Kanaldielen Graben herstellen rückbauen H 2-2,5m Sohlen-B 1-1,5m GU**
STLB-Bau 2025-10 006
Senkrechter Verbau DIN 4124 mit Kanaldielen für Graben, herstellen und wieder rückbauen, Höhe über 2 bis 2,5 m, Breite der Sohle zwischen den Bekleidungen über 1 bis 1,5 m, eine Bodengruppe, Bodengruppe 1 GU DIN 18196 (Kies-Schluff-Gemisch).
Menge: 8,000 m2

**2.2.50 Ortbeton Unterfangung Stahlbeton SVB C25/30 SB2 H 1-1,5m D 100-150cm**
STLB-Bau 2025-10 013
Ortbeton abschnittsweise Unterfangung als Stahlbeton, Normalbeton selbstverdichtend (SVB), C 25/30 DIN 1045-2, als Sichtbeton, mit normalen Anforderungen, Klasse SB 2 gemäß DBV-Merkblatt "Sichtbeton", Unterfangungshöhe über 1 bis 1,5 m, Dicke über 100 bis 150 cm, einschl. Traggerüst Bemessungsklasse A, Ausführung im 1. Untergeschoss.
Menge: 8,000 m3

*Hinweis: AUFZUG UNTERFAHRT*

**2.2.60 Trennlage PE-Folie D 0,5mm 2lagig Sauberkeitsschicht Beton**
STLB-Bau 2025-04 013
Trennlage aus PE-Folie Dicke 0,5 mm, 2-lagig, versetzt verlegen, auf Sauberkeitsschicht, Untergrund Beton, Oberfläche abgerieben.
Menge: 20,000 m2

**2.2.70 Ortbeton Sauberkeitsschicht unbewehrt C12/15 D 5cm**
Ortbeton Sauberkeitsschicht, als unbewehrter Beton, Normalbeton C 12/15 DIN EN 206, DIN 1045-2, ohne RC-Baustoffe und industriell hergestellte Gesteinskörnungen, Dicke 5 cm.
Menge: 1,000 m³

**2.2.80 Ortbeton Bodenpl. Stahlbeton C35/45 WU D 25-50cm**
STLB-Bau 2025-10 013
Ortbeton Bodenplatte, Untergrund waagerecht, obere Betonfläche waagerecht, als Stahlbeton, Normalbeton C 35/45 DIN 1045-2, mit hohem Wassereindringwiderstand, Dicke über 25 bis 50 cm.
Menge: 3,500 m3

**2.2.90 Zulage Schöpfschacht**
Zulage Schöpfschacht zur Position WU Bodenplatte,
mit Ausbildung des Schachts mit Lx Bx T = 30x 30x 20 cm,
inklusive Schalung und Beischalung
Menge: 1,000 St

**2.2.100 Ortbeton Aufzug Schachtwand Stahlbeton C35/45 SB3 D 25-40cm**
Ortbeton Aufzug Schachtwand, als Stahlbeton, Normalbeton C 35/45 DIN 1045-2, Feuchtigkeitsklasse WF (Betonkorrosion, feuchte Umgebung), als Sichtbeton, mit besonderen Anforderungen, Klasse SB 3 gemäß DBV-Merkblatt "Sichtbeton", Dicke über 25 bis 40 cm, Erprobungsflächen werden gesondert vergütet.
Menge: 15,500 m3

**2.2.110 Fugenband PVC/NBR D190 Bodenplatte Wand**
STLB-Bau 2025-04 013
Fugenband, aus PVC/NBR DIN 18541-1 und DIN 18541-2, Dehnfugenband, innenliegend, D 190, in Bodenplatte und Wand, Fuge der Beanspruchung zugewandt, abgerechnet wird nach tatsächlichen Verbrauch auf Nachweis.
Menge: 10,000 m

**2.2.120 Unterkonstruktion Aufzugschacht, Fußplatte mit Kopfbolzen**
Fußplatte mit Kopfbolzen 250*250*25 mm,
mit Kopfbolzen, D= 14 mm,
befestigt 4*SD 3 d13x100, zum einbetonieren,
als Unterkonstruktion Aufzugschacht
Menge: 4,000 St

*Hinweis: SCHALUNG*

**2.2.130 Schalung Unterfangung Deckschalung SB2 1bis 2m**
Schalung Unterfangung, als Deckschalung, Schalungshaut geeignet für sichtbar bleibende Betonflächen, mit besonderen Anforderungen, Klasse SB 2 gemäß DBV-Merkblatt "Sichtbeton", Schalung neu, Schalhautstöße stumpf mit zusätzlichem Dichtungsband, mit Fugenausbildung, Fugenausbildung wird gesondert vergütet, Hüllrohr aus Faserzement, Verschluss der Ankerstellen durch Dichtkonen, Ankerstellen versenkt, Bauteilhöhe über 1 bis 2 m.
Menge: 6,000 m2

**2.2.140 Schräge Schalung Unterfangung Deckschalung SB2**
Schräge Schalung Unterfangung, zum einfüllen des Unterfangungsbetons, Schalungshaut geeignet für sichtbar bleibende Betonflächen, mit besonderen Anforderungen, Klasse SB 2 gemäß DBV-Merkblatt "Sichtbeton", Schalung neu,
Schalungswinkel 45°, Schalungsbreite ca. 30 bis 40 cm
Schalhautstöße stumpf mit zusätzlichem Dichtungsband, mit Fugenausbildung, Fugenausbildung wird gesondert vergütet, Hüllrohr aus Faserzement, Verschluss der Ankerstellen durch Dichtkonen, Ankerstellen versenkt,
Menge: 5,000 m

**2.2.150 Randabschalung für Bodenplatten, d= ca. 25- 30 cm**
Randabschalung für Bodenplatten,
liefern und herstellen, mit d= ca. 25- 30 cm
Menge: 14,000 m

**2.2.160 Schalung Aufzugschachtwand Unterfahrt Deckschalung H 2-3m**
Schalung Aufzugschachtwand Unterfahrt, als Deckschalung, , Schachtmaß über Schalungshaut geeignet für sichtbar bleibende Betonflächen, mit besonderen Anforderungen, Klasse SB 3, gemäß DBV-Merkblatt "Sichtbeton", als Trägerschalung, Bauteilhöhe über 2 bis 3 m.
Menge: 42,000 m2

**2.2.170 Schalung Aufzugschachtwand Unterfahrt Deckschalung einhäuptig H 2-3m**
Schalung Aufzugschachtwand Unterfahrt, als Deckschalung, , Schachtmaß über Schalungshaut geeignet für sichtbar bleibende Betonflächen, mit besonderen Anforderungen, Klasse SB 3, gemäß DBV-Merkblatt "Sichtbeton", als Trägerschalung, Bauteilhöhe über 2 bis 3 m.
Menge: 8,000 m2

**2.2.180 Herstellen von WD, in Beton 2000 bis 2500 cm²**
WD 2000 bis 2500 cm², Wandstärken bis 25 cm
Menge: 1,000 St

**2.2.190 Betonstahl, Rundstahl BSt 500S**
Betonstabstahl, Rundstahl BSt 500S
Menge: 1,000 to

**2.2.200 Betonstahl, Mattenstahl BSt 500 M**
Menge: 1,000 to

### Kapitel 3 ARBEITEN IM INNENBEREICH

#### Titel 3.1 ERDARBEITEN, ABBRUCHARBEITEN, STAHLBETONARBEITEN UG

*Hinweis: STANDARDBESCHREIBUNG*
Die Arbeitsstellen befinden sich überwiegend im Keller- und Erdgeschoss. Geringfügigere Arbeiten werden auch im ersten und zweiten Obergeschoss ausgeführt. Ein durchgängiger Kamin wird vom Erdgeschoss bis über die Dachhaut komplett zurückgebaut.

*Hinweis: ERLÄUTERUNG ZUR AUSFÜHRUNG*
Erschwerte Ausführung innerhalb des Bauwerks im Untergeschoss in Innenräumen.

Erschwernis durch horizontale Förderwege von der Abbruch- bzw. Einbaustellestelle zur Bereitstellungsfläche/zum Ladeplatz, horizontaler Förderweg bis '75' m.
vertikaler Förderweg bis 3 m

Die Entsorgung wird gesondert vergütet,

*Hinweis: Standardbesch Teilabbruch erschütterungs-lärm-staubarm*
STLB-Bau 2025-10 084
Bei den Leistungen handelt es sich um einen Teilabbruch, das Abbruch-/Demontageverfahren ist frei wählbar, Ausführung erschütterungsarm DIN 4150, lärmarm, Lärmpegel max. 80 dB(A), staubarm TRGS 559, ohne Funkenfreisetzung, ohne Untergrundbeschädigung, ohne Wasserfreisetzung, der Einsatz von Geräten ist nicht möglich.

*Hinweis: Standardbesch Abbruch Sicherheitsanweis.*
STLB-Bau 2025-04 084
Der AN hat sich vor Arbeitsbeginn bei den Versorgungsunternehmen davon zu überzeugen, dass alle Leitungen (z. B. Strom, Gas, Wasser, Wärme) vom Netz getrennt und verschlossen sind, die Abbrucharbeiten müssen von einem fachlich geeigneten Vorgesetzten geleitet werden, dieser muss während der Arbeiten ständig auf der Baustelle anwesend sein oder einen qualifizierten Vertreter bestimmen, Gefahrenbereiche sind festzulegen und gegen Betreten zu sichern, für die Arbeiten muss auf der Baustelle eine schriftliche Abbruchanweisung vorliegen, die Arbeiten sind entsprechend den darin enthaltenen Festlegungen durchzuführen, vor einer Unterbrechung der Arbeiten ist dafür zu sorgen, dass keine gefahrdrohenden Zustände (z. B. hängende Teile, Schrägstellung von Bauteilen) bestehen bleiben.

*Hinweis: Standardbesch ex-geschützt.Maschinen*
STLB-Bau 2025-04 084
Es dürfen nur ex-geschützte Maschinen und nichtfunkenreißende Werkzeuge zum Einsatz kommen.

*Hinweis: Standardbesch Abbruch Staubschutz*
STLB-Bau 2025-04 084
Staubschutzmaßnahmen sind erforderlich und werden gesondert vergütet, der Einsatz von Wasser ist nicht zulässig.

*Hinweis: Standardbesch Dieselmotor untersagt*
STLB-Bau 2025-04 084
Der Einsatz dieselbetriebener Verbrennungsmotoren ist untersagt.

*Hinweis: Standardbesch raucherzeug.Verf. verboten*
STLB-Bau 2025-04 084
Raucherzeugende Verfahren sind nicht anzuwenden.

*Hinweis: Standardbesch Abbruch off.Feuer verm.*
STLB-Bau 2025-04 084
Offenes Feuer ist zu vermeiden.

*Hinweis: Standardbesch Erschwernis Bauausführung i.beengtem Raum*
STLB-Bau 2025-04 084
Die Bauausführung ist erschwert durch Arbeiten in beengten Räumen.

*Hinweis: ABBRUCH BESTEHENDE SANDSTEINTREPPE*

**3.1.10 Abbruch Sandsteintreppe**
Bestehende Sandsteintreppe, mit 8 Stg, 20 x 29  cm,
mit Breite B= ca. 2,40 m abbrechen, fördern und fachgerecht entsorgen, einschliesslich Unterbau aus Magerbeton,
mit d= bis ca. 15 cm
Menge: 1,000 St

*Hinweis: ABBRUCH INNENWÄNDE*
Die Arbeits- und Zwischenlagerungsflächen sind zur Druckverteilung in allen Geschossen mit Bohlen oder geeigneten OSB-Platten zu belegen.

**3.1.20 Innenwand aus Mauerziegel abbrechen 20kN/m³ im UG (D=30 cm)**
Abbruch der Innenwand aus Mauerziegeln, ohne Bekleidungen, teilweise mit Innenputz, im Rahmen einer Totalabbruchmaßnahme, Wichte des Abbruchstoffes DIN EN 1991-1-1 20 kN/m³,
Abbruchdicke ca. '30' cm,
Ausführung innerhalb des Bauwerks, Ausführung in allen Geschossen, Arbeitshöhe bis 4,4 m, Erschwernis durch horizontale und vertikale Förderwege von der Abbruchstelle zur Bereitstellungsfläche/zum Ladeplatz,
vertikaler Förderweg ca. '3` m, (über Schuttrutsche)
horizontaler Förderweg ca. '75`' m,
Abbruch von Hand/mit handgeführten Kleingeräten, Ausführung erschütterungsarm DIN 4150, lärmarm, Lärmpegel max. 80 dB(A), staubarm, ohne Untergrundbeschädigung, ohne Wasserfreisetzung, aufgenommene Stoffe zur Entsorgung sortieren, sammeln, zerkleinern, max. Kantenlänge bis 30 cm,
im Behälter des AN lagern, Behältergröße über 5 bis 7 m³, auf LKW des AN laden,
Abfall ist nicht gefährlich, nicht schadstoffbelastet, Zuordnung Z 0 (uneingeschränkter Einbau), Mengenermittlung nach Aufmaß,
die Entsorgung wird gesondert vergütet.
Menge: 2,500 m³

*Hinweis: Herstellen Türöffnung*

**3.1.30 Kernbohrung Stahlbeton Durchm. 100-150mm T 15-60cm Geräteeinsatz mgl. nicht schadstoffbelastet**
Kernbohrung, Untergrundfläche senkrecht, aus Stahlbeton, Normalbeton, Bohrdurchmesser über 100 bis 150 mm, Bohrtiefe über 15 bis 60 cm, einschl. Lösen des Bohrkerns aus dem Gefüge, Wichte des Abbruchstoffes DIN EN 1991-1-1 26 kN/m3, Arbeitshöhe bis 3,3 m, Erschwernis durch horizontale Förderwege von der Abbruchstelle zur Bereitstellungsfläche/zum Ladeplatz,
vertikaler Förderweg bis '5' m,
horizontaler Förderweg '60' m,
Geräteeinsatz ist möglich, max. Gesamtgewicht bis 0,2 t, Ausführung erschütterungsarm DIN 4150, lärmarm, Lärmpegel max. 80 dB(A), staubarm, ohne Untergrundbeschädigung, ohne Wasserfreisetzung, Ausführung innerhalb des Bauwerks, Ausführung in allen Geschossen, aufgenommene Stoffe zur Entsorgung sortieren, sammeln, ohne Zerkleinerung, im Behälter des AN lagern, Behältergröße über 5 bis 7 m3, auf LKW des AN laden,
Abfall ist nicht gefährlich, nicht schadstoffbelastet, Zuordnung Z 0 (uneingeschränkter Einbau), Mengenermittlung nach Aufmaß,
die Entsorgung wird gesondert vergütet.
Menge: 300,000 cm

**3.1.40 Sägeschnitt senkrecht in Innenwand T bis 300 mm, UG**
Senkrechte Sägeschnitte, Wandfläche senkrecht, in der nichttragenden Innenwand zur Herstellung von Tür- duchbüchen im UG
Breite Schnitt '5' mm, Schnitt-Tiefe bis 300 mm,

Wichte des Abbruchstoffes DIN EN 1991-1-1 26 kN/m3, Geräteeinsatz ist möglich, max. Gesamtgewicht bis 0,2 t, Ausführung innerhalb des Bauwerks, 2-seitig wandbündig, Arbeitshöhe bis 2,5 m, Erschwernis durch vertikale Förderwege von der Abbruchstelle zur Bereitstellungsfläche/zum Ladeplatz,
vertikaler Förderweg ca. '3' m, (über Schuttrutsche)
horizontaler Förderweg ca. '75' m,
Ausführung erschütterungsarm DIN 4150, lärmarm, Lärmpegel max. 80 dB(A), staubarm, ohne Untergrundbeschädigung, ohne Wasserfreisetzung,
aufgenommene Stoffe zur Wiederverwendung sortieren, wiederverwendbare Stoffe seitlich lagern, nicht wiederverwendbare Stoffe sammeln, im Behälter des AN lagern, Behältergröße über 5 bis 7 m³, auf LKW des AN laden,
die Entsorgung wird gesondert vergütet,
Mengenermittlung nach Aufmaß.
Menge: 5,000 m

**3.1.50 Türöffnung aus Mauerziegel abbrechen 20kN/m³ im 2.OG u. 1.OG (D=15cm)**
Abbruch der Innenwand aus Mauerziegeln, ohne Bekleidungen, teilweise mit Innenputz, im Rahmen einer Teilabbruchmaßnahme, Wichte des Abbruchstoffes DIN EN 1991-1-1 20 kN/m³,
Abbruchdicke ca. '15' cm,
Ausführung innerhalb des Bauwerks,
im UG
Arbeitshöhe bis 2,5 m, Erschwernis durch horizontale und vertikale Förderwege von der Abbruchstelle zur Bereitstellungsfläche/zum Ladeplatz,
vertikaler Förderweg ca. '3' m,
horizontaler Förderweg ca. '75' m,
Abbruch von Hand/mit handgeführten Kleingeräten, Ausführung erschütterungsarm DIN 4150, lärmarm, Lärmpegel max. 80 dB(A), staubarm, ohne Untergrundbeschädigung, ohne Wasserfreisetzung, aufgenommene Stoffe zur Entsorgung sortieren, sammeln, zerkleinern, max. Kantenlänge bis 30 cm,
im Behälter des AN lagern, Behältergröße über 5 bis 7 m³, auf LKW des AN laden,
Abfall ist nicht gefährlich, nicht schadstoffbelastet, Zuordnung Z 0 (uneingeschränkter Einbau), Mengenermittlung nach Aufmaß,
die Entsorgung wird gesondert vergütet.
Menge: 3,600 m³

**3.1.60 Sägeschnitt senkrecht in Innenwand T bis 500 mm**
Senkrechte Sägeschnitte, Wandfläche senkrecht, in der tragenden Außenwand auf der Innenseite,
Breite Schnitt '5' mm, Schnitt-Tiefe bis 500 mm,

Wichte des Abbruchstoffes DIN EN 1991-1-1 26 kN/m3, Geräteeinsatz ist möglich, max. Gesamtgewicht bis 0,2 t, Ausführung innerhalb des Bauwerks, 2-seitig wandbündig, Arbeitshöhe bis 2,5 m, Erschwernis durch vertikale Förderwege von der Abbruchstelle zur Bereitstellungsfläche/zum Ladeplatz,
vertikaler Förderweg bis '3' m,
horizontaler Förderweg '75' m,
Ausführung erschütterungsarm DIN 4150, lärmarm, Lärmpegel max. 80 dB(A), staubarm, ohne Untergrundbeschädigung, ohne Wasserfreisetzung,
aufgenommene Stoffe zur Wiederverwendung sortieren, wiederverwendbare Stoffe seitlich lagern, nicht wiederverwendbare Stoffe sammeln, im Behälter des AN lagern, Behältergröße über 5 bis 7 m³, auf LKW des AN laden,
die Entsorgung wird gesondert vergütet,
Mengenermittlung nach Aufmaß.
Menge: 8,700 m

**3.1.70 Schlitz herstellen Mauerwerk Mauerziegel B 30 cm T 30 cm nicht schadstoffbelastet 25kN/m3 v.Hand Stoffe laden LKW AN ges.Vergüt.Entsorg.**
STLB-Bau 2025-10 084
Schlitz herstellen, Untergrundfläche senkrecht, aus Mauerwerk aus Mauerziegel, 2-seitig geputzt,
Schlitzbreite '30' cm,
Schlitztiefe '30' cm,
nicht schadstoffbelastet,
Abfall ist nicht gefährlich, Zuordnung LAGA Z 0 (uneingeschränkter Einbau), Wichte des Abbruchstoffes DIN EN 1991-1-1 25 kN/m3, Abbruch von Hand/mit handgeführten Kleingeräten, Ausführung innerhalb des Bauwerks, Ausführung im 1. Untergeschoss, Arbeitshöhe bis 3,5 m über der Standfläche des hierfür erforderlichen Gerüstes,
aufgenommene Stoffe sammeln, ohne Zerkleinerung, auf LKW des AN laden,
die Entsorgung wird gesondert vergütet.
Menge: 5,000 m

**3.1.80 Fertigteil-Flachsturz**
Liefern und Einbau von bewehrten Fertigteil-Flachstürzen in neuen Türduchbrüchen, Wanddicke inkl. Putz: ca. 15 cm
Lichte Weite: 1x ca. 125 cm,
Einbauort: UG
Menge: 8,000 lfdm

**3.1.90 Doppel-T-Träger HEB 220 L 1,5 inkl. Unterstopfen**
Träger aus Formstahl DIN 1025-2,
Doppel-T-Träger HEB 220, Profilhöhe 220 mm,
Einzellänge bis ca. 1,50 m, als Sturz
in vorhandene Aussparungen auf vorhandene Betonpolster beidseitig einbauen und mit Beton bzw. Mörtel unterstopfen .
Höhe der Einbaustelle bis 3,50 m
einschl. Traggerüst Bemessungsklasse A,
Ausführung im UG
Menge: 220,000 kg

**3.1.100 Auflagertaschen herstellen**
Auflagertaschen herstellen l/b/h =20/ 50/ 30 cm,
in bestehendes Mauerwerk
Menge: 2,000 St

**3.1.110 Ausbetonieren Auflagertaschen**
Auflagertaschen ausbetonieren l/ b/ h =20/ 50/ 30 cm,
in bestehendes Mauerwerk
Menge: 2,000 St

*Hinweis: BESTEHENDE BODENPLATTE*
Die bestehende Bodenplatte muss abgebrochen
und entsorgt werden

**3.1.120 Sägeschnitt waagrecht Betonplatte T bis 250 mm Geräteeinsatz mgl.**
Sägeschnitt, Untergrundfläche waagrecht, in Betonbodenplatte Untergeschoss,
Breite Schnitt '5' mm,
Tiefe Schnitt bis '250' mm,
Wichte des Abbruchstoffes DIN EN 1991-1-1 26 kN/m3, Geräteeinsatz ist möglich, max. Gesamtgewicht bis 0,2 t,
Ausführung erschütterungsarm DIN 4150, lärmarm, Lärmpegel max. 80 dB(A), staubarm, ohne Untergrundbeschädigung, ohne Wasserfreisetzung,
aufgenommene Stoffe zur Wiederverwendung sortieren, wiederverwendbare Stoffe seitlich lagern, nicht wiederverwendbare Stoffe sammeln, im Behälter des AN lagern, Behältergröße über 5 bis 7 m³,
auf LKW des AN laden,
Stoffe sind nicht gefährlich, nicht schadstoffbelastet, Zuordnung Z 0 (uneingeschränkter Einbau), Mengenermittlung nach Aufmaß.
Menge: 40,000 m

**3.1.130 Freistemmen Bodenablauf Guss v.Hand, bis 300 mm**
Freistemmen des Bodenablaufs aus Gusseisen,
mit Bodenablauf Durchmesser d= bis ca. 300 mm,
eingegossen in Bodenplatte aus Beton, Tiefe des Bodenablaufs ca. 300 mm
im Rahmen einer Totalabbruchmaßnahme, Erschwernis durch horizontale und vertikale Förderwege von der Abbruchstelle zur Bereitstellungsfläche/zum Ladeplatz,
vertikaler Förderweg '10' m,
horizontaler Förderweg '30' m,
Abbruch von Hand/mit handgeführten Kleingeräten, Ausführung erschütterungsarm DIN 4150, lärmarm, Lärmpegel max. 80 dB(A), staubarm, ohne Funkenfreisetzung, ohne Untergrundbeschädigung, ohne Wasserfreisetzung, aufgenommene Stoffe zur Entsorgung sortieren, sammeln, auf LKW des AN laden,
Abfall ist nicht gefährlich, nicht schadstoffbelastet,
die Entsorgung wird gesondert vergütet.
Menge: 1,000 St

**3.1.140 Freistemmen Bodenablauf Guss v.Hand, 300-400 mm**
Freistemmen des Bodenablaufs aus Gusseisen,
mit Bodenablauf Durchmesser d= ca. 300 -400 mm, eingegossen in Bodenplatte aus Beton, Tiefe des Bodenablaufs ca. 300 mm
im Rahmen einer Totalabbruchmaßnahme, Erschwernis durch horizontale und vertikale Förderwege von der Abbruchstelle zur Bereitstellungsfläche/zum Ladeplatz,
vertikaler Förderweg '10' m,
horizontaler Förderweg '30' m,
Abbruch von Hand/mit handgeführten Kleingeräten, Ausführung erschütterungsarm DIN 4150, lärmarm, Lärmpegel max. 80 dB(A), staubarm, ohne Funkenfreisetzung, ohne Untergrundbeschädigung, ohne Wasserfreisetzung, aufgenommene Stoffe zur Entsorgung sortieren, sammeln, auf LKW des AN laden,
Abfall ist nicht gefährlich, nicht schadstoffbelastet,
die Entsorgung wird gesondert vergütet.
Menge: 2,000 St

**3.1.150 Bodenablauf Guss abbrechen nicht schadstoffbelastet v.Hand Stoffe laden LKW AN ges.Vergüt.Entsorg.**
STLB-Bau 2025-04 084
Abbruch des Bodenablaufs aus Gusseisen, im Rahmen einer Totalabbruchmaßnahme, nicht schadstoffbelastet,
Abfall ist nicht gefährlich, Erschwernis durch horizontale und vertikale Förderwege von der Abbruchstelle zur Bereitstellungsfläche/zum Ladeplatz,
vertikaler Förderweg '10' m,
horizontaler Förderweg '30' m,
Abbruch von Hand/mit handgeführten Kleingeräten, Ausführung erschütterungsarm DIN 4150, lärmarm, Lärmpegel max. 80 dB(A), staubarm TRGS 559, ohne Funkenfreisetzung, ohne Untergrundbeschädigung, ohne Wasserfreisetzung, aufgenommene Stoffe zur Entsorgung sortieren, sammeln, auf LKW des AN laden,
die Entsorgung wird gesondert vergütet.
Menge: 3,000 St

**3.1.160 Kanal aufnehmen bis DN250 Steinzeug**
Kanal aufnehmen,150 bis DN 250, aus Steinzeug, Entsorgung wird gesondert vergütet.
Menge: 10,000 m

**3.1.170 Bodenpl. Stb abbrechen 25kN/m3 D 25 cm v.Hand zerkleinern laden**
Abbruch der Bodenplatte aus Beton, abgetreppt
Stahlbeton,
Betonfestigkeitsklasse 'C 25/30', im Rahmen einer Totalabbruchmaßnahme, Wichte des Abbruchstoffes DIN EN 1991-1-1 25 kN/m3,
Abbruchdicke ca. '25' cm,
Abbruch von Hand/mit handgeführten Kleingeräten, Ausführung erschütterungsarm DIN 4150, lärmarm, Lärmpegel max. 80 dB(A), staubarm, ohne Untergrundbeschädigung, ohne Wasserfreisetzung, aufgenommene Stoffe zur Entsorgung sortieren, sammeln, zerkleinern, max. Kantenlänge bis 30 cm, im Behälter des AN lagern, Behältergröße über 5 bis 7 m3, auf LKW des AN laden,
Abfall ist nicht gefährlich, nicht schadstoffbelastet, Zuordnung Z 0 (uneingeschränkter Einbau), Mengenermittlung nach Aufmaß,
Menge: 15,000 m³

**3.1.180 Sandsteinplatten aufnehmen, fördern, lagern**
Sandsteinplatten ca. 400*400 mm, in Teilabschnitten
aufnehmen, fördern, lagern
Menge: 12,000 m²

*Hinweis: ERDARBEITEN UNTER BODENPLATTE*
Erdarbeiten unter Bodenplatte

**3.1.190 Boden Bodenpl. lösen lagern T bis 0,8m GU**
Boden für Bodenplatte, ab UK Bodenplatte Bestand
profilgerecht lösen, per Handschachtung/ maschinell,
nach Wahl des AG (Achtung Innenraum! keine Dieselbetriebenen Fahrzeuge möglich ! )
seitlich lagern, Abfall ist nicht gefährlich, nicht schadstoffbelastet, Zuordnung LAGA Z 0 (uneingeschränkter Einbau),
Aushubtiefe bis 0,8 m,
Homogenbereich 1, mit einer Bodengruppe, Bodengruppe 1 GU DIN 18196 (Kies-Schluff-Gemisch), Tiefe oberer Horizont des Homogenbereiches von 0 m, Tiefe unterer Horizont des Homogenbereiches bis 5 m,
Baumaßnahme der Geotechnischen Kategorie 1 DIN 4020,
- Konsistenz DIN EN ISO 14688-1 fest, Mengenermittlung nach Aufmaß an der Entnahmestelle.
Menge: 23,000 m3

**3.1.200 Boden abschnittsweise lösen, von Hand**
Boden unter abgebrochener Bodenplatte abschnittsweise für Einzelfundamente, Pumpensumpf u.ä lösen, Handschachtung, seitlich lagern
Aushubtiefe von OK Bodenplatte: ca. 47 cm
Aushubhöhe: ca. 25 cm
Baumaßnahme der Geotechnischen Kategorie
GK 1 DIN 4020,

Homogenbereich 1, grobkörniger/gemischtkörniger/feinkörniger
Boden DIN 18196,
Massenanteil Steine bis 30 % / Massenanteil Blöcke bis
20 % / Massenanteil große Blöcke bis 10 %
DIN EN ISO 14688-1, Konsistenz fest/halbfest/steif/weich
DIN EN ISO 14688-1, Lagerungsdichte
locker/mitteldicht/dicht DIN 18126,
(vormals Bodenklasse 3 – 4),
Menge: 16,000 m³

*Hinweis: UNTERFANGUNG BESTANDSWÄNDE*

**3.1.210 Boden abschnittsweise für Unterfangung lösen, wiederverfüllen von Hand**
Boden, abschnittsweise,
Abstand e= <=1,25 m, für Unterfangung lösen,
Berme stehen lassen,
Handschachtung, seitlich lagern, nach Betonage der Unterfangung Erde weder verfüllen, verdichten

Aushubhöhe: ca. 50 cm unter Bestandswand,
mit Bestandwand Breite ca. 60 cm
Baumaßnahme der Geotechnischen Kategorie
GK 1 DIN 4020,

Homogenbereich 1, grobkörniger/gemischtkörniger/feinkörniger
Boden DIN 18196,
Massenanteil Steine bis 30 % / Massenanteil Blöcke bis
20 % / Massenanteil große Blöcke bis 10 %
DIN EN ISO 14688-1, Konsistenz fest/halbfest/steif/weich
DIN EN ISO 14688-1, Lagerungsdichte
locker/mitteldicht/dicht DIN 18126,
(vormals Bodenklasse 3 – 4),
Menge: 35,000 m³

**3.1.220 Ortbeton Unterfangung Stahlbeton SVB C25/30 SB1 H 0,5-1m D 50-100cm**
STLB-Bau 2025-04 013
Ortbeton abschnittsweise Unterfangung als Stahlbeton, Normalbeton selbstverdichtend (SVB), C 25/30 DIN EN 206, DIN 1045-2, rezyklierte Gesteinskörnung möglich, RC-Beton ist mit max. zulässigem Anteil an rezyklierter Gesteinskörnung gemäß DAfStb-Richtlinie "Beton mit rezyklierter Gesteinskörnung" herzustellen, als Sichtbeton, mit geringen Anforderungen, Klasse SB 1 gemäß DBV-Merkblatt "Sichtbeton", Unterfangungshöhe über 0,5 bis 1 m, Dicke über 50 bis 100 cm, Ausführung im 1. Untergeschoss.
Menge: 30,000 m3

**3.1.230 Schalung Unterfangung Deckschalung SB2 H 1,0 m**
Schalung Unterfangung, als Deckschalung, Schalungshaut geeignet für sichtbar bleibende Betonflächen, mit besonderen Anforderungen, Klasse SB 2 gemäß DBV-Merkblatt "Sichtbeton", Schalung neu, Schalhautstöße stumpf mit zusätzlichem Dichtungsband, mit Fugenausbildung, Fugenausbildung wird gesondert vergütet, Hüllrohr aus Faserzement, Verschluss der Ankerstellen durch Dichtkonen, Ankerstellen versenkt, Bauteilhöhe bis 1,0 m.
Menge: 24,000 m2

*Hinweis: ERDARBEITEN ROHRLEITUNGEN, SCHÄCHTE*

**3.1.240 Boden für Rohrleitungsgraben lösen, Aushubtiefe bis 1,25**
Boden für Rohrleitungsgraben lösen, seitlich lagern,
Baumaßnahme der Geotechnischen Kategorie
GK 1 DIN 4020,
Aushubtiefe Graben mit geböschten Wänden,
Aushubtiefe bis 1,25 m

Homogenbereich 1, grobkörniger/gemischtkörniger/feinkörniger
Boden DIN 18196,
Massenanteil Steine bis 30 % / Massenanteil Blöcke bis
20 % / Massenanteil große Blöcke bis 10 %
DIN EN ISO 14688-1, Konsistenz fest/halbfest/steif/weich
DIN EN ISO 14688-1, Lagerungsdichte
locker/mitteldicht/dicht DIN 18126,
(vormals Bodenklasse 3 – 4),
Menge: 13,000 m3

**3.1.250 Boden für Rohrleitungsgraben lösen von Hand**
Boden für Rohrleitungsgraben lösen von Hand, seitlich lagern,
Baumaßnahme der Geotechnischen Kategorie
GK 1 DIN 4020,
Aushubtiefe Graben mit geböschten Wänden,
Aushubtiefe
über 1,25
bis 1,75 m

Homogenbereich 1, grobkörniger/gemischtkörniger/feinkörniger
Boden DIN 18196,
Massenanteil Steine bis 30 % / Massenanteil Blöcke bis
20 % / Massenanteil große Blöcke bis 10 %
DIN EN ISO 14688-1, Konsistenz fest/halbfest/steif/weich
DIN EN ISO 14688-1, Lagerungsdichte
locker/mitteldicht/dicht DIN 18126,
(vormals Bodenklasse 3 – 4),
Menge: 5,000 m³

**3.1.260 Lagernden Boden fördern und laden**
Lagernden Boden aus Kellergeschoss fördern,
Förderweg horizontal bis 70 m,
vertikal ca. 3,00 m
Ausführung im Untergeschoss,
aufgenommene Stoffe sammeln, im Behälter des AN lagern, Behältergröße nach Wahl des AN, auf LKW des AN laden,
Abfall ist nicht gefährlich, nicht schadstoffbelastet, Zuordnung Z 0 (uneingeschränkter Einbau),
die Entsorgung wird gesondert vergütet.
Menge: 60,000 m³

*Hinweis: VERFÜLLEN, AUFBAUEN*

**3.1.270 Stoffe liefern, Kies-Sand-Gemisch, einbauen, lagenweise verdichten,**
Kies-Sand-Gemisch
als Hinterfüllung von Bauwerken/-teilen, Verdichtungsgrad
DPr 0,96 bis 0,98,
Menge: 15,000 m³

**3.1.280 Graben hinterfüllen verdichten D 80-100cm Sohlen-B 0,3-0,4m Kies-Sand- Gemisch liefern**
STLB-Bau 2018-04 002
Gräben schichtenweise in der Reihenfolge des Schichtenverzeichnisses hinterfüllen einschl. Stoffe verdichten, Verdichtungsgrad mind. DPr 0,97, Schichtdicke über 80 bis 100 cm, Breite der Sohle über 0,3 bis 0,4 m, Kies-Sand-Gemisch, liefern, Körnung 0/32.
Menge: 13,000 m3

**3.1.290 Sand Bettungsschicht einbauen verdichten**
STLB-Bau 2021-10 002
Sand, rezyklierte Gesteinskörnung (RC-Baustoff) TL Gestein, Körnung 0/2, liefern, für Bettungsschichten, schichtenweise in der Reihenfolge des Schichtenverzeichnisses einbauen und verdichten, in Graben für Ver- und Entsorgungsleitungen, Schichtdicke über 15 bis 20 cm.
Menge: 5,000 m3

*Hinweis: BODENPLATTE*
Bodenpaltten sind in Einzelflächen herzustellen
 als Gerätefundmente
Mit Abmesssungen ca.

1,20*5,35 m
1,50*1,50 m
1,52*0,60 m
0,60*1,60 m
1,60*1,15 m
5,10*3,85 m

**3.1.300 Gründungssohle verdichten**
Gründungssohle verdichten
Verformungsmodul EV2 mind. 45 MN/m2
Menge: 35,000 m²

**3.1.310 Planum der Gründungssohle herstellen**
Planum der Gründungssohle herstellen
, zulässige Abweichung von der
Sollhöhe +/-3 cm, verdichten,
Verformungsmodul EV2 mind. 45 MN/m2
Menge: 35,000 m²

**3.1.320 Trennlage PE-Folie D 0,5mm 2lagig Sauberkeitsschicht Beton**
STLB-Bau 2021-10 013
Trennlage aus PE-Folie Dicke 0,5 mm, 2lagig, versetzt verlegen, auf Sauberkeitsschicht, Untergrund Beton, Oberfläche abgerieben.
Menge: 35,000 m2

**3.1.330 Ortbeton Sauberkeitsschicht unbewehrt C12/15 D 5cm**
Ortbeton Sauberkeitsschicht, als unbewehrter Beton, Normalbeton C 12/15 DIN EN 206, DIN 1045-2, ohne RC-Baustoffe und industriell hergestellte Gesteinskörnungen, Dicke 5 cm.
Menge: 2,750 m³

*Hinweis: STAHLBETONARBEITEN*

**3.1.340 Ortbeton Streifenfundament Stahlbeton C20/25 B 40-50cm T 40-50cm**
STLB-Bau 2025-04 013
Ortbeton Streifenfundament, obere Betonfläche waagerecht, aus Stahlbeton, Normalbeton C 20/25 DIN EN 206, DIN 1045-2, natürliche Gesteinskörnung, Querschnittsbreite über 40 bis 50 cm, Querschnittstiefe über 40 bis 50 cm.
Menge: 2,500 m3

**3.1.350 Schalung Streifenfundament**
STLB-Bau 2021-10 013
Schalung Streifenfundament, als Deckschalung, Schalungshaut für Betonflächen ohne Anforderung, Bauteilhöhe über 0,5 bis 1 m, Ausführung im Erdgeschoss.
Menge: 14,000 m2

**3.1.360 Ortbeton Bodenpl. Stahlbeton C25/30 D 20-25cm**
STLB-Bau 2025-10 013
Ortbeton Bodenplatte, Untergrund geneigt, obere Betonfläche geneigt, Neigung über 3 bis 10 Grad, als Stahlbeton, Normalbeton C 25/30 DIN 1045-2, rezyklierte Gesteinskörnung möglich, RC-Beton ist mit max. zulässigem Anteil an rezyklierter Gesteinskörnung gemäß DAfStb-Richtlinie "Beton mit rezyklierter Gesteinskörnung" herzustellen, Dicke über 20 bis 25 cm.
Menge: 14,000 m3

**3.1.370 Bodenplatte flügelglätten**
Betonboden in mehreren Arbeitsgängen
porenarm abscheiben und glätten.
Insbesondere ist in den Randbereichen und um Stützen herum so nachzuarbeiten, dass eine einheitliche Oberfläche entsteht.
In die Oberfläche ist Hartstoff einzuarbeiten
(Korudur oder glw.)
Menge: 35,000 m²

**3.1.380 Pumpensumpf Technikraum, WU, 90 x 90 x 1,20m**
Ortbeton C 25/30, WU Beton
für Pumpensumpf
liefern und einbringen.

Maße im Lichten 50 x 50 x 80 cmm

Wandstärke d= ca. 20 cm
Bodenplatte d= ca. 20 cm

Die Böden müssen maschinell verdichtet, planeben
eingebracht und abgescheibt werden.

inkl. Schalung und Beischalung !

Ortbeton: C 25/30 WU
Expositionsklasse:
Innen  XC1
Außen XC2
Menge: 1,000 St

**3.1.390 Pumpensumpf UG, WU, 1,60 x 1,60 x 1,20 m**
Ortbeton C 25/30, WU Beton
für Pumpensumpf
liefern und einbringen.

Maße im Lichten 1,08 x 1,51 x 80 cm

Wandstärke d= ca. 20 cm
Bodenplatte d= ca. 20 cm

Die Böden müssen maschinell verdichtet, planeben
eingebracht und abgescheibt werden.

inkl. Schalung und Beischalung !

Ortbeton: C 25/30 WU
Expositionsklasse:
Innen  XC1
Außen XC2
Menge: 1,000 St

*Hinweis: BEWEHRUNG, EINBAUTEILE*

**3.1.400 Betonstahl, Rundstahl BSt 500S**
Betonstabstahl, Rundstahl BSt 500S
Menge: 1,600 to

**3.1.410 Betonstahl, Mattenstahl BSt 500 M**
Menge: 1,600 to

*Hinweis: EINBAUTEILE*

*Hinweis: CHEMISCHE DÜBEL FÜR BAUSTAHL UND GEWINDESTANGEN, Hilti HIT RE 500 V3*

**3.1.420 Hilti HIT RE 500 V3, d= 10 mm, t= 20 cm**
Herstellung eines Bohrloches in Stahlbeton und eines chemischen Dübels mit Injektionsmörtel.

Durchmesser 10 mm, Bohrloch 14 mm
Bohrlochtiefe 20 cm
Menge: 50,000 St

**3.1.430 Hilti HIT RE 500 V3, d= 10 mm, t= 10 cm**
Herstellung eines Bohrloches in Stahlbeton und eines chemischen Dübels mit Injektionsmörtel.

Durchmesser 10 mm, Bohrloch 14 mm
Bohrlochtiefe 10 cm
Menge: 50,000 St

**3.1.440 Hilti HIT RE 500 V3, d= 8 mm, t= 15 cm**
Herstellung eines Bohrloches in Stahlbeton und eines chemischen Dübels mit Injektionsmörtel.

Durchmesser 8 mm, Bohrloch 12 mm
Bohrlochtiefe 15 cm
Menge: 50,000 St

**3.1.450 Gewindestangen, d=10mm, l=20cm**
Dollen aus Edelstahl-Gewindestangen, d= 10mm, Länge= 20cm.
Menge: 25,000 St

**3.1.460 Gewindestangen, d=10mm, l=30cm**
Dollen aus Edelstahl-Gewindestangen, d= 10mm, Länge= 30cm.
Menge: 20,000 St

**3.1.470 Fugenband PVC/NBR D190 Bodenplatte Wand**
STLB-Bau 2025-04 013
Fugenband, aus PVC/NBR DIN 18541-1 und DIN 18541-2, Dehnfugenband, innenliegend, D 190, in Bodenplatte und Wand, Fuge der Beanspruchung zugewandt, abgerechnet wird nach tatsächlichen Verbrauch auf Nachweis.
Menge: 20,000 m

*Hinweis: SICHERUNGSMASSNAHMEN IM BAUZUSTAND*
SICHERUNGSMASSNAHMEN IM BAUZUSTAND

Konstruktive Unterstützungsmaßnahmen für Arbeiten an tragenden Bauteilen für Bauzustände gem. Vorgabe der Statik

**3.1.480 Aufbau Abbau Stahlrohrstützen Klasse D 40**
Aufbauen und Abbauen von Stahlrohrstützen Klasse D 40 nach DIN EN 106, nach Angabe der Statik im Bereich für konstruktive Unterstützungen/Absprießungsmaßnahmen bei Arbeiten an tragenden Bauteilen für Bauzustände.
Auszugshöhe bis 4 m.
Ausführung in allen Geschossen.

Grundstandzeit 4 Wochen
Menge: 40,000 St

**3.1.490 Vorhaltung Stahlrohrstützen Klasse D 40**
Vorhalten von Stahlrohrstützen Klasse D 40 nach DIN EN 106, nach Angabe der Statik im Bereich für konstruktive Unterstützungen/Absprießungsmaßnahmen bei Arbeiten an tragenden Bauteilen für Bauzustände.
Auszugshöhe bis 4 m.
Ausführung in allen Geschossen.

Vorhaltung 20 Stück a 8 Wochen
Menge: 320,000 StWo

**3.1.500 Aufbau Abbau Kanthölzer 12/20**
Aufbauen und Abbauen von Holz-Kanthölzern, nach Angabe der Statik im Bereich für konstruktive Unterstützungen/ Absprießungsmaßnahmen bei Arbeiten an tragenden Bauteilen für Bauzustände, Einbauhöhe bis 5,50 m
Ausführung in allen Geschossen. Einschl. Längenanpassung vor Ort nach Erfordernis.

Querschnitt 12/20cm.

Grundstandzeit 4 Wochen
Menge: 50,000 m

**3.1.510 Vorhaltung Kanthölzer 12/20**
Vorhalten von Holz-Kanthölzern, nach Angabe der Statik im Bereich für konstruktive Unterstützungen/ Absprießungsmaßnahmen bei Arbeiten an tragenden Bauteilen für Bauzustände, Einbauhöhe bis 5,50 m
Ausführung in allen Geschossen. Einschl. Längenanpassung vor Ort nach Erfordernis.

Querschnitt 12/20cm.

Vorhaltung 50m a 8 Wochen
Menge: 400,000 mWo

**3.1.520 Aufbau Abbau Holzschalungsträger H20**
Aufbauen und Abbauen von Holz-Schalungsträgern, nach Angabe der Statik im Bereich für konstruktive Unterstützungen/ Absprießungsmaßnahmen bei Arbeiten an tragenden Bauteilen für Bauzustände, Einbauhöhe bis 5,50 m
Ausführung in allen Geschossen.

Höhe 20cm.

Grundstandzeit 4 Wochen
Menge: 50,000 m

**3.1.530 Vorhaltung Holzschalungsträger H20**
Vorhalten von Holz-Schalungsträgern, nach Angabe der Statik im Bereich für konstruktive Unterstützungen/ Absprießungsmaßnahmen bei Arbeiten an tragenden Bauteilen für Bauzustände, Einbauhöhe bis 5,50 m
Ausführung in allen Geschossen.

Höhe 20cm.

Vorhaltung 20m a 8 Wochen
Menge: 160,000 mWo

**3.1.540 Aufbau Abbau Holzschalungsträger H20 I**
Aufbauen und Abbauen von Holz-Schalungsträgern, nach Angabe der Statik im Bereich für konstruktive Unterstützungen/ Absprießungsmaßnahmen bei Arbeiten an tragenden Bauteilen für Bauzustände, Einbauhöhe bis 5,50 m
Ausführung in allen Geschossen.

Höhe 20cm.

Grundstandzeit 4 Wochen
Menge: 50,000 m

**3.1.550 Vorhaltung Holzschalungsträger H20 I**
Vorhalten von Holz-Schalungsträgern, nach Angabe der Statik im Bereich für konstruktive Unterstützungen/ Absprießungsmaßnahmen bei Arbeiten an tragenden Bauteilen für Bauzustände, Einbauhöhe bis 5,50 m
Ausführung in allen Geschossen.

Höhe 20cm.

Vorhaltung 20m a 8 Wochen
Menge: 160,000 mWo

*Hinweis: MAUERARBEITEN*

**3.1.560 Waagerechte Abdichtung Bodenfeuchte Wand D 25-40cm Bitumenbahn G200DD einlagig**
Waagerechte Abdichtung gegen Bodenfeuchte, DIN 18195-4, in oder unter Wänden, aus Mauerwerk, Wanddicke über 17,5 bis 25-40 cm, Auflagerflächen mit Mörtel MG III abgleichen, aus Bitumenbahnen, Bitumen-Dachdichtungsbahn DIN EN 14967 - G 200 DD mit Glasgewebeeinlage 200 g/m2, einlagig, Anwendungstyp DIN SPEC 20000-202 MSB (Mauersperrbahn), Stoßüberdeckung lose.
im Kellergeschoss
Menge: 14,000 m

**3.1.570 Mauerwerk Innenwand KS L SFK12 RDK1,6 D 11,5cm M5 2DF(240/115/113)**
STLB-Bau 2025-10 012
Mauerwerk DIN EN 1996 der Innenwand,
Kalksandstein, DIN EN 771-2 in Verbindung mit DIN 20000-402, KS L, Festigkeitsklasse 12, Rohdichteklasse 1,6,
Mauerwerksdicke 11,5 cm, Mauermörtel M 5 DIN 18580 oder DIN 20000-412 in Verbindung mit DIN EN 998-2, 2 DF (240/115/113), Arbeitshöhe bis 5,5 m.
Menge: 20,000 m2

**3.1.580 Mauerwerk Innenwand KS L SFK12 RDK1,6 D 17,5cm M5 3DF(240/175/113)**
STLB-Bau 2025-10 012
Mauerwerk DIN EN 1996 der Innenwand,
Kalksandstein, DIN EN 771-2 in Verbindung mit DIN 20000-402, KS L, Festigkeitsklasse 12, Rohdichteklasse 1,6,
Mauerwerksdicke 17,5 cm, Mauermörtel M 5 DIN 18580 oder DIN 20000-412 in Verbindung mit DIN EN 998-2, 3 DF (240/175/113), Arbeitshöhe bis 5,5 m.
Menge: 20,000 m2

**3.1.590 Öffnung b. Aufmauern herst. B 1260 mm H 2135 mm D 24cm**
STLB-Bau 2022-04 012
Herstellen von Öffnungen beim Aufmauern, als Türöffnung,
Breite Nennmaß Wandöffnung '1260' mm,
Höhe Nennmaß Wandöffnung '2135' mm, im Mauerwerk, in Innenwänden, Wanddicke 24 cm.
Menge: 1,000 St

**3.1.600 Ausgleichs-Kimmschicht Wandfuß Mörtel H bis 3cm bis D 17,5cm**
Menge: 13,000 m

**3.1.610 Öffnung schließen Mörtel M2,5 Steine KS SFK12 B 1010 mm H 2135 mm T 25-30cm**
Öffnung schließen Mörtel M2,5 Steine KS SFK12 B 1010 mm H 2135 mm T25-30cm
Menge: 1,000 St

**3.1.620 Auflager Sturz Mauerziegel SFK20 Mörtel D bis 17,5cm B bis 25cm H bis 25cm**
Auflager für Sturz in Mauerwerk DIN EN 1996, aus Mauerziegeln DIN EN 771-1 in Verbindung mit DIN 20000-401 oder nach Zulassung, Festigkeitsklasse 20, mit Mörtel ausgleichen, Mauerwerksdicke bis 17,5 cm, Auflagerbreite bis 25 cm, Auflagerhöhe bis 25 cm.
Menge: 6,000 St

**3.1.630 KS U- Schale, als Ringanker**
KS-U-Schale 11,5*24 cm auf Mauerkrone
als Ringanker
Menge: 7,000 m

**3.1.640 Stumpfstoß Mauerwerk D 17,5-24cm**
Menge: 14,000 m

**3.1.650 Öffnung überdecken Betonflachsturz tragend Innenwand H 11,3cm D 17,5cm B 126cm**
Öffnung überdecken Betonflachsturz tragend Innenwand H 11,3cm D 17,5cm, B 126cm
Menge: 7,500 m

**3.1.660 Auflager Sturz Mauerziegel SFK20 Mörtel D 11,5-24cm B bis 25cm H bis 25cm**
Auflager für Sturz in Mauerwerk DIN EN 1996, aus Mauerziegeln DIN EN 771-1 in Verbindung mit DIN 20000-401 oder nach Zulassung, Festigkeitsklasse 20, mit Mörtel ausgleichen, Mauerwerksdicke über 11,5 bis 24 cm, Auflagerbreite bis 25 cm, Auflagerhöhe bis 25 cm.
Menge: 8,000 St

**3.1.670 Anker Anschluss Mauerwerk Stahl niro eindübeln**
STLB-Bau 2025-10 012
Anker für den Anschluss von Mauerwerk (Stumpfstoßanker), aus nichtrostendem Stahl, Länge 180 mm, Einbau in Innenwand, beim Aufmauern in vorh. Mauerwerk eindübeln.
Menge: 40,000 St

**3.1.680 Ortbeton C 25/30 für Ringanker**
Ortbeton C 25/30 für Ringanker
liefern und einbringen

Beton: C 25/30
Expositionsklasse: XC1, XC 2
Menge: 1,000 m3

**3.1.690 Schalung für Ringanker**
Schalung für Unterzüge / Überzüge / Sturz als glatte Schalung, SB 2, aus Schalungsplatten,
liefern und herstellen, Schalung Höhe h= 25 m
Menge: 8,000 m

*Hinweis: SCHLITZE, DURCHBRÜCHE, KERNBOHRUNGEN*

**3.1.700 Durchbruch herstellen Mauerwerk Mauerziegel 400-500cm2 T 20-25cm nicht schadstoffbelastet 16kN/m3 v.Hand Stoffe laden LKW AN ges.Vergüt.Entsorg.**
STLB-Bau 2025-10 084
Durchbruch herstellen, Untergrundfläche senkrecht, aus Mauerwerk aus Mauerziegel, ohne Bekleidungen und Beschichtungen, Einzelöffnung über 400 bis 500 cm2, Tiefe über 20 bis 25 cm, Hilfsschnitte werden nicht gesondert vergütet, nicht schadstoffbelastet,
Abfall ist nicht gefährlich, Zuordnung LAGA Z 0 (uneingeschränkter Einbau), Wichte des Abbruchstoffes DIN EN 1991-1-1 16 kN/m3, Abbruch von Hand/mit handgeführten Kleingeräten, Ausführung innerhalb des Bauwerks, Ausführung in allen Geschossen, Arbeitshöhe bis 3,5 m über der Standfläche des hierfür erforderlichen Gerüstes,
aufgenommene Stoffe sammeln, ohne Zerkleinerung, im Behälter des AN lagern, Behältergröße über 5 bis 7 m3, auf LKW des AN laden,
die Entsorgung wird gesondert vergütet.
Menge: 5,000 St

**3.1.710 Durchbruch herstellen Mauerwerk Mauerziegel 500-600cm2 T 20-25cm nicht schadstoffbelastet 16kN/m3 v.Hand Stoffe laden LKW AN ges.Vergüt.Entsorg.**
STLB-Bau 2025-10 084
Durchbruch herstellen, Untergrundfläche senkrecht, aus Mauerwerk aus Mauerziegel, ohne Bekleidungen und Beschichtungen, Einzelöffnung über 500 bis 600 cm2, Tiefe über 20 bis 25 cm, Hilfsschnitte werden nicht gesondert vergütet, nicht schadstoffbelastet,
Abfall ist nicht gefährlich, Zuordnung LAGA Z 0 (uneingeschränkter Einbau), Wichte des Abbruchstoffes DIN EN 1991-1-1 16 kN/m3, Abbruch von Hand/mit handgeführten Kleingeräten, Ausführung innerhalb des Bauwerks, Ausführung in allen Geschossen, Arbeitshöhe bis 3,5 m über der Standfläche des hierfür erforderlichen Gerüstes,
aufgenommene Stoffe sammeln, ohne Zerkleinerung, im Behälter des AN lagern, Behältergröße über 5 bis 7 m3, auf LKW des AN laden,
die Entsorgung wird gesondert vergütet.
Menge: 5,000 St

**3.1.720 Durchbruch herstellen Mauerwerk Mauerziegel 700-800cm2 T 20-25cm nicht schadstoffbelastet 16kN/m3 v.Hand Stoffe laden LKW AN ges.Vergüt.Entsorg.**
STLB-Bau 2025-10 084
Durchbruch herstellen, Untergrundfläche senkrecht, aus Mauerwerk aus Mauerziegel, ohne Bekleidungen und Beschichtungen, Einzelöffnung über 700 bis 800 cm2, Tiefe über 20 bis 25 cm, Hilfsschnitte werden nicht gesondert vergütet, nicht schadstoffbelastet,
Abfall ist nicht gefährlich, Zuordnung LAGA Z 0 (uneingeschränkter Einbau), Wichte des Abbruchstoffes DIN EN 1991-1-1 16 kN/m3, Abbruch von Hand/mit handgeführten Kleingeräten, Ausführung innerhalb des Bauwerks, Ausführung in allen Geschossen,
aufgenommene Stoffe sammeln, ohne Zerkleinerung, im Behälter des AN lagern, Behältergröße über 5 bis 7 m3, auf LKW des AN laden,
die Entsorgung wird gesondert vergütet.
Menge: 5,000 St

**3.1.730 Durchbruch schließen Mörtel MGIIa Steine Mauerziegel SFK8 300-400cm2 T 25-30cm**
Durchbruch schließen, Ausführung in Wandfläche, aus Mauerwerk,
mit Mörtel MG II a und Steinen, Mauerziegel, Festigkeitsklasse 8, Querschnitt über 300 bis 400 cm2, Tiefe über 25 bis 30 cm, Arbeitshöhe bis 5,5 m.
Menge: 5,000 St

**3.1.740 Durchbruch schließen Mörtel MGIIa Steine Mauerziegel SFK8 500-600cm2 T 25-30cm**
Durchbruch schließen, Ausführung in Wandfläche, aus Mauerwerk,
mit Mörtel MG II a und Steinen, Mauerziegel, Festigkeitsklasse 8, Querschnitt über 500 bis 600 cm2, Tiefe über 25 bis 30 cm, Arbeitshöhe bis 5,5 m.
Menge: 5,000 St

**3.1.750 Durchbruch schließen Mörtel MGIIa Steine Mauerziegel SFK8 700-800cm2 T 25-30cm**
Durchbruch schließen, Ausführung in Wandfläche, aus Mauerwerk,
mit Mörtel MG II a und Steinen, Mauerziegel, Festigkeitsklasse 8, Querschnitt über 700 bis 800 cm2, Tiefe über 25 bis 30 cm, Arbeitshöhe bis 5,5 m.
Menge: 5,000 St

**3.1.760 Aussparung herstellen Mauerwerk KS 2000-3000cm2 T 10-15cm 15kN/m3 Geräteeinsatz mgl. laden LKW AN nicht schadstoffbelastet**
Aussparung herstellen, Untergrundfläche senkrecht, aus Mauerwerk aus Kalksandstein, ohne Bekleidungen und Beschichtungen, Einzelöffnung über 2000 bis 3000 cm2, Tiefe über 10 bis 15 cm, Hilfsschnitte werden nicht gesondert vergütet, Wichte des Abbruchstoffes DIN EN 1991-1-1 15 kN/m3, Geräteeinsatz ist möglich, max. Gesamtgewicht bis 5 t, Ausführung innerhalb des Bauwerks, Ausführung in allen Geschossen, Arbeitshöhe bis 6 m,
aufgenommene Stoffe sammeln, ohne Zerkleinerung, im Behälter des AN lagern, Behältergröße über 5 bis 7 m3, auf LKW des AN laden,
Abfall ist nicht gefährlich, nicht schadstoffbelastet, Zuordnung Z 0 (uneingeschränkter Einbau),
die Entsorgung wird gesondert vergütet.
Menge: 1,000 St

**3.1.770 Nische herstellen Mauerwerk Mauerziegel 2000-3000cm2 T 10-15cm 18kN/m3 v.Hand laden LKW AN nicht schadstoffbelastet**
Nische herstellen, senkrecht zur Untergrundfläche, Untergrundfläche senkrecht, aus Mauerwerk aus Mauerziegel, ohne Bekleidungen und Beschichtungen, Einzelöffnung über 2000 bis 3000 cm2, Tiefe über 10 bis 15 cm, Hilfsschnitte werden nicht gesondert vergütet, Wichte des Abbruchstoffes DIN EN 1991-1-1 18 kN/m3, Abbruch von Hand/mit handgeführten Kleingeräten, Ausführung innerhalb des Bauwerks, Ausführung in allen Geschossen, Arbeitshöhe bis 3,65 m,
aufgenommene Stoffe sammeln, ohne Zerkleinerung, im Behälter des AN lagern, Behältergröße über 5 bis 7 m3, auf LKW des AN laden,
Abfall ist nicht gefährlich, nicht schadstoffbelastet, Zuordnung Z 0 (uneingeschränkter Einbau), Mengenermittlung nach Aufmaß,
die Entsorgung wird gesondert vergütet.
Menge: 1,000 St

**3.1.780 Schlitz herstellen Mauerwerk Mauerziegel B 20 cm T 10 cm 20kN/m3 v. Hand laden LKW AN nicht schadstoffbelastet ges.Vergüt.Entsorg.**
Schlitz herstellen, Untergrundfläche senkrecht, aus Mauerwerk aus Mauerziegel, ohne Bekleidungen und Beschichtungen,
Schlitzbreite '20' cm,
Schlitztiefe '10' cm, Wichte des Abbruchstoffes DIN EN 1991-1-1 20 kN/m3, Abbruch von Hand/mit handgeführten Kleingeräten, Ausführung innerhalb des Bauwerks, Ausführung in allen Geschossen, Arbeitshöhe bis 6 m, Ausführung erschütterungsarm DIN 4150, lärmarm, Lärmpegel max. 80 dB(A), staubarm TRGS 559, ohne Untergrundbeschädigung, ohne Wasserfreisetzung, aufgenommene Stoffe zur Entsorgung sortieren, sammeln, ohne Zerkleinerung, im Behälter des AN lagern, Behältergröße über 5 bis 7 m3, auf LKW des AN laden,
Abfall ist nicht gefährlich, nicht schadstoffbelastet, Zuordnung Z 0 (uneingeschränkter Einbau), Mengenermittlung nach Aufmaß,
die Entsorgung wird gesondert vergütet.
Menge: 20,000 m

**3.1.790 Einsatzpauschale Schneidegerät**
Einsatzpauschale je zusammenhängenden Einsatz für Schneidegerät.
Menge: 5,000 St

**3.1.800 Einsatzpauschale Bohrgerät**
Einsatzpauschale je zusammenhängenden Einsatz für Bohrgerät.
Menge: 5,000 St

**3.1.810 Kernbohrung MW Durchm. 50-100mm T 25-30cm Geräteeinsatz mgl. nicht schadstoffbelastet**
Kernbohrung  MW, Bohrdurchmesser über 50 bis 100 mm, Bohrtiefe über 25 bis 30 cm, einschl. Lösen des Bohrkerns aus dem Gefüge, Wichte des Abbruchstoffes DIN EN 1991-1-1 26 kN/m3, Arbeitshöhe bis 3,65 m, Erschwernis durch horizontale Förderwege von der Abbruchstelle zur Bereitstellungsfläche/zum Ladeplatz,
horizontaler Förderweg '75' m,
Geräteeinsatz ist möglich, max. Gesamtgewicht bis 0,2 t, Ausführung erschütterungsarm DIN 4150, lärmarm, Lärmpegel max. 80 dB(A), staubarm TRGS 559, ohne Untergrundbeschädigung, ohne Wasserfreisetzung, Ausführung innerhalb des Bauwerks, Ausführung im UG, aufgenommene Stoffe zur Entsorgung sortieren, sammeln, ohne Zerkleinerung, im Behälter des AN lagern, Behältergröße über 5 bis 7 m3, auf LKW des AN laden,
Abfall ist nicht gefährlich, nicht schadstoffbelastet, Zuordnung Z 0 (uneingeschränkter Einbau), Mengenermittlung nach Aufmaß,
die Entsorgung wird gesondert vergütet.
Menge: 300,000 cm

**3.1.820 Kernbohrung MW, Durchm. 100-150mm T 25-30cm Geräteeinsatz mgl. nicht schadstoffbelastet**
Kernbohrung MW,Normalbeton, Bohrdurchmesser über 100 bis 150 mm, Bohrtiefe über 25 bis 30 cm, einschl. Lösen des Bohrkerns aus dem Gefüge, Wichte des Abbruchstoffes DIN EN 1991-1-1 26 kN/m3, Arbeitshöhe bis 3,65 m, Erschwernis durch horizontale Förderwege von der Abbruchstelle zur Bereitstellungsfläche/zum Ladeplatz,
horizontaler Förderweg '75´ m,
Geräteeinsatz ist möglich, max. Gesamtgewicht bis 0,2 t, Ausführung erschütterungsarm DIN 4150, lärmarm, Lärmpegel max. 80 dB(A), staubarm TRGS 559, ohne Untergrundbeschädigung, ohne Wasserfreisetzung, Ausführung innerhalb des Bauwerks, Ausführung im UG, aufgenommene Stoffe zur Entsorgung sortieren, sammeln, ohne Zerkleinerung, im Behälter des AN lagern, Behältergröße über 5 bis 7 m3, auf LKW des AN laden,
Abfall ist nicht gefährlich, nicht schadstoffbelastet, Zuordnung Z 0 (uneingeschränkter Einbau), Mengenermittlung nach Aufmaß,
die Entsorgung wird gesondert vergütet.
Menge: 300,000 cm

**3.1.830 Kernbohrung MW, Durchm. 150-200mm T 25-30cm Geräteeinsatz mgl. nicht schadstoffbelastet**
Kernbohrung, Untergrundfläche senkrecht, MW, Bohrdurchmesser über 150 bis 200 mm, Bohrtiefe über 25 bis 30 cm, einschl. Lösen des Bohrkerns aus dem Gefüge, Wichte des Abbruchstoffes DIN EN 1991-1-1 26 kN/m3, Arbeitshöhe bis 3,65 m, Erschwernis durch horizontale Förderwege von der Abbruchstelle zur Bereitstellungsfläche/zum Ladeplatz,
horizontaler Förderweg '30' m,
Geräteeinsatz ist möglich, max. Gesamtgewicht bis 0,2 t, Ausführung erschütterungsarm DIN 4150, lärmarm, Lärmpegel max. 80 dB(A), staubarm TRGS 559, ohne Untergrundbeschädigung, ohne Wasserfreisetzung, Ausführung innerhalb des Bauwerks, Ausführung im UG, aufgenommene Stoffe zur Entsorgung sortieren, sammeln, ohne Zerkleinerung, im Behälter des AN lagern, Behältergröße über 5 bis 7 m3, auf LKW des AN laden,
Abfall ist nicht gefährlich, nicht schadstoffbelastet, Zuordnung Z 0 (uneingeschränkter Einbau), Mengenermittlung nach Aufmaß,
die Entsorgung wird gesondert vergütet.
Menge: 300,000 cm

**3.1.840 Kernbohrung MW, Durchm. 500 mm T 140-145cm v.Hand nicht schadstoffbelastet**
Kernbohrung, Untergrundfläche senkrecht, aus Mauerwerk aus Mauerziegel, Bohrdurchmesser ca. 500 mm, Bohrtiefe über 140 bis 145 cm, Wichte des Abbruchstoffes DIN EN 1991-1-1 15 kN/m3, Arbeitshöhe bis 3,50 m, von Hand/mit handgeführten Kleingeräten, Ausführung erschütterungsarm DIN 4150, lärmarm, Lärmpegel max. 80 dB(A), staubarm TRGS 559, Ausführung innerhalb des Bauwerks,
Ausführung im UG
aufgenommene Stoffe sammeln, ohne Zerkleinerung, im Behälter des AN lagern, Behältergröße über 5 bis 7 m3, auf LKW des AN laden,
Abfall ist nicht gefährlich, nicht schadstoffbelastet, Zuordnung Z 0 (uneingeschränkter Einbau),
die Entsorgung wird gesondert vergütet.
Menge: 140,000 cm

**3.1.850 Kernbohrung MW, Mauerziegel Durchm. 600 mm T 17,5-20 cm v.Hand nicht schadstoffbelastet**
Kernbohrung, Untergrundfläche senkrecht, aus Mauerwerk aus Mauerziegel, Bohrdurchmesser ca. 600 mm, Bohrtiefe über 17,5 bis 20 cm, Wichte des Abbruchstoffes DIN EN 1991-1-1 15 kN/m3, Arbeitshöhe bis 3,50 m, von Hand/mit handgeführten Kleingeräten, Ausführung erschütterungsarm DIN 4150, lärmarm, Lärmpegel max. 80 dB(A), staubarm TRGS 559, Ausführung innerhalb des Bauwerks,
Ausführung im UG
aufgenommene Stoffe sammeln, ohne Zerkleinerung, im Behälter des AN lagern, Behältergröße über 5 bis 7 m3, auf LKW des AN laden,
Abfall ist nicht gefährlich, nicht schadstoffbelastet, Zuordnung Z 0 (uneingeschränkter Einbau),
die Entsorgung wird gesondert vergütet.
Menge: 30,000 cm

**3.1.860 Stahlrohr in Kernbohrung einbauen, D= 500 mm**
Bauseits geliefertes Stahlrohr, mit Durchmesser D= 500 mm einbauen und kraftschlüssig ausmörteln
Menge: 1,000 St

**3.1.870 Stahlrohr in Kernbohrung einbauen, D= 600 mm**
Bauseits geliefertes Stahlrohr, mit Durchmesser D= 600 mm einbauen und kraftschlüssig ausmörteln
Menge: 1,000 St

*Hinweis: DURCHBRÜCHE/ ÖFFNUNGEN SCHLIESSEN*
Nachfolgend beschriebene Positionen

"DURCHBRÜCHE/ ÖFFNUNGEN SCHLIESSEN"

beziehen sich auf die Arbeiten im gesamten Gebäude in allen Geschossen

Diese werden nach der TGA Installation zu einem späteren Zeitpunkt geschlossen oder es gibt bestehende Öffnungen die im sofort geschlossen werden können.

**3.1.880 Durchbruch/Öffnung schließen in Wand, d= 24-49 cm, bis 0,05 m²**
Durchbruch/Öffnung schließen in Wand mit
Rohrdurchführung, mit Mauerziegeln DIN EN 771-1 und
DIN 20000-401/DIN 105-100,
Mauermörtel M 2,5 DIN EN 998-2 und DIN V 20000-412/
MG II DIN V 18580,
Ausführung in allen Geschossen

Wanddicke d= über 24-49 cm, bis 0,05 m²
Menge: 20,000 St

**3.1.890 Durchbruch/Öffnung schließen in Wand, d= 24-49 cm, 0,05-0,1 m²**
Durchbruch/Öffnung schließen in Wand mit
Rohrdurchführung, mit Mauerziegeln DIN EN 771-1 und
DIN 20000-401/DIN 105-100,
Mauermörtel M 2,5 DIN EN 998-2 und DIN V 20000-412/
MG II DIN V 18580,
Ausführung in allen Geschossen

Wanddicke d= über 24-49 cm, 0,05-0,1 m²
Menge: 20,000 St

**3.1.900 Durchbruch/Öffnung schließen in Wand, d= 24-49 cm, 0,1-0,2 m²**
Durchbruch/Öffnung schließen in Wand mit
Rohrdurchführung, mit Mauerziegeln DIN EN 771-1 und
DIN 20000-401/DIN 105-100,
Mauermörtel M 2,5 DIN EN 998-2 und DIN V 20000-412/
MG II DIN V 18580,
Ausführung in allen Geschossen

Wanddicke d= über 24-49 cm, 0,1-0,2 m²
Menge: 20,000 St

**3.1.910 Durchbruch/Öffnung schließen in Wand, d= 24-49 cm, 0,2-0,5 m²**
Durchbruch/Öffnung schließen in Wand mit
Rohrdurchführung, mit Mauerziegeln DIN EN 771-1 und
DIN 20000-401/DIN 105-100,
Mauermörtel M 2,5 DIN EN 998-2 und DIN V 20000-412/
MG II DIN V 18580,
Ausführung in allen Geschossen

Wanddicke d= über 24-49 cm,0,2-0,5 m²
Menge: 20,000 St

**3.1.920 Durchbruch/Öffnung schließen in Wand, d= 24-49 cm, 0,5-1,0 m²**
Durchbruch/Öffnung schließen in Wand mit
Rohrdurchführung, mit Mauerziegeln DIN EN 771-1 und
DIN 20000-401/DIN 105-100,
Mauermörtel M 2,5 DIN EN 998-2 und DIN V 20000-412/
MG II DIN V 18580,
Ausführung in allen Geschossen

Wanddicke d= über 24-49 cm, 0,5-1,0 m²
Menge: 20,000 St

**3.1.930 Öffnung ausmauern D 24cm KS 5DF(300/240/113)**
STLB-Bau 2025-10 012
Öffnung ausmauern in Wand aus Mauerwerk, Wanddicke 24 cm, mit Kalksandsteinen DIN EN 771-2 in Verbindung mit DIN 20000-402, KS, 5 DF (300/240/113), Mauermörtel M 2,5 DIN 18580 oder DIN 20000-412 in Verbindung mit DIN EN 998-2, kraftschlüssig an vorh. Bauteil anschließen.
Menge: 5,000 m2

**3.1.940 Öffnung ausmauern D 24cm KS 5DF(300/240/113) 0,5-1m2**
STLB-Bau 2025-10 012
Öffnung ausmauern in Wand aus Mauerwerk, Wanddicke 24 cm, mit Kalksandsteinen DIN EN 771-2 in Verbindung mit DIN 20000-402, KS, 5 DF (300/240/113), Mauermörtel M 2,5 DIN 18580 oder DIN 20000-412 in Verbindung mit DIN EN 998-2, kraftschlüssig an vorh. Bauteil anschließen, Einzelgröße über 0,5 bis 1 m2.
Menge: 5,000 m2

**3.1.950 Öffnung ausmauern D 11,5cm KS Vb DF(240/115/52)**
STLB-Bau 2025-10 012
Öffnung ausmauern in Wand aus Mauerwerk, Wanddicke 11,5 cm, mit Kalksandsteinen DIN EN 771-2 in Verbindung mit DIN 20000-402, KS Vb, DF (240/115/52), Mauermörtel M 2,5 DIN 18580 oder DIN 20000-412 in Verbindung mit DIN EN 998-2, kraftschlüssig an vorh. Bauteil anschließen.
Menge: 5,000 m2

**3.1.960 Öffnung ausmauern D 11,5cm KS Vb DF(240/115/52) 0,5-1m2**
STLB-Bau 2025-10 012
Öffnung ausmauern in Wand aus Mauerwerk, Wanddicke 11,5 cm, mit Kalksandsteinen DIN EN 771-2 in Verbindung mit DIN 20000-402, KS Vb, DF (240/115/52), Mauermörtel M 2,5 DIN 18580 oder DIN 20000-412 in Verbindung mit DIN EN 998-2, kraftschlüssig an vorh. Bauteil anschließen, Einzelgröße über 0,5 bis 1 m2.
Menge: 5,000 m2

**3.1.970 Aussparung schließen Mörtel M5 10-25cm2 T 25-30cm**
STLB-Bau 2025-10 012
Aussparung schließen, Ausführung in Wandfläche, aus Mauerwerk,
mit Mörtel M 5, Querschnitt über 10 bis 25 cm2, Tiefe über 25 bis 30 cm, Arbeitshöhe bis 3,5 m, einschl. Traggerüst Bemessungsklasse A.
Menge: 5,000 St

**3.1.980 Aussparung schließen Mörtel MGIIa 25-50cm2 T 25-30cm**
STLB-Bau 2021-10 012
Aussparung schließen, Ausführung in Wandfläche, aus Mauerwerk,
mit Mörtel MG II a, Querschnitt über 25 bis 50 cm2, Tiefe über 25 bis 30 cm, Arbeitshöhe bis 3,5 m, einschl. Traggerüst Bemessungsklasse A.
Menge: 10,000 St

**3.1.990 Öffnung schließen Mörtel M2,5 Steine KS SFK12 B 1010 mm H 2135 mm T 25-30cm**
STLB-Bau 2025-10 012
Öffnung schließen, Ausführung in Wandfläche, aus Mauerwerk, Türöffnung,
mit Mörtel M 2,5 und Steinen, Kalksandstein, Festigkeitsklasse 12,
Breite Nennmaß Wandöffnung '1010' mm,
Höhe Nennmaß Wandöffnung '2135' mm,
Tiefe über 25 bis 30 cm, Arbeitshöhe bis 3,5 m.
Menge: 1,000 St

*Hinweis: INNENPUTZARBEITEN VOR ROHINSTALLATIONEN HLSEK*

**3.1.1000 Putz Außenwand abbrechen nicht schadstoffbelastet D 3 cm 13kN/m3 v. Hand laden LKW AN ges.Vergüt.Entsorg.**
STLB-Bau 2025-10 084
Abbruch von Putz an Außenwand, Kalkzement-Normalputzmörtel (GP), ohne Putzträger, im Rahmen einer Teilabbruchmaßnahme, nicht schadstoffbelastet,
Abfall ist nicht gefährlich, Werte gemäß Ersatzbaustoffverordnung 2023 sind eingehalten, Charakterisierung gemischter Bauschutt Klasse RC-1 nach EBV 2023, Anlage 1, Tabelle 1,
Abbruchdicke '3' cm,
Wichte des Abbruchstoffes DIN EN 1991-1-1 13 kN/m3, Ausführung innerhalb des Bauwerks, Arbeitshöhe bis 2 m,
Abbruch von Hand/mit handgeführten Kleingeräten, Ausführung staubarm TRGS 559,
aufgenommene Stoffe sammeln, auf LKW des AN laden,
die Entsorgung wird gesondert vergütet.
Menge: 25,000 m2

**3.1.1010 Putz Decke abbrechen nicht schadstoffbelastet 13kN/m3 D 3 cm v.Hand laden LKW AN ges.Vergüt.Entsorg.**
STLB-Bau 2025-10 084
Abbruch von Putz an Decke, Kalkzement-Normalputzmörtel (GP), ohne Putzträger, im Rahmen einer Teilabbruchmaßnahme, nicht schadstoffbelastet,
Abfall ist nicht gefährlich, Werte gemäß Ersatzbaustoffverordnung 2023 sind eingehalten, Charakterisierung gemischter Bauschutt Klasse RC-1 nach EBV 2023, Anlage 1, Tabelle 1, Wichte des Abbruchstoffes DIN EN 1991-1-1 13 kN/m3,
Abbruchdicke '3' cm,
Ausführung innerhalb des Bauwerks, Arbeitshöhe bis 2 m,
Abbruch von Hand/mit handgeführten Kleingeräten, Ausführung staubarm TRGS 559,
aufgenommene Stoffe sammeln, auf LKW des AN laden,
die Entsorgung wird gesondert vergütet.
Menge: 25,000 m2

**3.1.1020 Grundierung Wand, Kleinflächen**
Grundierung für einlagigen mineralischen Strukturputz auf Wand, innen, Untergrund MW, Höhe bis 4,5 m.
Menge: 40,000 m2

**3.1.1030 Unebenheit Wand Kalkzementputz D 15-20mm 0,5-1m2**
STLB-Bau 2022-04 023
Unebenheiten auf Wand, innen, ausgleichen mit Kalkzement-Putzmörtel DIN EN 998-1, Dicke über 15 bis 20 mm, Untergrund Ziegelmauerwerk, Fläche über 0,5 bis 1 m2, Arbeitshöhe der zu bearbeitenden oder zu bekleidenden Fläche bis 3,5 m über der Standfläche des hierfür erforderlichen Gerüstes.
Menge: 5,000 St

**3.1.1040 Innenputz einlagig Innenwand Kalkzement-Normalputzm. CSII D 15mm Q2 gefilzt**
STLB-Bau 2025-10 023
Einlagiges Innenputzsystem DIN 18550-2 auf Innenwand, aus Kalkzement-Normalputzmörtel (GP) DIN EN 998-1, Druckfestigkeitsklasse CS II (1,5 bis 5 N/mm2), Dicke 15 mm, Putzoberfläche Qualitätsstufe 2 (Q2), gefilzt, Farbton weiß, Arbeitshöhe der zu bearbeitenden oder zu bekleidenden Fläche bis 3,5 m über der Standfläche des hierfür erforderlichen Gerüsts, Ausführung in allen Geschossen.
Menge: 40,000 m2

#### Titel 3.2 ENTWÄSSERUNGSLEITUNGEN UG, EG

*Hinweis: Heißwasserbeständige Grundleitung*

*Hinweis: Grundleitung im Heizraum unterhalb der Bodenplatte verlegt bis*
Grundleitung im Heizraum unterhalb der Bodenplatte verlegt bis zu Verliegetiefe von 70 cm unter Gelände in Rohrgraben. Rohrleitungsanlage geeignet für Dauertemperaturen bis maximal 90°C.

**3.2.10 Abwasserkanal aus PP-Rohren DN 110 (Polypropylen) als**
Abwasserkanal aus PP-Rohren DN 110 (Polypropylen) als homogenes Vollwandrohr, für Schmutzwasser, DN/OD 110, Nenn-Ringsteifigkeit SN 16 DIN EN ISO 9969, Verlegung DIN EN 1610 in vorh. abgeböschten Graben, einschl. Bettung Typ 1, Dicke der unteren Bettungsschicht mind. 10 cm, aus Sand, obere Bettungsschicht aus Sand, Grabentiefe bis 0,7m.
Menge: 10,000 m

**3.2.20 Bogen PP-MD Abwasserkanal 15Grad Steckverbindung OD DN110 SN16**
STLB-Bau 2025-10 009
Bogen, Formstück aus PP-MD (Polypropylen mit mineralischen Additiven) DIN EN 14758-1, für Abwasserkanal, 15 Grad, Steckverbindung, Rohrende mit Muffe, DN/OD 110, Nenn-Ringsteifigkeit SN 16 DIN EN ISO 9969.
Menge: 2,000 St

**3.2.30 Bogen PP-MD Abwasserkanal 30Grad Steckverbindung OD DN110 SN16**
STLB-Bau 2025-10 009
Bogen, Formstück aus PP-MD (Polypropylen mit mineralischen Additiven) DIN EN 14758-1, für Abwasserkanal, 30 Grad, Steckverbindung, Rohrende mit Muffe, DN/OD 110, Nenn-Ringsteifigkeit SN 16 DIN EN ISO 9969.
Menge: 2,000 St

**3.2.40 Bogen PP-MD Abwasserkanal 45Grad Steckverbindung OD DN110 SN16**
STLB-Bau 2025-10 009
Bogen, Formstück aus PP-MD (Polypropylen mit mineralischen Additiven) DIN EN 14758-1, für Abwasserkanal, 45 Grad, Steckverbindung, Rohrende mit Muffe, DN/OD 110, Nenn-Ringsteifigkeit SN 16 DIN EN ISO 9969.
Menge: 10,000 St

**3.2.50 Abzweig PP-MD Abwasserkanal 45Grad Steckverbindung OD DN110 SN16**
STLB-Bau 2025-10 009
Abzweig, Formstück aus PP-MD (Polypropylen mit mineralischen Additiven) DIN EN 14758-1, für Abwasserkanal, 45 Grad, Steckverbindung, Rohrende mit Muffe, DN/OD 110, Nenn-Ringsteifigkeit SN 16 DIN EN ISO 9969.
Menge: 1,000 St

**3.2.60 Doppelmuffe PP-MD Abwasserkanal Steckverbindung OD DN110 SN16**
STLB-Bau 2025-10 009
Doppelmuffe, Formstück aus PP-MD (Polypropylen mit mineralischen Additiven) DIN EN 14758-1, für Abwasserkanal, Steckverbindung, Rohrende mit Muffe, DN/OD 110, Nenn-Ringsteifigkeit SN 16 DIN EN ISO 9969.
Menge: 1,000 St

**3.2.70 Passstück PP-MD Abwasserkanal Schnitt auf der Baustelle Steckverbindun g OD DN110 SN16**
STLB-Bau 2025-10 009
Passstück, Formstück aus PP-MD (Polypropylen mit mineralischen Additiven) DIN EN 14758-1, für Abwasserkanal, auf der Baustelle schneiden, Steckverbindung, Rohrende mit Muffe, DN/OD 110, Nenn-Ringsteifigkeit SN 16 DIN EN ISO 9969.
Menge: 5,000 St

**3.2.80 Zulage für Bodendurchführung mit Vierfachdichtung passend für**
Zulage für Bodendurchführung mit Vierfachdichtung passend für vorstehende Abwasserrohrleitung DN110
Einbauort: UG in neue Bodenplatte
Menge: 2,000 St

**3.2.90 Schachtfutter PP homogen Abwasserkanal Steckverbindung OD DN110 SN16**
STLB-Bau 2025-10 009
Schachtfutter, Formstück aus PP (Polypropylen) DIN EN 1852-1, homogenes Vollwandrohr, für Abwasserkanal, für Schmutzwasser, Steckverbindung, DN/OD 110, Nenn-Ringsteifigkeit SN 16 DIN EN ISO 9969.
Menge: 1,000 St

**3.2.100 Enddeckel Abwasserltg PP heißwasserbest. DN/OD110**
STLB-Bau 2025-10 044
Enddeckel, für Abwasserleitung, aus PP-Rohr DIN EN 1451-1, heißwasserbeständig (bis 95 Grad C), DN/OD 110.
Menge: 2,000 St

**3.2.110 Grundleitungsanschlüsse auf Stichmass einmessen und**
Grundleitungsanschlüsse auf Stichmass einmessen und Anschlußmuffenendpunkt passgenau in der horizontalen ausrichten und Oberkante der Abschlußmuffe 10 mm über OK Rohfußboden enden lassen. Rohrleitungsende nach der exakten Ausrichtung so fixieren, dass im Zuge der Rohrgrabenverfüllung und Verdichtung sowie im Zuge der Einbringung der Bodenplatte der Rohrleitungsendpunkt sich nicht verschiebt. (akzeptierte Einbautolleranz ± 10mm
Menge: 2,000 St

**3.2.120 Dichtheitsprüfung Wasser Abwasserkanal PP DN100 Verfahren W**
Dichtheitsprüfung DIN EN 1610 mit Wasser, als Abnahmeprüfung, des Abwasserkanales aus PP, DN 100,
Anzahl Haltungen '1' St, einschl. aller erforderlichen Anlagen

(Geräte und Maschinen), Abdichtungen, Verankerungen und Rohrverschlüsse, Verfahren W, Wasser wird auf der Baustelle beigestellt und ist nach Gebrauch schadlos zu beseitigen. Als Abrechnungseinheit dient die Länge der verlegten Grundleitung.
Menge: 10,000 m

**3.2.130 Grundleitung vor der Endabnahme mit der TV Kamera befahren**
Grundleitung vor der Endabnahme mit der TV Kamera befahren und Befahrungsvideo dem Auftraggeber vor der Abnahme zur Verfügung stellen. Die TV Befahrung ist mit dem Bauherrnvertreter abzustimmen und mit ihm áuf Verlangen gemeinsam durchzuführen. Als Abrechnungseinheit dient die Länge der verlegten Grundleitung.
Menge: 10,000 m

**3.2.140 Grundleitung nach der Verlegung einmessen und Bestands-**
Grundleitung nach der Verlegung einmessen und Bestands- Grundleitungspläne erstellen und dem Bauherrn elektronisch zur Verfügung stellen. Die Pläne sind spätestens bei der Abnahme als pdf und dwg Datei elektronisch vorzulegen.
Als Abrechnungseinheit dient die Länge der verlegten Grundleitung.
Menge: 10,000 m

*Hinweis: Grundleitung für häusliches Schmutzwasser*

*Hinweis: KG 2000 als Grundleitung im Gebäude*
KG 2000 als Grundleitung im Gebäude und im Bereich vom Außenaufzug

**3.2.150 Abwasserkanal PVC-U homogen Schmutzwasser OD DN110**
Abwasserkanal aus PVC-U-Rohren DIN EN 1401-1, homogenes Vollwandrohr, für Schmutzwasser, DN/OD 110, Nenn-Ringsteifigkeit SN 8 DIN EN ISO 9969, Verlegung DIN EN 1610 in vorh. abgeböschten Graben, einschl. Bettung Typ 1, Dicke der unteren Bettungsschicht mind. 10 cm, aus Sand, obere Bettungsschicht aus Sand, Grabentiefe bis 0,7m.
Menge: 40,000 m

**3.2.160 Abwasserkanal PVC-U homogen Schmutzwasser OD DN125**
Abwasserkanal aus PVC-U-Rohren DIN EN 1401-1, homogenes Vollwandrohr, für Schmutzwasser, DN/OD 125, Nenn-Ringsteifigkeit SN 8 DIN EN ISO 9969, Verlegung DIN EN 1610 in vorh. abgeböschten Graben, einschl. Bettung Typ 1, Dicke der unteren Bettungsschicht mind. 10 cm, aus Sand, obere Bettungsschicht aus Sand, Grabentiefe bis 0,7m.
Menge: 10,000 m

**3.2.170 Zulage für Bodendurchführung mit Vierfachdichtung passend für**
Zulage für Bodendurchführung mit Vierfachdichtung passend für vorstehende Abwasserrohrleitung DN110
Einbauort: UG in neue Bodenplatte
Menge: 17,000 St

**3.2.180 Bogen PP-MD Abwasserkanal 15Grad Steckverbindung OD DN110 SN8**
STLB-Bau 2025-10 009
Bogen, Formstück aus PP-MD (Polypropylen mit mineralischen Additiven) DIN EN 14758-1, für Abwasserkanal, 15 Grad, Steckverbindung, Rohrende mit Muffe, DN/OD 110, Nenn-Ringsteifigkeit SN 8 DIN EN ISO 9969.
Menge: 15,000 St

**3.2.190 Bogen PP-MD Abwasserkanal 30Grad Steckverbindung OD DN110 SN8**
STLB-Bau 2025-10 009
Bogen, Formstück aus PP-MD (Polypropylen mit mineralischen Additiven) DIN EN 14758-1, für Abwasserkanal, 30 Grad, Steckverbindung, Rohrende mit Muffe, DN/OD 110, Nenn-Ringsteifigkeit SN 8 DIN EN ISO 9969.
Menge: 15,000 St

**3.2.200 Bogen PP-MD Abwasserkanal 45Grad Steckverbindung OD DN110 SN8**
STLB-Bau 2025-10 009
Bogen, Formstück aus PP-MD (Polypropylen mit mineralischen Additiven) DIN EN 14758-1, für Abwasserkanal, 45 Grad, Steckverbindung, Rohrende mit Muffe, DN/OD 110, Nenn-Ringsteifigkeit SN 8 DIN EN ISO 9969.
Menge: 40,000 St

**3.2.210 Bogen PP-MD Abwasserkanal 15Grad Steckverbindung OD DN125 SN8**
STLB-Bau 2025-10 009
Bogen, Formstück aus PP-MD (Polypropylen mit mineralischen Additiven) DIN EN 14758-1, für Abwasserkanal, 15 Grad, Steckverbindung, Rohrende mit Muffe, DN/OD 125, Nenn-Ringsteifigkeit SN 8 DIN EN ISO 9969.
Menge: 4,000 St

**3.2.220 Bogen PP-MD Abwasserkanal 30Grad Steckverbindung OD DN125 SN8**
STLB-Bau 2025-10 009
Bogen, Formstück aus PP-MD (Polypropylen mit mineralischen Additiven) DIN EN 14758-1, für Abwasserkanal, 30 Grad, Steckverbindung, Rohrende mit Muffe, DN/OD 125, Nenn-Ringsteifigkeit SN 8 DIN EN ISO 9969.
Menge: 4,000 St

**3.2.230 Bogen PP-MD Abwasserkanal 45Grad Steckverbindung OD DN125 SN8**
STLB-Bau 2025-10 009
Bogen, Formstück aus PP-MD (Polypropylen mit mineralischen Additiven) DIN EN 14758-1, für Abwasserkanal, 45 Grad, Steckverbindung, Rohrende mit Muffe, DN/OD 125, Nenn-Ringsteifigkeit SN 8 DIN EN ISO 9969.
Menge: 10,000 St

**3.2.240 Abzweig PP-MD Abwasserkanal 45Grad Steckverbindung OD DN110 SN8**
STLB-Bau 2025-10 009
Abzweig, Formstück aus PP-MD (Polypropylen mit mineralischen Additiven) DIN EN 14758-1, für Abwasserkanal, 45 Grad, Steckverbindung, Rohrende mit Muffe, DN/OD 110, Nenn-Ringsteifigkeit SN 8 DIN EN ISO 9969.
Menge: 13,000 St

**3.2.250 Abzweig Reduzierung PP-MD Abwasserkanal 45Grad Steckverbindung OD DN12 5 DN110 SN8**
STLB-Bau 2025-10 009
Abzweig mit Reduzierung, Formstück aus PP-MD (Polypropylen mit mineralischen Additiven) DIN EN 14758-1, für Abwasserkanal, 45 Grad, Steckverbindung, Rohrende mit Muffe, DN/OD 125, 2. DN 110, Nenn-Ringsteifigkeit SN 8 DIN EN ISO 9969.
Menge: 3,000 St

**3.2.260 Doppelmuffe PP-MD Abwasserkanal Steckverbindung OD DN110 SN8**
STLB-Bau 2025-10 009
Doppelmuffe, Formstück aus PP-MD (Polypropylen mit mineralischen Additiven) DIN EN 14758-1, für Abwasserkanal, Steckverbindung, Rohrende mit Muffe, DN/OD 110, Nenn-Ringsteifigkeit SN 8 DIN EN ISO 9969.
Menge: 2,000 St

**3.2.270 Doppelmuffe PP-MD Abwasserkanal Steckverbindung OD DN125 SN8**
STLB-Bau 2025-10 009
Doppelmuffe, Formstück aus PP-MD (Polypropylen mit mineralischen Additiven) DIN EN 14758-1, für Abwasserkanal, Steckverbindung, Rohrende mit Muffe, DN/OD 125, Nenn-Ringsteifigkeit SN 8 DIN EN ISO 9969.
Menge: 1,000 St

**3.2.280 Passstück PP-MD Abwasserkanal Schnitt auf der Baustelle Steckverbindun g OD DN110 SN8**
STLB-Bau 2025-10 009
Passstück, Formstück aus PP-MD (Polypropylen mit mineralischen Additiven) DIN EN 14758-1, für Abwasserkanal, auf der Baustelle schneiden, Steckverbindung, Rohrende mit Muffe, DN/OD 110, Nenn-Ringsteifigkeit SN 8 DIN EN ISO 9969.
Menge: 30,000 St

**3.2.290 Passstück PP-MD Abwasserkanal Schnitt auf der Baustelle Steckverbindun g OD DN125 SN8**
STLB-Bau 2025-10 009
Passstück, Formstück aus PP-MD (Polypropylen mit mineralischen Additiven) DIN EN 14758-1, für Abwasserkanal, auf der Baustelle schneiden, Steckverbindung, Rohrende mit Muffe, DN/OD 125, Nenn-Ringsteifigkeit SN 8 DIN EN ISO 9969.
Menge: 2,000 St

**3.2.300 Überschiebemuffe PP-MD Abwasserkanal Steckverbindung OD DN110 SN8**
STLB-Bau 2025-10 009
Überschiebemuffe, Formstück aus PP-MD (Polypropylen mit mineralischen Additiven) DIN EN 14758-1, für Abwasserkanal, Steckverbindung, Rohrende mit Muffe, DN/OD 110, Nenn-Ringsteifigkeit SN 8 DIN EN ISO 9969.
Menge: 2,000 St

**3.2.310 Überschiebemuffe PP-MD Abwasserkanal Steckverbindung OD DN125 SN8**
STLB-Bau 2025-10 009
Überschiebemuffe, Formstück aus PP-MD (Polypropylen mit mineralischen Additiven) DIN EN 14758-1, für Abwasserkanal, Steckverbindung, Rohrende mit Muffe, DN/OD 125, Nenn-Ringsteifigkeit SN 8 DIN EN ISO 9969.
Menge: 1,000 St

**3.2.320 Reduzierstück exzentrisch PP-MD Abwasserkanal Steckverbindung OD DN125 DN110 SN8**
STLB-Bau 2025-10 009
Reduzierstück, exzentrisch, Formstück aus PP-MD (Polypropylen mit mineralischen Additiven) DIN EN 14758-1, für Abwasserkanal, Steckverbindung, Rohrende mit Muffe, DN/OD 125, 2. DN 110, Nenn-Ringsteifigkeit SN 8 DIN EN ISO 9969.
Menge: 1,000 St

**3.2.330 Enddeckel Abwasserltg PP heißwasserbest. DN/OD110**
STLB-Bau 2025-10 044
Enddeckel, für Abwasserleitung, aus PP-Rohr DIN EN 1451-1, heißwasserbeständig (bis 95 Grad C), DN/OD 110.
Menge: 17,000 St

**3.2.340 Enddeckel Abwasserltg PP heißwasserbest. DN/OD125**
STLB-Bau 2025-10 044
Enddeckel, für Abwasserleitung, aus PP-Rohr DIN EN 1451-1, heißwasserbeständig (bis 95 Grad C), DN/OD 125.
Menge: 1,000 St

**3.2.350 Bodenablauf Geruchverschluss Reinigungsöffnung PP Abgang seitl. Klebef lansch DN100 seitl.Zulauf DN70 Aufsatzstück Rostrahmen Stahl niro H bis 100mm Abdeckpl. Stahl niro verschraubt Durchm. 140mm K3**
STLB-Bau 2025-10 044
Bodenablauf DIN EN 1253-1 mit Geruchverschluss mit einer Sperrwasserhöhe von mind. 50 mm, aus Kunststoff, mit Reinigungsöffnung, Gehäuse aus PP, 2-teilig, Abgang seitlich, mit Klebeflansch, Anschluss DN 100, mit seitlichem Zulauf DN 70, mit Aufsatzstück und Rostrahmen, Aufsatzstück aus nichtrostendem Stahl, Höhe bis 100 mm, mit Abdeckplatte aus nichtrostendem Stahl, verschraubt, Rost-Durchmesser 140 mm, Klasse K 3.
Menge: 2,000 St

**3.2.360 Bodenablauf-Aufsatz nach Einbau des Bodenablaufs**
*** Pauschalposition
Bodenablauf-Aufsatz nach Einbau des Bodenablaufs Firmenintern zwischenlagern und nach Abruf durch die Bauleitung exakt in der gewünschten Einbaulage  bzw. Einbauhöhe montieren.
Menge: 1,000 psch

*Hinweis: Abwasserrohrleitung als Zulaufrohrleitung zum Zulauf-*
Abwasserrohrleitung als Zulaufrohrleitung zum Zulauf- Anschlußstutzen des Bodenablaufs verlegt im Rohrgraben

**3.2.370 Abwasserltg PP heißwasserbest. DN/OD80 Graben abgeböscht**
STLB-Bau 2025-10 044
Abwasserleitung aus PP-Rohr DIN EN 1451-1, heißwasserbeständig (bis 95 Grad C), für Schmutzwasser, DN/OD 80, Verbindung mit Steckmuffe, einschl. Dichtringen, Verlegung DIN EN 1610, in vorh. Gräben, abgeböscht, Bettung wird gesondert vergütet, Form- und Verbindungsstücke werden gesondert vergütet.
Menge: 3,000 m

**3.2.380 Bogen 45Grad Abwasserltg PP heißwasserbest. DN/OD80**
STLB-Bau 2025-10 044
Bogen, 45 Grad, für Abwasserleitung, aus PP-Rohr DIN EN 1451-1, heißwasserbeständig (bis 95 Grad C), DN/OD 80.
Menge: 10,000 St

**3.2.390 Passstück Abwasserltg PP heißwasserbest. DN/OD80**
STLB-Bau 2025-10 044
Passstück bis 50 cm, für Abwasserleitung, aus PP-Rohr DIN EN 1451-1, heißwasserbeständig (bis 95 Grad C), DN/OD 80.
Menge: 4,000 St

**3.2.400 Übergangs-Anschlussdichtung Abwasserltg PP heißwasserbest. DN/OD80**
Übergangs- und Anschlussdichtung aus Elastomer, zur Verbindung des Anwasser Zulaufrohrs zum Bodenablauf mit dem Zulaufanschluß des Bodenablaufs Dn70
Menge: 2,000 St

**3.2.410 Grundleitungsanschlüsse auf Stichmass einmessen und**
Grundleitungsanschlüsse auf Stichmass einmessen und Anschlußmuffenendpunkt passgenau in der horizontalen ausrichten und Oberkante der Abschlußmuffe 10 mm über OK Rohfußboden enden lassen. Rohrleitungsende nach der exakten Ausrichtung so fixieren, dass im Zuge der Rohrgrabenverfüllung und Verdichtung sowie im Zuge der Einbringung der Bodenplatte der Rohrleitungsendpunkt sich nicht verschiebt. (akzeptierte Einbautolleranz ± 10mm
Menge: 18,000 St

**3.2.420 Dichtheitsprüfung Wasser Abwasserkanal PP DN100 Verfahren W**
Dichtheitsprüfung DIN EN 1610 mit Wasser, als Abnahmeprüfung, des Abwasserkanales aus PP, DN 100,
Anzahl Haltungen 5 St, einschl. aller erforderlichen Anlagen (Geräte und Maschinen), Abdichtungen, Verankerungen und Rohrverschlüsse, Verfahren W, Wasser wird auf der Baustelle beigestellt und ist nach Gebrauch schadlos zu beseitigen. Als Abrechnungseinheit dient die Länge der verlegten Grundleitung.

In der Summe sind 4 Haltungen zu befahren.
Haltung 1 Bereich EG Besucher WC-Anlage
Haltung 2 Bereich EG Behinderten WC-Anlage
Haltung 3 Bereich UG WC-Anlage Veranstaltungen
Haltung 4 Bereich UG Veranstaltungen Theke
Haltung 5 Bereich Außen West Außenaufzug
Menge: 55,000 m

**3.2.430 Grundleitung vor der Endabnahme mit der TV Kamera befahren**
Grundleitung vor der Endabnahme mit der TV Kamera befahren und Befahrungsvideo dem Auftraggeber vor der Abnahme zur Verfügung stellen. Die TV Befahrung ist mit dem Bauherrnvertreter abzustimmen und mit ihm áuf Verlangen gemeinsam durchzuführen. Als Abrechnungseinheit dient die Länge der verlegten Grundleitung.

In der Summe sind 4 Haltungen zu befahren.
Haltung 1 Bereich EG Besucher WC-Anlage
Haltung 2 Bereich EG Behinderten WC-Anlage
Haltung 3 Bereich UG WC-Anlage Veranstaltungen
Haltung 4 Bereich UG Veranstaltungen Theke
Haltung 5 Bereich Außen West Außenaufzug
Menge: 55,000 m

**3.2.440 Grundleitung nach der Verlegung einmessen und Bestands-**
Grundleitung nach der Verlegung einmessen und Bestands- Grundleitungspläne erstellen und dem Bauherrn elektronisch zur Verfügung stellen. Die Pläne sind spätestens bei der Abnahme als pdf und dwg Datei elektronisch vorzulegen.
Als Abrechnungseinheit dient die Länge der verlegten Grundleitung.

In der Summe sind 4 Haltungen zu befahren.
Haltung 1 Bereich EG Besucher WC-Anlage
Haltung 2 Bereich EG Behinderten WC-Anlage
Haltung 3 Bereich UG WC-Anlage Veranstaltungen
Haltung 4 Bereich UG Veranstaltungen Theke
Haltung 5 Bereich Außen West Außenaufzug
Menge: 55,000 m

*Hinweis: ABKLINGSCHACHT*

**3.2.450 Schacht Beton-/Stahlbetonfertigteile DN1000 Steigleiter Stahl niro Bet on C40/50 Zulauf DN100 T 1-1,20 m**
Schacht aus Beton-/Stahlbetonfertigteilen DIN EN 1917, DIN 4034-1, Typ 1, rund, DN 1000, mit Schachtunterteil, Schachtringen/Schachtrohr, Abdeckplatte, Auflageringen, Bauteilverbindung mit Dichtungen aus Elastomeren DIN EN 681-1 und DIN 4060 als Kompressionsdichtung, Dichtungen werkseitig fest eingebaut, mit Steigleiter aus nichtrostendem Stahl, Schachtunterteil, Gerinne und Auftritt aus Beton C 40/50, in einem Guss gefertigt, Auftritt in Scheitelhöhe, Anschlüsse für gelenkige Einbindung der Zu- und Abläufe mit Stutzen, Zulauf für Rohre aus PVC-U, DN 100,Ablauf für Rohre aus PVC-U, DN 100,
Winkel '90' Grad, Ablauf für Rohre aus PVC-U, DN 300, lichte Schachttiefe über 1- 1,20 m.
Menge: 1,000 St

**3.2.460 Schachthals Betonfertigteil DN1000/625 H 600mm**
Schachthals mit Muffe (SH-M) DIN EN 1917, DIN 4034-1, Typ 1, DN 1000/625, Bauhöhe 600 mm, Bauteilverbindung mit Dichtungen aus Elastomeren DIN EN 681-1 und DIN 4060 als Kompressionsdichtung, Dichtungen werkseitig fest eingebaut, ohne Steigeinrichtung.
Menge: 1,000 St

**3.2.470 Schachtabdeck. Schachthals DN625 D400 rund Guss Einlage Lüftungsöffnun g Rahmen rund Guss setzen**
Schachtabdeckung, für Schacht DIN EN 1917 und DIN 4034-1 mit Schachthals DN 625, Klasse D 400 DIN EN 124-1, Deckel rund aus Gusseisen DIN EN 124-2, mit dämpfender Einlage, mit Lüftungsöffnungen, Rahmen DIN 19584, rund aus Gusseisen, höhengerecht in WW-Schachtkopfmörtel DIN 19573 setzen.
Menge: 1,000 St

#### Titel 3.3 ABBRUCH WAND- UND DECKENBAUTEILE, EG, 1.OG, 2.OG

*Hinweis: HINWEISE ZU ABBRUCH GEMAUERTER KAMIN UND WÄNDEN*
Ein durchgängiger Bestandskamin wird vom Erdgeschoss,
bis über die Dachhaut komplett zurückgebaut.
Kaminabmessung: ca. 1,00 x 1,80 Meter
Kaminrückwand: D = ca. 40 cm
Seitenwände: D = ca. 14 cm inkl. einseitigem Putz
Abbruchmaterial kann über Schuttrutschen aus dem Gebäude entfernt werden.
Die Schuttrutschen sind außen am Gebäude anzubringen.
Im Dachgeschoss ist die Dachaut zu öffnen,
und nach den Rückbauarbeiten temporär gegen Witterungseinflüsse zu schützen.
Die Arbeits- und Zwischenlagerungsflächen sind zur Druckverteilung in allen Geschossen mit Bohlen oder geeigneten OSB-Platten zu belegen.

**3.3.10 Druckverteilung in allen Geschossen**
Liefern, verlegen und wieder entfernen einer Druckverteilung aus Bohlen oder Seekieferplatten. Die Druckverteilung ist während der Abbrucharbeiten der Wände und des Kamins im DG, 2.OG, 1.OG und EG erforderlich, in Teilbereichen bis 20 m²
Menge: 150,000 m²

**3.3.20 Kamin aus Mauerziegeln abbrechen 20kN/m³ im DG bis über Dach**
Abbruch des Kamins aus Mauerziegel, ohne Bekleidungen, teilweise  mit Putz Beschichtungen, im Rahmen einer Totalabbruchmaßnahme, Wichte des Abbruchstoffes DIN EN 1991-1-1 20 kN/m³,
Abbruchdicke dreiseitig ca. '14' cm, (ca. 2,00 m³)
Abbruchdicke einseitig ca. '40' cm, (ca. 4,00 m³)
Ausführung innerhalb und außerhalb des Bauwerks, Ausführung im DG bis über Dach, Arbeitshöhe bis 5,5 m, Erschwernis durch horizontale und vertikale Förderwege von der Abbruchstelle zur Bereitstellungsfläche/zum Ladeplatz,
vertikaler Förderweg ca. '20' m, (über Schuttrutsche)
horizontaler Förderweg ca. '6' m,
Abbruch von Hand/mit handgeführten Kleingeräten, Ausführung erschütterungsarm DIN 4150, lärmarm, Lärmpegel max. 80 dB(A), staubarm, ohne Untergrundbeschädigung, ohne Wasserfreisetzung, aufgenommene Stoffe zur Entsorgung sortieren, sammeln, zerkleinern, max. Kantenlänge bis 30 cm, im Behälter des AN lagern, Behältergröße über 5 bis 7 m³, auf LKW des AN laden,
Abfall ist nicht gefährlich, nicht schadstoffbelastet, Zuordnung Z 0 (uneingeschränkter Einbau), Mengenermittlung nach Aufmaß,
die Entsorgung wird gesondert vergütet.
Menge: 6,000 m³

**3.3.30 Kamin aus Mauerziegeln abbrechen 20kN/m³ im 2.OG**
Abbruch des Kamins aus Mauerziegel, ohne Bekleidungen, teilweise  mit Putz Beschichtungen, im Rahmen einer Totalabbruchmaßnahme, Wichte des Abbruchstoffes DIN EN 1991-1-1 20 kN/m³,
Abbruchdicke dreiseitig ca. '14' cm, (ca. 1,60 m³)
Abbruchdicke einseitig ca. '40' cm, (ca. 2,90 m³)
Ausführung innerhalb des Bauwerks, Ausführung im 2.OG, Arbeitshöhe bis 3,5 m, Erschwernis durch horizontale und vertikale Förderwege von der Abbruchstelle zur Bereitstellungsfläche/zum Ladeplatz,
vertikaler Förderweg ca. '12' m, (über Schuttrutsche)
horizontaler Förderweg ca. '6' m,
Abbruch von Hand/mit handgeführten Kleingeräten, Ausführung erschütterungsarm DIN 4150, lärmarm, Lärmpegel max. 80 dB(A), staubarm, ohne Untergrundbeschädigung, ohne Wasserfreisetzung, aufgenommene Stoffe zur Entsorgung sortieren, sammeln, zerkleinern, max. Kantenlänge bis 30 cm, im Behälter des AN lagern, Behältergröße über 5 bis 7 m³, auf LKW des AN laden,
Abfall ist nicht gefährlich, nicht schadstoffbelastet, Zuordnung Z 0 (uneingeschränkter Einbau), Mengenermittlung nach Aufmaß,
die Entsorgung wird gesondert vergütet.
Menge: 4,500 m³

**3.3.40 Kamin aus Mauerziegeln abbrechen 20kN/m³ im 1.OG**
Abbruch des Kamins aus Mauerziegel, ohne Bekleidungen, teilweise  mit Putz Beschichtungen, im Rahmen einer Totalabbruchmaßnahme, Wichte des Abbruchstoffes DIN EN 1991-1-1 20 kN/m³,
Abbruchdicke dreiseitig ca. '14' cm, (ca. 1,80 m³)
Abbruchdicke einseitig ca. '40' cm, (ca. 3,20 m³)
Ausführung innerhalb des Bauwerks, Ausführung im 1.OG, Arbeitshöhe bis 4,5 m, Erschwernis durch horizontale und vertikale Förderwege von der Abbruchstelle zur Bereitstellungsfläche/zum Ladeplatz,
vertikaler Förderweg ca. '8' m, (über Schuttrutsche)
horizontaler Förderweg ca. '6' m,
Abbruch von Hand/mit handgeführten Kleingeräten, Ausführung erschütterungsarm DIN 4150, lärmarm, Lärmpegel max. 80 dB(A), staubarm, ohne Untergrundbeschädigung, ohne Wasserfreisetzung, aufgenommene Stoffe zur Entsorgung sortieren, sammeln, zerkleinern, max. Kantenlänge bis 30 cm, im Behälter des AN lagern, Behältergröße über 5 bis 7 m³, auf LKW des AN laden,
Abfall ist nicht gefährlich, nicht schadstoffbelastet, Zuordnung Z 0 (uneingeschränkter Einbau), Mengenermittlung nach Aufmaß,
die Entsorgung wird gesondert vergütet.
Menge: 5,000 m³

**3.3.50 Kamin aus Mauerziegeln abbrechen 20kN/m³ im EG**
Abbruch des Kamins aus Mauerziegel, ohne Bekleidungen, teilweise  mit Putz Beschichtungen, im Rahmen einer Totalabbruchmaßnahme, Wichte des Abbruchstoffes DIN EN 1991-1-1 20 kN/m³,
Abbruchdicke dreiseitig ca. '14' cm, (ca. 1,80 m³)
Abbruchdicke einseitig ca. '40' cm, (ca. 3,20 m³)
Ausführung innerhalb des Bauwerks, Ausführung im 1.OG, Arbeitshöhe bis 4,5 m, Erschwernis durch horizontale und vertikale Förderwege von der Abbruchstelle zur Bereitstellungsfläche/zum Ladeplatz,
vertikaler Förderweg ca. '8' m, (über Schuttrutsche)
horizontaler Förderweg ca. '3' m,
Abbruch von Hand/mit handgeführten Kleingeräten, Ausführung erschütterungsarm DIN 4150, lärmarm, Lärmpegel max. 80 dB(A), staubarm, ohne Untergrundbeschädigung, ohne Wasserfreisetzung, aufgenommene Stoffe zur Entsorgung sortieren, sammeln, zerkleinern, max. Kantenlänge bis 30 cm, im Behälter des AN lagern, Behältergröße über 5 bis 7 m³, auf LKW des AN laden,
Abfall ist nicht gefährlich, nicht schadstoffbelastet, Zuordnung Z 0 (uneingeschränkter Einbau), Mengenermittlung nach Aufmaß,
die Entsorgung wird gesondert vergütet.
Menge: 5,000 m³

*Hinweis: ABBRUCH INNENWÄNDE*
Die Arbeits- und Zwischenlagerungsflächen sind zur Druckverteilung in allen Geschossen mit Bohlen oder geeigneten OSB-Platten zu belegen.

**3.3.60 Innenwand aus Mauerziegel abbrechen 20kN/m³ im 2.OG (D=15cm)**
Abbruch der Innenwand aus Mauerziegeln, ohne Bekleidungen, teilweise mit Innenputz, im Rahmen einer Totalabbruchmaßnahme, Wichte des Abbruchstoffes DIN EN 1991-1-1 20 kN/m³,
Abbruchdicke ca. '15' cm,
Ausführung innerhalb des Bauwerks, Ausführung in allen Geschossen, Arbeitshöhe bis 3,5 m, Erschwernis durch horizontale und vertikale Förderwege von der Abbruchstelle zur Bereitstellungsfläche/zum Ladeplatz,
vertikaler Förderweg ca. '12' m, (über Schuttrutsche)
horizontaler Förderweg ca. '6' m,
Abbruch von Hand/mit handgeführten Kleingeräten, Ausführung erschütterungsarm DIN 4150, lärmarm, Lärmpegel max. 80 dB(A), staubarm, ohne Untergrundbeschädigung, ohne Wasserfreisetzung, aufgenommene Stoffe zur Entsorgung sortieren, sammeln, zerkleinern, max. Kantenlänge bis 30 cm,
im Behälter des AN lagern, Behältergröße über 5 bis 7 m³, auf LKW des AN laden,
Abfall ist nicht gefährlich, nicht schadstoffbelastet, Zuordnung Z 0 (uneingeschränkter Einbau), Mengenermittlung nach Aufmaß,
die Entsorgung wird gesondert vergütet.
Menge: 6,500 m³

**3.3.70 Innenwand aus Mauerziegel abbrechen 20kN/m³ im 1.OG (D=15cm)**
Abbruch der Innenwand aus Mauerziegeln, ohne Bekleidungen, teilweise mit Innenputz, im Rahmen einer Totalabbruchmaßnahme, Wichte des Abbruchstoffes DIN EN 1991-1-1 20 kN/m³,
Abbruchdicke ca. '15' cm,
Ausführung innerhalb des Bauwerks, Ausführung in allen Geschossen, Arbeitshöhe bis 4,1 m, Erschwernis durch horizontale und vertikale Förderwege von der Abbruchstelle zur Bereitstellungsfläche/zum Ladeplatz,
vertikaler Förderweg ca. '8' m, (über Schuttrutsche)
horizontaler Förderweg ca. '6' m,
Abbruch von Hand/mit handgeführten Kleingeräten, Ausführung erschütterungsarm DIN 4150, lärmarm, Lärmpegel max. 80 dB(A), staubarm, ohne Untergrundbeschädigung, ohne Wasserfreisetzung, aufgenommene Stoffe zur Entsorgung sortieren, sammeln, zerkleinern, max. Kantenlänge bis 30 cm,
im Behälter des AN lagern, Behältergröße über 5 bis 7 m³, auf LKW des AN laden,
Abfall ist nicht gefährlich, nicht schadstoffbelastet, Zuordnung Z 0 (uneingeschränkter Einbau), Mengenermittlung nach Aufmaß,
die Entsorgung wird gesondert vergütet.
Menge: 4,000 m³

**3.3.80 Innenwand aus Mauerziegel abbrechen 20kN/m³ im EG (D=15cm)**
Abbruch der Innenwand aus Mauerziegeln, ohne Bekleidungen, teilweise mit Innenputz, im Rahmen einer Totalabbruchmaßnahme, Wichte des Abbruchstoffes DIN EN 1991-1-1 20 kN/m³,
Abbruchdicke ca. '15' cm,
Ausführung innerhalb des Bauwerks, Ausführung in allen Geschossen, Arbeitshöhe bis 4,4 m, Erschwernis durch horizontale und vertikale Förderwege von der Abbruchstelle zur Bereitstellungsfläche/zum Ladeplatz,
vertikaler Förderweg ca. '15' m, (über Schuttrutsche)
horizontaler Förderweg ca. '3' m,
Abbruch von Hand/mit handgeführten Kleingeräten, Ausführung erschütterungsarm DIN 4150, lärmarm, Lärmpegel max. 80 dB(A), staubarm, ohne Untergrundbeschädigung, ohne Wasserfreisetzung, aufgenommene Stoffe zur Entsorgung sortieren, sammeln, zerkleinern, max. Kantenlänge bis 30 cm,
im Behälter des AN lagern, Behältergröße über 5 bis 7 m³, auf LKW des AN laden,
Abfall ist nicht gefährlich, nicht schadstoffbelastet, Zuordnung Z 0 (uneingeschränkter Einbau), Mengenermittlung nach Aufmaß,
die Entsorgung wird gesondert vergütet.
Menge: 6,000 m³

**3.3.90 Innenwand aus Mauerziegel abbrechen 20kN/m³ im EG (D=30 cm)**
Abbruch der Innenwand aus Mauerziegeln, ohne Bekleidungen, teilweise mit Innenputz, im Rahmen einer Totalabbruchmaßnahme, Wichte des Abbruchstoffes DIN EN 1991-1-1 20 kN/m³,
Abbruchdicke ca. '30' cm,
Ausführung innerhalb des Bauwerks, Ausführung in allen Geschossen, Arbeitshöhe bis 4,4 m, Erschwernis durch horizontale und vertikale Förderwege von der Abbruchstelle zur Bereitstellungsfläche/zum Ladeplatz,
vertikaler Förderweg ca. '15' m, (über Schuttrutsche)
horizontaler Förderweg ca. '3' m,
Abbruch von Hand/mit handgeführten Kleingeräten, Ausführung erschütterungsarm DIN 4150, lärmarm, Lärmpegel max. 80 dB(A), staubarm, ohne Untergrundbeschädigung, ohne Wasserfreisetzung, aufgenommene Stoffe zur Entsorgung sortieren, sammeln, zerkleinern, max. Kantenlänge bis 30 cm,
im Behälter des AN lagern, Behältergröße über 5 bis 7 m³, auf LKW des AN laden,
Abfall ist nicht gefährlich, nicht schadstoffbelastet, Zuordnung Z 0 (uneingeschränkter Einbau), Mengenermittlung nach Aufmaß,
die Entsorgung wird gesondert vergütet.
Menge: 6,000 m³

*Hinweis: Herstellen Türöffnung*
Die Arbeits- und Zwischenlagerungsflächen sind zur Druckverteilung in allen Geschossen mit Bohlen oder geeigneten OSB-Platten zu belegen.

**3.3.100 Sägeschnitt senkrecht in Innenwand T bis 200 mm, 2.OG u. 1.OG**
Senkrechte Sägeschnitte, Wandfläche senkrecht, in der nichttragenden Innenwand zur Herstellung von Tür- duchbüchen im 2.OG und 1.OG. (4 Stck. Türöffnungen)
Breite Schnitt '5' mm, Schnitt-Tiefe bis 200 mm,

Wichte des Abbruchstoffes DIN EN 1991-1-1 26 kN/m3, Geräteeinsatz ist möglich, max. Gesamtgewicht bis 0,2 t, Ausführung innerhalb des Bauwerks, Ausführung im Erdgeschoss bzw. auf den Heukanzelbalkonen, 2-seitig wandbündig, Arbeitshöhe bis 2,5 m, Erschwernis durch vertikale Förderwege von der Abbruchstelle zur Bereitstellungsfläche/zum Ladeplatz,
vertikaler Förderweg ca. '12' m, (über Schuttrutsche)
horizontaler Förderweg ca. '10' m,
Ausführung erschütterungsarm DIN 4150, lärmarm, Lärmpegel max. 80 dB(A), staubarm, ohne Untergrundbeschädigung, ohne Wasserfreisetzung,
aufgenommene Stoffe zur Wiederverwendung sortieren, wiederverwendbare Stoffe seitlich lagern, nicht wiederverwendbare Stoffe sammeln, im Behälter des AN lagern, Behältergröße über 5 bis 7 m³, auf LKW des AN laden,
die Entsorgung wird gesondert vergütet,
Mengenermittlung nach Aufmaß.
Menge: 18,000 m

**3.3.110 Türöffnung aus Mauerziegel abbrechen 20kN/m³ im 2.OG u. 1.OG (D=15cm)**
Abbruch der Innenwand aus Mauerziegeln, ohne Bekleidungen, teilweise mit Innenputz, im Rahmen einer Teilabbruchmaßnahme, Wichte des Abbruchstoffes DIN EN 1991-1-1 20 kN/m³,
Abbruchdicke ca. '15' cm,
Ausführung innerhalb des Bauwerks,
1 Stck. Türdurchbruch im 2.OG
3 Stck. Türdurchbruch im 1.OG
Arbeitshöhe bis 2,5 m, Erschwernis durch horizontale und vertikale Förderwege von der Abbruchstelle zur Bereitstellungsfläche/zum Ladeplatz,
vertikaler Förderweg ca. '12' m, (über Schuttrutsche)
horizontaler Förderweg ca. '10' m,
Abbruch von Hand/mit handgeführten Kleingeräten, Ausführung erschütterungsarm DIN 4150, lärmarm, Lärmpegel max. 80 dB(A), staubarm, ohne Untergrundbeschädigung, ohne Wasserfreisetzung, aufgenommene Stoffe zur Entsorgung sortieren, sammeln, zerkleinern, max. Kantenlänge bis 30 cm,
im Behälter des AN lagern, Behältergröße über 5 bis 7 m³, auf LKW des AN laden,
Abfall ist nicht gefährlich, nicht schadstoffbelastet, Zuordnung Z 0 (uneingeschränkter Einbau), Mengenermittlung nach Aufmaß,
die Entsorgung wird gesondert vergütet.
Menge: 1,500 m³

**3.3.120 Fertigteil-Flachsturz**
Liefern und Einbau von bewehrten Fertigteil-Flachstürzen in neuen Türduchbrüchen, Wanddicke inkl. Putz: ca. 15 cm
Lichte Weite: 1x ca. 125 cm, 2x ca. 100 cm, 1x ca. 90 cm

Einbauort: 2.OG und 1.OG
Menge: 7,000 lfdm

**3.3.130 Sägeschnitt senkrecht in Innenwand T bis 350 mm**
Senkrechte Sägeschnitte, Wandfläche senkrecht, in der tragenden Außenwand auf der Innenseite,
Breite Schnitt '5' mm, Schnitt-Tiefe bis 350 mm,

Wichte des Abbruchstoffes DIN EN 1991-1-1 26 kN/m3, Geräteeinsatz ist möglich, max. Gesamtgewicht bis 0,2 t, Ausführung innerhalb des Bauwerks, Ausführung im Erdgeschoss bzw. auf den Heukanzelbalkonen, 2-seitig wandbündig, Arbeitshöhe bis 4,3 m, Erschwernis durch vertikale Förderwege von der Abbruchstelle zur Bereitstellungsfläche/zum Ladeplatz,
vertikaler Förderweg bis '5' m,
horizontaler Förderweg '60' m,
Ausführung erschütterungsarm DIN 4150, lärmarm, Lärmpegel max. 80 dB(A), staubarm, ohne Untergrundbeschädigung, ohne Wasserfreisetzung,
aufgenommene Stoffe zur Wiederverwendung sortieren, wiederverwendbare Stoffe seitlich lagern, nicht wiederverwendbare Stoffe sammeln, im Behälter des AN lagern, Behältergröße über 5 bis 7 m³, auf LKW des AN laden,
die Entsorgung wird gesondert vergütet,
Mengenermittlung nach Aufmaß.
Menge: 15,000 m

**3.3.140 Innenwand Mauerziegel abbrechen 20kN/m³ D 30 cm**
Abbruch der Innenwand aus Mauerwerk aus Mauerziegel, ohne Bekleidungen und Beschichtungen, im Rahmen einer Totalabbruchmaßnahme, Wichte des Abbruchstoffes DIN EN 1991-1-1 20 kN/m³,
Abbruchdicke '30' cm,
Ausführung innerhalb des Bauwerks, Ausführung in allen Geschossen, Arbeitshöhe bis 3,5 m, Erschwernis durch horizontale und vertikale Förderwege von der Abbruchstelle zur Bereitstellungsfläche/zum Ladeplatz,
vertikaler Förderweg bis '5' m,
horizontaler Förderweg '20' m,
Abbruch von Hand/mit handgeführten Kleingeräten, Ausführung erschütterungsarm DIN 4150, lärmarm, Lärmpegel max. 80 dB(A), staubarm, ohne Untergrundbeschädigung, ohne Wasserfreisetzung, aufgenommene Stoffe zur Entsorgung sortieren, sammeln, zerkleinern, max. Kantenlänge bis 30 cm, im Behälter des AN lagern, Behältergröße über 5 bis 7 m³, auf LKW des AN laden,
Abfall ist nicht gefährlich, nicht schadstoffbelastet, Zuordnung Z 0 (uneingeschränkter Einbau), Mengenermittlung nach Aufmaß,
die Entsorgung wird gesondert vergütet.
Menge: 7,500 m³

*Hinweis: ABBRUCH IN AUSSENWÄNDEN*
Die Arbeits- und Zwischenlagerungsflächen sind zur Druckverteilung in allen Geschossen mit Bohlen oder geeigneten OSB-Platten zu belegen.

**3.3.150 Sägeschnitt waagerecht in Außenwand T bis 500 mm**
Waagerechte Sägeschnitte, Wandfläche senkrecht, in der tragenden Außenwand auf der Innenseite, im Bereich der neuen Aufzugsanbindung im EG, 1.OG und 2.OG
Breite Schnitt '5' mm,
Schnitt-Tiefe bis 500 mm,
Wichte des Abbruchstoffes DIN EN 1991-1-1 26 kN/m3, Geräteeinsatz ist möglich, max. Gesamtgewicht bis 0,2 t, Ausführung innerhalb des Bauwerks, Ausführung im Erdgeschoss bzw. auf den Heukanzelbalkonen, 2-seitig wandbündig, Arbeitshöhe bis 1,1 m, Erschwernis durch vertikale Förderwege von der Abbruchstelle zur Bereitstellungsfläche/zum Ladeplatz,
vertikaler Förderweg ca. '8' m i.M, (über Schuttrutsche)
horizontaler Förderweg ca. '1' m,
Ausführung erschütterungsarm DIN 4150, lärmarm, Lärmpegel max. 80 dB(A), staubarm, ohne Untergrundbeschädigung, ohne Wasserfreisetzung,
aufgenommene Stoffe zur Wiederverwendung sortieren, wiederverwendbare Stoffe seitlich lagern, nicht wiederverwendbare Stoffe sammeln, im Behälter des AN lagern, Behältergröße über 5 bis 7 m³, auf LKW des AN laden, die Entsorgung wird gesondert vergütet,
Mengenermittlung nach Aufmaß.
Menge: 6,000 m

**3.3.160 Abbruch Brüstungen im EG, 1.OG und 2.OG**
Abbruch der Brüstungen zur Anbindung des neuen Aufzugs
Anzahl der Brüstungen: 3 Stck.
Wichte des Abbruchstoffes DIN EN 1991-1-1 26 kN/m3, Geräteeinsatz ist möglich, max. Gesamtgewicht bis 0,2 t, Ausführung innerhalb des Bauwerks, Ausführung im Erdgeschoss bzw. auf den Heukanzelbalkonen, 2-seitig wandbündig, Arbeitshöhe bis 1,1 m, Erschwernis durch vertikale Förderwege von der Abbruchstelle zur Bereitstellungsfläche/zum Ladeplatz,
vertikaler Förderweg ca. '8' m i.M, (über Schuttrutsche)
horizontaler Förderweg ca. '1' m,
Ausführung erschütterungsarm DIN 4150, lärmarm, Lärmpegel max. 80 dB(A), staubarm, ohne Untergrundbeschädigung, ohne Wasserfreisetzung,
aufgenommene Stoffe zur Wiederverwendung sortieren, wiederverwendbare Stoffe seitlich lagern, nicht wiederverwendbare Stoffe sammeln, im Behälter des AN lagern, Behältergröße über 5 bis 7 m³, auf LKW des AN laden, die Entsorgung wird gesondert vergütet,
Mengenermittlung nach Aufmaß.
Menge: 1,500 m³

**3.3.170 Kernbohrung Stahlbeton Durchm. 100-150mm T 15-60cm Geräteeinsatz mgl. nicht schadstoffbelastet**
Kernbohrung, Untergrundfläche senkrecht, aus Stahlbeton, Normalbeton, Bohrdurchmesser über 100 bis 150 mm, Bohrtiefe über 15 bis 60 cm, einschl. Lösen des Bohrkerns aus dem Gefüge, Wichte des Abbruchstoffes DIN EN 1991-1-1 26 kN/m3, Arbeitshöhe bis 3,3 m, Erschwernis durch horizontale Förderwege von der Abbruchstelle zur Bereitstellungsfläche/zum Ladeplatz,
vertikaler Förderweg bis '5' m,
horizontaler Förderweg '20' m,
Geräteeinsatz ist möglich, max. Gesamtgewicht bis 0,2 t, Ausführung erschütterungsarm DIN 4150, lärmarm, Lärmpegel max. 80 dB(A), staubarm, ohne Untergrundbeschädigung, ohne Wasserfreisetzung, Ausführung innerhalb des Bauwerks, Ausführung in allen Geschossen, aufgenommene Stoffe zur Entsorgung sortieren, sammeln, ohne Zerkleinerung, im Behälter des AN lagern, Behältergröße über 5 bis 7 m3, auf LKW des AN laden,
Abfall ist nicht gefährlich, nicht schadstoffbelastet, Zuordnung Z 0 (uneingeschränkter Einbau), Mengenermittlung nach Aufmaß,
die Entsorgung wird gesondert vergütet.
Menge: 300,000 cm

**3.3.180 Kernbohrung Stahlbeton Durchm. 150-200mm T 15-60cm Geräteeinsatz mgl. nicht schadstoffbelastet**
Kernbohrung, Untergrundfläche senkrecht, aus Stahlbeton, Normalbeton, Bohrdurchmesser über 150 bis 200 mm, Bohrtiefe über 15bis 60 cm, einschl. Lösen des Bohrkerns aus dem Gefüge, Wichte des Abbruchstoffes DIN EN 1991-1-1 26 kN/m3, Arbeitshöhe bis 3,65 m, Erschwernis durch horizontale Förderwege von der Abbruchstelle zur Bereitstellungsfläche/zum Ladeplatz,
vertikaler Förderweg bis '5' m,
horizontaler Förderweg '20' m,
Geräteeinsatz ist möglich, max. Gesamtgewicht bis 0,2 t, Ausführung erschütterungsarm DIN 4150, lärmarm, Lärmpegel max. 80 dB(A), staubarm, ohne Untergrundbeschädigung, ohne Wasserfreisetzung, Ausführung innerhalb des Bauwerks, Ausführung in allen Geschossen, aufgenommene Stoffe zur Entsorgung sortieren, sammeln, ohne Zerkleinerung, im Behälter des AN lagern, Behältergröße über 5 bis 7 m3, auf LKW des AN laden,
Abfall ist nicht gefährlich, nicht schadstoffbelastet, Zuordnung Z 0 (uneingeschränkter Einbau), Mengenermittlung nach Aufmaß,
die Entsorgung wird gesondert vergütet.
Menge: 300,000 cm

**3.3.190 Kernbohrung Stahlbeton Durchm. 100-150mm T 15-25cm Geräteeinsatz mgl. nicht schadstoffbelastet**
Kernbohrung, Untergrundfläche senkrecht, aus Stahlbeton, Normalbeton, Bohrdurchmesser über 100 bis 150 mm, Bohrtiefe über 15 bis 25 cm, einschl. Lösen des Bohrkerns aus dem Gefüge, Wichte des Abbruchstoffes DIN EN 1991-1-1 26 kN/m3, Arbeitshöhe bis 4,5 m, Erschwernis durch horizontale Förderwege von der Abbruchstelle zur Bereitstellungsfläche/zum Ladeplatz,
vertikaler Förderweg bis '20' m,
horizontaler Förderweg '10' m,
Geräteeinsatz ist möglich, max. Gesamtgewicht bis 0,2 t, Ausführung erschütterungsarm DIN 4150, lärmarm, Lärmpegel max. 80 dB(A), staubarm, ohne Untergrundbeschädigung, ohne Wasserfreisetzung, Ausführung innerhalb des Bauwerks, Ausführung in allen Geschossen, aufgenommene Stoffe zur Entsorgung sortieren, sammeln, ohne Zerkleinerung, im Behälter des AN lagern, Behältergröße über 5 bis 7 m³, auf LKW des AN laden,
Abfall ist nicht gefährlich, nicht schadstoffbelastet, Zuordnung Z 0 (uneingeschränkter Einbau), Mengenermittlung nach Aufmaß, die Entsorgung wird gesondert vergütet.
Menge: 300,000 cm

**3.3.200 Einsatzpauschale Schneidegerät**
Einsatzpauschale je zusammenhängenden Einsatz für Schneidegerät.
Menge: 3,000 St

**3.3.210 Einsatzpauschale Bohrgerät**
Einsatzpauschale je zusammenhängenden Einsatz für Bohrgerät.
Menge: 3,000 St

*Hinweis: WANDDURCHBRUCH MAUERWERK*

**3.3.220 Aussparungen herstellen für Einbau Betonpolster**
Aussparungen in Mauerwerk herstellen,
verschiedene Größen,
z.B B=35cm, H= 40cm, T= 20cm,
mit Aussparung bis ca. 0,3 m³,
fördern, laden und fachgerecht entsorgen

Arbeitshöhe bis 3,95 Meter
Menge: 2,400 m³

*Hinweis: DURCHBRÜCHE SENKRECHT*

*Hinweis: DURCHBRUCH GEWÖLBE*
Für den neuen Kamin ist ein Durchbruch durch das bestehende Gewölbe notwendig.
Das Gewölbe ist ein Ziegelgewölbe.

Über dem Gewölbe befindet sich bestehende Schüttung/ Schlacke, diese muss im erstem Schritt entfernt, gefördert und fachgerecht entsorgt werden.

**3.3.230 Schüttung über Gewölbe**
Bestehende Schüttung/ Schlacke über Gewölbe händisch aufnehmen, fördern und fachgerecht entsorgen.
Arbeiten im EG
Menge: 2,500 m³

**3.3.240 Durchbruch herst. in Ziegelgewölbe 800-1000 cm², T 80-100 cm laden LKW AN nicht schadstoffbelastet**
Durchbruch herstellen, Untergrundfläche waagerecht, in Ziegeldecke, Einzelöffnung über 800 bis 1000 cm2, Tiefe über 80 bis 100 cm, Hilfsschnitte werden nicht gesondert vergütet, Wichte des Abbruchstoffes DIN EN 1991-1-1 25 kN/m³, Abbruch von Hand/mit handgeführten Kleingeräten, Ausführung innerhalb des Bauwerks, Ausführung in allen Geschossen, Arbeitshöhe bis 2 m, Erschwernis durch horizontale und vertikale Förderwege von der Abbruchstelle zur Bereitstellungsfläche/zum Ladeplatz,
vertikaler Förderweg '5'm,
horizontaler Förderweg '25'm,
aufgenommene Stoffe sammeln, ohne Zerkleinerung, im Behälter des AN lagern, Behältergröße über 5 bis 7 m³, auf LKW des AN laden,
Abfall ist nicht gefährlich, nicht schadstoffbelastet, Zuordnung Z 0 (uneingeschränkter Einbau),
die Entsorgung wird gesondert vergütet.
Menge: 1,000 St

**3.3.250 Durchbruch herst. in Ziegelgewölbe 300-400cm² T 25-30cm 25kN/m³ v.Hand laden LKW AN nicht schadstoffbelastet**
Durchbruch herstellen, Untergrundfläche waagerecht, in Ziegelgewölbe, Einzelöffnung über 300 bis 400 cm2, Tiefe über 25 bis 30 cm, Hilfsschnitte werden nicht gesondert vergütet, Wichte des Abbruchstoffes DIN EN 1991-1-1 25 kN/m³, Abbruch von Hand/mit handgeführten Kleingeräten, Ausführung innerhalb des Bauwerks, Ausführung in allen Geschossen, Arbeitshöhe bis 2 m, Erschwernis durch horizontale und vertikale Förderwege von der Abbruchstelle zur Bereitstellungsfläche/zum Ladeplatz,
vertikaler Förderweg '5'm,
horizontaler Förderweg '20'm,
aufgenommene Stoffe sammeln, ohne Zerkleinerung, im Behälter des AN lagern, Behältergröße über 5 bis 7 m³, auf LKW des AN laden,
Abfall ist nicht gefährlich, nicht schadstoffbelastet, Zuordnung Z 0 (uneingeschränkter Einbau),
die Entsorgung wird gesondert vergütet.
Menge: 5,000 St

**3.3.260 Durchbruch herst. in Ziegelgewölbe 400-500cm² T 25-30cm 25kN/m³ v.Hand laden LKW AN nicht schadstoffbelastet**
Durchbruch herstellen, Untergrundfläche waagerecht, in Ziegeldecke, Einzelöffnung über 400 bis 500 cm2, Tiefe über 25 bis 30 cm, Hilfsschnitte werden nicht gesondert vergütet, Wichte des Abbruchstoffes DIN EN 1991-1-1 25 kN/m³, Abbruch von Hand/mit handgeführten Kleingeräten, Ausführung innerhalb des Bauwerks, Ausführung in allen Geschossen, Arbeitshöhe bis 2 m, Erschwernis durch horizontale und vertikale Förderwege von der Abbruchstelle zur Bereitstellungsfläche/zum Ladeplatz,
vertikaler Förderweg '5'm,
horizontaler Förderweg '20'm,
aufgenommene Stoffe sammeln, ohne Zerkleinerung, im Behälter des AN lagern, Behältergröße über 5 bis 7 m³, auf LKW des AN laden,
Abfall ist nicht gefährlich, nicht schadstoffbelastet, Zuordnung Z 0 (uneingeschränkter Einbau),
die Entsorgung wird gesondert vergütet.
Menge: 5,000 St

*Hinweis: BODENPLATTEN*

**3.3.270 Bodenbelag Linoleum abbrechen nicht schadstoffbelastet 10kN/m3 D 0,4 cm v.Hand Stoffe laden LKW AN ges.Vergüt.Entsorg.**
STLB-Bau 2025-10 084
Abbruch von Bodenbelag aus Linoleum, im Rahmen einer Totalabbruchmaßnahme, nicht schadstoffbelastet,
Abfall ist nicht gefährlich, geklebt, Wichte des Abbruchstoffes DIN EN 1991-1-1 10 kN/m3,
Abbruchdicke '0,4' cm,
Ausführung innerhalb des Bauwerks,
Abbruch von Hand/mit handgeführten Kleingeräten, Ausführung staubarm TRGS 559,
aufgenommene Stoffe sammeln, auf LKW des AN laden,
die Entsorgung wird gesondert vergütet.
Menge: 90,000 m2

**3.3.280 Bodenbelag Zementestrich abbrechen nicht schadstoffbelastet D 4 cm 20kN/m3 Geräteeinsatz mgl. Stoffe laden LKW AN ges.Vergüt.Entsorg.**
STLB-Bau 2025-10 084
Abbruch des Bodenbelages aus Zementestrich, unbewehrt, als Estrich auf Dämmschicht, Abbruch Dämmung wird gesondert vergütet, ohne Beläge und Beschichtungen, im Rahmen einer Totalabbruchmaßnahme, nicht schadstoffbelastet,
Abfall ist nicht gefährlich, Werte gemäß Ersatzbaustoffverordnung 2023 sind eingehalten, Charakterisierung gemischter Bauschutt Klasse RC-1 nach EBV 2023, Anlage 1, Tabelle 1,
Abbruchdicke '4' cm,
Wichte des Abbruchstoffes DIN EN 1991-1-1 20 kN/m3, Ausführung innerhalb des Bauwerks,
Geräteeinsatz ist möglich, max. Gesamtgewicht bis 5 t, Ausführung staubarm TRGS 559,
aufgenommene Stoffe sammeln, auf LKW des AN laden,
die Entsorgung wird gesondert vergütet.
Menge: 90,000 m2

**3.3.290 Fußbodendämmung Holzwolle-Pl abbrechen nicht schadstoffbelastet 5kN/m3 D 3,5 cm v.Hand Stoffe laden LKW AN ges.Vergüt.Entsorg.**
STLB-Bau 2025-10 084
Abbruch der Fußbodendämmung, Dämmschicht aus Holzwolle-Platten, als Platte, lose verlegt, im Rahmen einer Teilabbruchmaßnahme, nicht schadstoffbelastet,
Abfall ist nicht gefährlich, Wichte des Abbruchstoffes DIN EN 1991-1-1 5 kN/m3,
Abbruchdicke '3,5' cm,
Ausführung innerhalb des Bauwerks,
Abbruch von Hand/mit handgeführten Kleingeräten, Ausführung staubarm TRGS 559,
aufgenommene Stoffe sammeln, auf LKW des AN laden,
die Entsorgung wird gesondert vergütet.
Menge: 90,000 m2

**3.3.300 Abdichtung Boden Bitumenbahn einlagig D 1-2mm abbrechen schadstoffbelastet v.Hand Stoffe laden LKW AN ges.Vergüt.Entsorg.**
STLB-Bau 2025-10 084
Abbruch der Abdichtung auf Boden, Bitumenbahn, einlagig, Bahnendicke über 1 bis 2 mm, verklebt, im Rahmen einer Teilabbruchmaßnahme, schadstoffbelastet, Schadstoff Benzol TRGS 524, DGUV-Regel 101-004,
Abfall ist nicht gefährlich,
Abbruch von Hand/mit handgeführten Kleingeräten, Ausführung staubarm TRGS 559, Ausführung im Freien,
aufgenommene Stoffe sammeln, auf LKW des AN laden,
die Entsorgung wird gesondert vergütet.
Menge: 90,000 m2

**3.3.310 Abbruch Sandschicht, d= 20 mm**
Abbruch Sandschicht, d= 20 mm,händisch aufnehmen, fördern und fachgerecht entsorgen.
Arbeiten im EG
Menge: 90,000 m2

**3.3.320 Sägeschnitt waagrecht Betonplatte T bis 250 mm Geräteeinsatz mgl.**
Sägeschnitt, Untergrundfläche waagrecht, in Betonbodenplatte Erdgeschoss,
Breite Schnitt '5' mm,
Tiefe Schnitt bis '100' mm,
Wichte des Abbruchstoffes DIN EN 1991-1-1 26 kN/m3, Geräteeinsatz ist möglich, max. Gesamtgewicht bis 0,2 t,
Ausführung erschütterungsarm DIN 4150, lärmarm, Lärmpegel max. 80 dB(A), staubarm, ohne Untergrundbeschädigung, ohne Wasserfreisetzung,
aufgenommene Stoffe zur Wiederverwendung sortieren, wiederverwendbare Stoffe seitlich lagern, nicht wiederverwendbare Stoffe sammeln, im Behälter des AN lagern, Behältergröße über 5 bis 7 m³,
auf LKW des AN laden,
Stoffe sind nicht gefährlich, nicht schadstoffbelastet, Zuordnung Z 0 (uneingeschränkter Einbau), Mengenermittlung nach Aufmaß.
Menge: 60,000 m

**3.3.330 Bodenpl. Stb abbrechen 25kN/m3 D 22 cm v.Hand zerkleinern laden**
Abbruch der Bodenplatte aus Beton,
Stahlbeton, in verschiedenen Teilbereichen im EG
Betonfestigkeitsklasse 'C 25/30', im Rahmen einer Teillabbruchmaßnahme, Wichte des Abbruchstoffes DIN EN 1991-1-1 25 kN/m3,
Abbruchdicke ca. '10' cm,
Abbruch von Hand/mit handgeführten Kleingeräten, Ausführung erschütterungsarm DIN 4150, lärmarm, Lärmpegel max. 80 dB(A), staubarm, ohne Untergrundbeschädigung, ohne Wasserfreisetzung, aufgenommene Stoffe zur Entsorgung sortieren, sammeln, zerkleinern, max. Kantenlänge bis 30 cm, im Behälter des AN lagern, Behältergröße über 5 bis 7 m3, auf LKW des AN laden,
Abfall ist nicht gefährlich, nicht schadstoffbelastet, Zuordnung Z 0 (uneingeschränkter Einbau), Mengenermittlung nach Aufmaß,
Menge: 3,500 m³

**3.3.340 Freistemmen Bodenablauf Guss v.Hand, bis 300 mm**
Freistemmen des Bodenablaufs aus Gusseisen,
mit Bodenablauf Durchmesser d= bis ca. 300 mm,
eingegossen in Bodenplatte aus Beton, Tiefe des Bodenablaufs ca. 300 mm
im Rahmen einer Totalabbruchmaßnahme, Erschwernis durch horizontale und vertikale Förderwege von der Abbruchstelle zur Bereitstellungsfläche/zum Ladeplatz,
vertikaler Förderweg '10' m,
horizontaler Förderweg '30' m,
Abbruch von Hand/mit handgeführten Kleingeräten, Ausführung erschütterungsarm DIN 4150, lärmarm, Lärmpegel max. 80 dB(A), staubarm, ohne Funkenfreisetzung, ohne Untergrundbeschädigung, ohne Wasserfreisetzung, aufgenommene Stoffe zur Entsorgung sortieren, sammeln, auf LKW des AN laden,
Abfall ist nicht gefährlich, nicht schadstoffbelastet,
die Entsorgung wird gesondert vergütet.
Menge: 2,000 St

**3.3.350 Kanal aufnehmen bis DN 200 Steinzeug**
Kanal aufnehmen,100 bis DN 200, aus Steinzeug, Entsorgung wird gesondert vergütet.
Menge: 15,000 m

*Hinweis: ERDARBEITEN UNTER BODENPLATTE*
Erdarbeiten unter Bodenplatte

*Hinweis: ERDARBEITEN ROHRLEITUNGEN, SCHÄCHTE*
Im Erdgeschoss, im Bereich neue WC Anlage müssen neue Rohrleitungen zur Entwässerung verlegt verlegt werden.

**3.3.360 Boden für Rohrleitungsgraben lösen, Aushubtiefe bis 0,5 m**
Boden für Rohrleitungsgraben lösen, seitlich lagern,
Baumaßnahme der Geotechnischen Kategorie
GK 1 DIN 4020,
Aushubtiefe Graben mit geböschten Wänden,
Aushubtiefe bis 0,5 m

Homogenbereich 1, grobkörniger/gemischtkörniger/feinkörniger
Boden DIN 18196,
Massenanteil Steine bis 30 % / Massenanteil Blöcke bis
20 % / Massenanteil große Blöcke bis 10 %
DIN EN ISO 14688-1, Konsistenz fest/halbfest/steif/weich
DIN EN ISO 14688-1, Lagerungsdichte
locker/mitteldicht/dicht DIN 18126,
(vormals Bodenklasse 3 – 4),
Menge: 15,000 m3

**3.3.370 Lagernden Boden fördern und laden**
Lagernden Boden aus Kellergeschoss fördern,
Förderweg horizontal bis 70 m,
vertikal ca. 3,00 m
Ausführung im Untergeschoss,
aufgenommene Stoffe sammeln, im Behälter des AN lagern, Behältergröße nach Wahl des AN, auf LKW des AN laden,
Abfall ist nicht gefährlich, nicht schadstoffbelastet, Zuordnung Z 0 (uneingeschränkter Einbau),
die Entsorgung wird gesondert vergütet.
Menge: 15,000 m³

**3.3.380 Graben hinterfüllen verdichten D 30-50cm Sohlen-B 0,3-0,4m Kies-Sand- Gemisch liefern**
STLB-Bau 2025-10 002
Gräben profilgerecht hinterfüllen einschl. Stoffe verdichten, Verdichtungsgrad mind. DPr 0,97, Schichtdicke über 30 bis 50 cm, Breite der Sohle über 0,3 bis 0,4 m, Kies-Sand-Gemisch, liefern, Körnung 0/32.
Menge: 10,000 m3

**3.3.390 Sand Bettungsschicht einbauen verdichten**
STLB-Bau 2021-10 002
Sand, rezyklierte Gesteinskörnung (RC-Baustoff) TL Gestein, Körnung 0/2, liefern, für Bettungsschichten, schichtenweise in der Reihenfolge des Schichtenverzeichnisses einbauen und verdichten, in Graben für Ver- und Entsorgungsleitungen, Schichtdicke über 15 bis 20 cm.
Menge: 1,000 m3

*Hinweis: BODENPLATTE*
Bodenpaltten sind in Einzelflächen herzustellen
als Gerätefundmente
mit Abmesssungen ca.

1,20*5,35 m
1,50*1,50 m
1,52*0,60 m
0,60*1,60 m
1,60*1,15 m
5,10*3,85 m

**3.3.400 Gründungssohle verdichten**
Gründungssohle verdichten
Verformungsmodul EV2 mind. 45 MN/m2
Menge: 30,000 m²

**3.3.410 Planum der Gründungssohle herstellen**
Planum der Gründungssohle herstellen
, zulässige Abweichung von der
Sollhöhe +/-3 cm, verdichten,
Verformungsmodul EV2 mind. 45 MN/m2
Menge: 30,000 m²

**3.3.420 Trennlage PE-Folie D 0,5mm 2lagig Sauberkeitsschicht Beton**
STLB-Bau 2021-10 013
Trennlage aus PE-Folie Dicke 0,5 mm, 2lagig, versetzt verlegen, auf Sauberkeitsschicht, Untergrund Beton, Oberfläche abgerieben.
Menge: 30,000 m2

**3.3.430 Ortbeton Sauberkeitsschicht unbewehrt C12/15 D 5cm**
Ortbeton Sauberkeitsschicht, als unbewehrter Beton, Normalbeton C 12/15 DIN EN 206, DIN 1045-2, ohne RC-Baustoffe und industriell hergestellte Gesteinskörnungen, Dicke 5 cm.
Menge: 1,500 m³

**3.3.440 Ortbeton Bodenpl. Stahlbeton C25/30 D 20-25cm**
STLB-Bau 2025-10 013
Ortbeton Bodenplatte, Untergrund geneigt, obere Betonfläche geneigt, Neigung über 3 bis 10 Grad, als Stahlbeton, Normalbeton C 25/30 DIN 1045-2, rezyklierte Gesteinskörnung möglich, RC-Beton ist mit max. zulässigem Anteil an rezyklierter Gesteinskörnung gemäß DAfStb-Richtlinie "Beton mit rezyklierter Gesteinskörnung" herzustellen, Dicke über 20 bis 25 cm.
Menge: 5,000 m3

*Hinweis: BEWEHRUNG, EINBAUTEILE*

**3.3.450 Betonstahl, Rundstahl BSt 500S**
Betonstabstahl, Rundstahl BSt 500S
Menge: 1,000 to

**3.3.460 Betonstahl, Mattenstahl BSt 500 M**
Menge: 1,000 to

*Hinweis: EINBAUTEILE*

*Hinweis: CHEMISCHE DÜBEL FÜR BAUSTAHL UND GEWINDESTANGEN, Hilti HIT RE 500 V3*
CHEMISCHE DÜBEL FÜR BAUSTAHL UND GEWINDESTANGEN, Hilti HIT RE 500 V3

gem. statischer Berechnung.

**3.3.470 Hilti HIT RE 500 V3, d= 10 mm, t= 10 cm**
Herstellung eines Bohrloches in Stahlbeton und eines chemischen Dübels mit Injektionsmörtel.

Durchmesser 10 mm, Bohrloch 14 mm
Bohrlochtiefe 10 cm
Menge: 150,000 St

#### Titel 3.4 ABFALLENTSORGUNG UG, EG, 1.OG, 2.OG

**3.4.10 Probeentnahme und Analyse nach LAGA und Deklarationsanalyse**
Probenahme und Analyse nach LAGA und Deklarationsanalyse mineralische Stoffe/ Abfälle und Versendung ins Labor zur Analyse
Benötigte Proben mineralische Stoffe:

- Mauerwerk
- Porenbetonsteine
- Estrich
- Stahlbetondecke und Stürze
- Erdaushub
- Holz
Menge: 5,000 St

**3.4.20 Erstellen einer Probeentnahme nach LAGA PN 98**
Menge: 5,000 St

**3.4.30 Analyse der mineralischen Stoffe gemäß LAGA**
Menge: 5,000 St

**3.4.40 Analyse der mineralischen Stoffe gemäß Deklarationsanalyse**
Menge: 5,000 St

**3.4.50 Abfall nicht gefährlich AVV170101 nicht schadstoffbelastet Z0 LKW AN transp. entsorgen Entsorg.-geb. AN**
Bau- und Abbruchabfälle, Beton, Ziegel, Fliesen und Keramik,
nicht gefährlich,
Abfallschlüssel nach AVV (Abfallverzeichnis-Verordnung) 170101 Beton, Stahlbeton
nicht schadstoffbelastet, Zuordnung Z 0 (uneingeschränkter Einbau), nach LAGA 1997 Bauschutt,
in Behälter auf Baustelle lagernd, mit LKW des AN transportieren, entsorgen, max. Gesamtgewicht ohne Beschränkung,
Behältergröße nach Wahl des AN zum Lager/zur Anlage nach Wahl des AN,
Anlage (Bezeichnung/Ort) '....................................................'
vom Bieter einzutragen,
die Entsorgungsgebühren werden vom AN übernommen.
Menge: 10,000 t

**3.4.60 Abfall nicht gefährlich AVV170103 nicht schadstoffbelastet Z0 LKW AN transp. entsorgen Entsorg.-geb. AN**
Bau- und Abbruchabfälle, Beton, Ziegel, Fliesen und Keramik,
nicht gefährlich,
Abfallschlüssel nach AVV (Abfallverzeichnis-Verordnung) 170103 Fliesen und Keramik,
nicht schadstoffbelastet, Zuordnung Z 0 (uneingeschränkter Einbau), nach LAGA 1997 Bauschutt,
in Behälter auf Baustelle lagernd, mit LKW des AN transportieren, entsorgen, max. Gesamtgewicht ohne Beschränkung,
Behältergröße nach Wahl des AN zum Lager/zur Anlage nach Wahl des AN,
Anlage (Bezeichnung/Ort) '....................................................'
vom Bieter einzutragen,
die Entsorgungsgebühren werden vom AN übernommen.
Menge: 2,000 t

**3.4.70 Abfall nicht gefährlich AVV170107 nicht schadstoffbelastet Z0 LKW AN transp. entsorgen Entsorg.-geb. AN**
Bau- und Abbruchabfälle, Beton, Ziegel, Fliesen und Keramik,
nicht gefährlich,
Abfallschlüssel nach AVV (Abfallverzeichnis-Verordnung) 170107 Gemische aus Beton, Ziegel, Fliesen und Keramik,
nicht schadstoffbelastet, Zuordnung Z 0 (uneingeschränkter Einbau), nach LAGA 1997 Bauschutt,
in Behälter auf Baustelle lagernd, mit LKW des AN transportieren, entsorgen, max. Gesamtgewicht ohne Beschränkung,
Behältergröße nach Wahl des AN zum Lager/zur Anlage nach Wahl des AN,
Anlage (Bezeichnung/Ort) '....................................................'
vom Bieter einzutragen,
die Entsorgungsgebühren werden vom AN übernommen.
Menge: 20,000 t

**3.4.80 Abfall nicht gefährlich AVV170504 nicht schadstoffbelastet Z0 LKW AN transp. entsorgen Vergüt.Entsorg. AN**
STLB-Bau 2023-04 087
Bau- und Abbruchabfälle, Boden, Steine und Baggergut,
nicht gefährlich, Abfallschlüssel nach AVV (Abfallverzeichnis-Verordnung) 170504 Boden/Stein,
nicht schadstoffbelastet, Zuordnung Z 0 (uneingeschränkter Einbau), nach LAGA 2004 Boden,
in Behälter auf Baustelle lagernd, mit LKW des AN transportieren, entsorgen, Behälter nach Leerung rückführen, max. Gesamtgewicht ohne Beschränkung, Behältergröße über 5 bis 7 m3, zum Lager oder zur Anlage nach Wahl des AN, Vergütung der Entsorgung übernimmt AN, Mengenermittlung nach Wiegekarte.
Menge: 126,000 t

**3.4.90 Zulage Z 1.1 transp. entsorgen Entsorg.-geb. AN**
Zulage Bau- und Abbruchabfälle, Beton, Ziegel, Fliesen und Keramik, nicht gefährlich,
Abfallschlüssel nach AVV (Abfallverzeichnis-Verordnung) 170107 Gemische aus Beton, Ziegel, Fliesen und Keramik,
schadstoffbelastet, Zuordnung Z 1.1 (uneingeschränkter Einbau), nach LAGA 1997 Bauschutt,
in Behälter auf Baustelle lagernd, mit LKW des AN transportieren, entsorgen, max. Gesamtgewicht ohne Beschränkung,
Behältergröße nach Wahl des AN zum Lager/zur Anlage nach Wahl des AN,
Anlage (Bezeichnung/Ort) '....................................................'
vom Bieter einzutragen,
die Entsorgungsgebühren werden vom AN übernommen.
Menge: 1,000 to

**3.4.100 Zulage Z 1.2 transp. entsorgen Entsorg.-geb. AN**
Zulage Bau- und Abbruchabfälle, Beton, Ziegel, Fliesen und Keramik,
nicht gefährlich,
Abfallschlüssel nach AVV (Abfallverzeichnis-Verordnung) 170107 Gemische aus Beton, Ziegel, Fliesen und Keramik,
schadstoffbelastet, Zuordnung Z 1.2 (eingeschränkter Einbau), nach LAGA 1997 Bauschutt,
in Behälter auf Baustelle lagernd, mit LKW des AN transportieren, entsorgen, max. Gesamtgewicht ohne Beschränkung,
Behältergröße nach Wahl des AN zum Lager/zur Anlage nach Wahl des AN,
Anlage (Bezeichnung/Ort) '....................................................'
vom Bieter einzutragen,
die Entsorgungsgebühren werden vom AN übernommen.
Menge: 1,000 to

**3.4.110 Zulage Z 2 transp. entsorgen Entsorg.-geb. AN**
Zulage Bau- und Abbruchabfälle, Beton, Ziegel, Fliesen und Keramik,
nicht gefährlich,
Abfallschlüssel nach AVV (Abfallverzeichnis-Verordnung) 170107 Gemische aus Beton, Ziegel, Fliesen und Keramik,
schadstoffbelastet, Zuordnung Z 2 (eingeschränkter Einbau), nach LAGA 1997 Bauschutt,
in Behälter auf Baustelle lagernd, mit LKW des AN transportieren, entsorgen, max. Gesamtgewicht ohne Beschränkung,
Behältergröße nach Wahl des AN zum Lager/zur Anlage nach Wahl des AN,
Anlage (Bezeichnung/Ort) '....................................................'
vom Bieter einzutragen,
die Entsorgungsgebühren werden vom AN übernommen.
Menge: 1,000 to

**3.4.120 Zulage >Z 2 transp. entsorgen Entsorg.-geb. AN**
Zulage Bau- und Abbruchabfälle, Beton, Ziegel, Fliesen und Keramik,
nicht gefährlich,
Abfallschlüssel nach AVV (Abfallverzeichnis-Verordnung) 170107 Gemische aus Beton, Ziegel, Fliesen und Keramik,
schadstoffbelastet, Zuordnung Z 2, nach LAGA 1997 Bauschutt,
in Behälter auf Baustelle lagernd, mit LKW des AN transportieren, entsorgen, max. Gesamtgewicht ohne Beschränkung,
Behältergröße nach Wahl des AN zum Lager/zur Anlage nach Wahl des AN,
Anlage (Bezeichnung/Ort) '....................................................'
vom Bieter einzutragen,
die Entsorgungsgebühren werden vom AN übernommen.
Menge: 1,000 to

**3.4.130 Abfall nicht gefährlich AVV170202 nicht schadstoffbelastet LKW AN transp. entsorgen Entsorg.-geb. AN**
Bau- und Abbruchabfälle, Holz, Glas und Kunststoff,
nicht gefährlich,
Abfallschlüssel nach AVV (Abfallverzeichnis-Verordnung) 170202 Bau-/Abbruchabfall, Glas,
nicht schadstoffbelastet,
in Behälter auf Baustelle lagernd, mit LKW des AN transportieren, entsorgen, max. Gesamtgewicht ohne Beschränkung,
Behältergröße nach Wahl des AN zum Lager/zur Anlage nach Wahl des AN,
Anlage (Bezeichnung/Ort) '....................................................'
vom Bieter einzutragen,
die Entsorgungsgebühren werden vom AN übernommen.
Menge: 3,000 t

**3.4.140 Stoffe nicht gefährlich AVV170203 nicht schadstoffbelastet LKW AN transp. entsorgen Entsorg.-geb. AN**
Bau- und Abbruchabfälle, Holz, Glas und Kunststoff,
nicht gefährlich,
Abfallschlüssel nach AVV (Abfallverzeichnis-Verordnung) 170203 Bau-/Abbruchabfall, Kunststoff,
nicht schadstoffbelastet,
in Behälter auf Baustelle lagernd, mit LKW des AN transportieren, entsorgen, max. Gesamtgewicht ohne Beschränkung,
Behältergröße nach Wahl des AN zum Lager/zur Anlage nach Wahl des AN,
Anlage (Bezeichnung/Ort) '....................................................'
vom Bieter einzutragen,
die Entsorgungsgebühren werden vom AN übernommen.
Menge: 2,500 t

**3.4.150 Abfall nicht gefährlich AVV170407 nicht schadstoffbelastet LKW AN transp. entsorgen Entsorg.-geb. AN**
Bau- und Abbruchabfälle, Metalle, (Fenstergitter, Stahltreppe, Geländer, etc. nicht gefährlich,
Abfallschlüssel nach AVV (Abfallverzeichnis-Verordnung) 170407 Metall, gemischt, nicht schadstoffbelastet,
in Behälter auf Baustelle lagernd, mit LKW des AN transportieren, entsorgen, max. Gesamtgewicht ohne Beschränkung, Behältergröße nach Wahl des AN zum Lager/zur Anlage nach Wahl des AN,
Anlage (Bezeichnung/Ort) '....................................................'
vom Bieter einzutragen,
die Entsorgungsgebühren werden vom AN übernommen.
Menge: 3,500 t

**3.4.160 Abfall nicht gefährlich AVV170802 nicht schadstoffbelastet LKW AN transp. entsorgen Entsorg.-geb. AN**
Bau- und Abbruchabfälle auf Gipsbasis,
nicht gefährlich,
Abfallschlüssel nach AVV (Abfallverzeichnis-Verordnung) 170802 Baustoff auf Gipsbasis,
nicht schadstoffbelastet,
in Behälter auf Baustelle lagernd, mit LKW des AN transportieren, entsorgen, max. Gesamtgewicht ohne Beschränkung,
Behältergröße nach Wahl des AN zum Lager/zur Anlage nach Wahl des AN,
Anlage (Bezeichnung/Ort) '....................................................'
vom Bieter einzutragen,
die Entsorgungsgebühren werden vom AN übernommen.
Menge: 1,500 t

**3.4.170 Abfall nicht gefährlich AVV170904 nicht schadstoffbelastet LKW AN transp. entsorgen Entsorg.-geb. AN**
Sonstige Bau- und Abbruchabfälle,
nicht gefährlich,
Abfallschlüssel nach AVV (Abfallverzeichnis-Verordnung) 170904 gemischte Bau- und Abbruchabfälle,
nicht schadstoffbelastet,
in Behälter auf Baustelle lagernd, mit LKW des AN transportieren, entsorgen, max. Gesamtgewicht ohne Beschränkung,
Behältergröße nach Wahl des AN zum Lager/zur Anlage nach Wahl des AN,
Anlage (Bezeichnung/Ort) '....................................................'
vom Bieter einzutragen,
die Entsorgungsgebühren werden vom AN übernommen.
Menge: 3,000 to

**3.4.180 Abfall nicht gefährlich AVV170201 nicht schadstoffbelastet LKW transp. entsorgen Entsorg.-geb. AN**
Bau- und Abbruchabfälle, Holz, Glas und Kunststoff,
nicht gefährlich,
Abfallschlüssel nach AVV (Abfallverzeichnis-Verordnung) 170201 Bau-/Abbruchabfall Holz,
nicht schadstoffbelastet, Altholzkategorie A III,
in Behälter auf Baustelle lagernd, mit LKW des AN transportieren, entsorgen, max. Gesamtgewicht ohne Beschränkung,
Behältergröße nach Wahl des AN zum Lager/zur Anlage nach Wahl des AN,
Anlage (Bezeichnung/Ort) '....................................................'
vom Bieter einzutragen,
die Entsorgungsgebühren werden vom AN übernommen.
Menge: 2,000 to

**3.4.190 Abfall nicht gefährlich AVV170302 schadstoffbelastet LKW AN transp. entsorgen Entsorg.-geb. AN**
Bau- und Abbruchabfälle, Bitumengemische, Kohlenteer und teerhaltige Produkte,
nicht gefährlich,
Abfallschlüssel nach AVV (Abfallverzeichnis-Verordnung) 170302 Bitumengemische,
schadstoffbelastet,
Schadstoff PAK TRGS 524, DGUV-Regel 101-004,
in Behälter auf Baustelle lagernd, mit LKW des AN transportieren, entsorgen, max. Gesamtgewicht ohne Beschränkung,
Behältergröße nach Wahl des AN zum Lager/zur Anlage nach Wahl des AN,

Anlage (Bezeichnung/Ort) '....................................................'
vom Bieter einzutragen

die Entsorgungsgebühren werden vom AN übernommen.
Menge: 1,500 to

#### Titel 3.5 MAUER- UND BETONARBEITEN EG, 1.OG, 2.OG

*Hinweis: DURCHBRÜCHE/ ÖFFNUNGEN/ SCHLITZE SCHLIESSEN*
Nachfolgend beschriebene Positionen

"DURCHBRÜCHE/ ÖFFNUNGEN SCHLIESSEN"

beziehen sich auf die Arbeiten in den Geschossen EG
bis 2. OG

Die bestehenden Durchbrüche/ Löcher sind Teil der Hauptleistung.
Eventuelles Entfernen von losem Mauerwerk wird separat vergütet.

**3.5.10 Durchbruch/Öffnung schließen in Wand, d= 15-30 cm, 0,1-0,2 m²**
Durchbruch/Öffnung schließen in Wand mit Rohrdurchführung,
mit Kalksandsteinen DIN EN 771-2 in Verbindung mit DIN V 20000-402 od. DIN V 106, (Format nach Wahl des Bieters)
Mauermörtel MG II DIN V 18580 oder DIN V 20000-412 in Verbindung mit DIN EN 998-2,

Wanddicke d= über 15-30 cm,
Öffnung: 0,1 - 0,2 m²
Menge: 50,000 St

**3.5.20 Durchbruch/Öffnung schließen in Wand, d= 15-30 cm, 0,2-0,4 m²**
Durchbruch/Öffnung schließen in Wand mit Rohrdurchführung,
mit Kalksandsteinen DIN EN 771-2 in Verbindung mit DIN V 20000-402 od. DIN V 106, (Format nach Wahl des Bieters)
Mauermörtel MG II DIN V 18580 oder DIN V 20000-412 in Verbindung mit DIN EN 998-2,

Wanddicke d= über 15-30 cm,
Öffnung: 0,2 - 0,4 m²
Menge: 40,000 St

**3.5.30 Durchbruch/Öffnung schließen in Wand, d= 15-30 cm, 0,4-0,7 m²**
Durchbruch/Öffnung schließen in Wand mit Rohrdurchführung,
mit Kalksandsteinen DIN EN 771-2 in Verbindung mit DIN V 20000-402 od. DIN V 106, (Format nach Wahl des Bieters)
Mauermörtel MG II DIN V 18580 oder DIN V 20000-412 in Verbindung mit DIN EN 998-2,

Wanddicke d= über 15-30 cm,
Öffnung: 0,4 - 0,7 m²
Menge: 10,000 St

**3.5.40 Durchbruch/Öffnung schließen in Decke, d= 25-30 cm, 0,2-0,4 m²**
Durchbruch/Öffnung schließen in Ziegeldecke mit Rohrdurchführung, mit Beton C20/25 DIN EN 206, DIN 1045-2, einschl. Schalung, inkl. erforderlicher Unterstützung.
Ausführung in Deckenfläche

Deckendicke d= ca. 25 - 30 cm,
Öffnung: ca. 0,3 x 0,3 m
Menge: 20,000 St

**3.5.50 Schlitze ehem. Medienleitungen mit Mörtel verschließen**
Schlitze ehem. Medienleitungen inkl. Löcher für Dosen, senkrecht und waagrecht in Wand aus Mauerwerk, mit Mörtel verschließen für späteren Putzauftrag
Mauermörtel MG IIa DIN V 18580 oder DIN V 20000-412 in Verbindung mit DIN EN 998-2,
einschl. Traggerüst Bemessungsklasse A
Tiefe Schlitze bis 50 mm, Breite 3-10 cm
Menge: 120,000 m

*Hinweis: STAHLTRÄGER*
aus Profilstahl S 235JR+AR

**3.5.60 Doppel-T-Träger HEB 120 L 1,5 bis 3,5 m inkl. Unterstopfen**
Träger aus Formstahl DIN 1025-2,
Doppel-T-Träger HEB 120, Profilhöhe 100 mm,
Einzellänge bis ca. 3,50 m, als Sturz und Stütze
in vorhandene Aussparungen auf vorhandene Betonpolster beidseitig einbauen und mit Beton bzw. Mörtel unterstopfen bzw. auf Fundamente und STB-Unterzüge mit Kopf- und Fussplatten befestigen.
Höhe der Einbaustelle bis 3,50 m
einschl. Traggerüst Bemessungsklasse A,
Ausführung im Erdgeschoss.
Menge: 950,000 kg

**3.5.70 Doppel-T-Träger HEA 140 L bis 3,0 m inkl. Unterstopfen**
Träger aus Formstahl DIN 1025-2,
Doppel-T-Träger HEA 140, Profilhöhe 140 mm,
Einzellänge ca. 3,00 m,
in vorhandene Aussparungen auf vorhandene Betonpolster beidseitig einbauen und mit Beton bzw. Mörtel unterstopfen.
Höhe der Einbaustelle bis 3,5 m
einschl. Traggerüst Bemessungsklasse A,
Ausführung im Erdgeschoss.
Menge: 200,000 kg

**3.5.80 Doppel-T-Träger HEB 160 L 2,5 bis 5,6 m inkl. Unterstopfen**
Träger aus Formstahl DIN 1025-2,
Doppel-T-Träger HEB 160, Profilhöhe 160 mm,
Einzellänge ca. 5,60 m,
in vorhandene Aussparungen auf vorhandene Betonpolster beidseitig einbauen und mit Beton bzw. Mörtel unterstopfen.
Höhe der Einbaustelle bis 3,5 m
einschl. Traggerüst Bemessungsklasse A,
Ausführung im Erdgeschoss.
Menge: 180,000 kg

**3.5.90 Doppel-T-Träger HEB 180 L 2,5 bis 5,6 m inkl. Unterstopfen**
Träger aus Formstahl DIN 1025-2,
Doppel-T-Träger HEB 180, Profilhöhe 160 mm,

in vorhandene Aussparungen auf vorhandene Betonpolster beidseitig einbauen und mit Beton bzw. Mörtel unterstopfen.
Höhe der Einbaustelle bis 3,5 m
einschl. Traggerüst Bemessungsklasse A,
Ausführung im Erdgeschoss.
Menge: 110,000 kg

*Hinweis: FERTIGTEILSTÜRZE*

**3.5.100 Betonfertigteilsturz in nicht tragender Innenwand H 17,5 B 11,0 cm**
Öffnung überdecken mit Betonfertigteilsturz nach bauaufsichtlicher Zulassung/Typenstatik, tragend gemäß Statik, Einbau in Innenwand, Sturzhöhe 17,5 cm, Sturzbreite 15,0 cm, Wanddicke ca. 16 cm,
größte Rohbaubreite der Öffnung 1300 mm.
Ausführung im Erdgeschoss.
Menge: 40,000 m

*Hinweis: MAURERARBEITEN INNEN*

**3.5.110 Verschließen von Türöffnungen mit HLZ-Steinen**
Verschließen von Türöffnungen mit HLZ-Mauerwerk
D=24 cm
Menge: 10,000 m²

**3.5.120 Aufmauern von Bestandswänden im EG aus Ziegelmauerwerk**
Aufmauern von Bestandswänden im Erdgeschoss mit
HLZ-Steinen. Wanddicke: D=24cm
Arbeitshöhe: bis 3,95 Meter, inkl. Arbeitsgerüst
Menge: 2,000 m³

*Hinweis: BETONARBEITEN*

**3.5.130 Betonpolster 30/30/15 herstellen**
Betonpolster zur Auflage der Abfangträger HEA 220 in Mauerwerksnischen / Durchbrüchen der tragenden Innenwände und Außenwänden herstellen.
Abmessung: B=30cm, L=30cm, H=15cm
Höhe der Einbaustelle bis 3,75 m
einschl. Arbeitsgerüst und Beischalung
Menge: 4,000 St

**3.5.140 Betonpolster 45/25/30 herstellen**
Betonpolster zur Auflage der Abfangträger HEA 220 in Mauerwerksnischen / Durchbrüchen der tragenden Innenwände und Außenwänden herstellen.
Abmessung: B=20cm, L=35cm, H=10cm
Höhe der Einbaustelle bis 3,75 m
einschl. Arbeitsgerüst und Beischalung
Menge: 4,000 St

**3.5.150 Betonpolster 50/25/30 herstellen**
Betonpolster zur Auflage der Abfangträger HEA 220 in Mauerwerksnischen / Durchbrüchen der tragenden Innenwände und Außenwänden herstellen.
Abmessung: B=50cm, L=25cm, H=30cm
Höhe der Einbaustelle bis 3,75 m
einschl. Arbeitsgerüst und Beischalung
Menge: 1,000 St

**3.5.160 Bodenkanäle verschließen**
Vorhandene Bodenkanäle im EG,
mit geeignetem Sand auffüllen.

Abmessung der Kanäle: B=30 cm, T=50 cm, L=35 Meter

Auffüllung nur von Hand möglich, nit Kleingerät, wie Schubkarre o.ä
Menge: 6,000 m³

**3.5.170 Technikdurchbruch Ziegeldecke schließen**
Technikdurchbruch für neuen Kaminzug Ziegeldecke schließen,
mit Öffnung ca. Länge/ Breite/ Höhe 1,17x 0,70x 1,00 m

Umlaufend vertikal einschalen und d= ca. 20-25 cm und auf eine Höhe von 1,00 m ausbetonieren, waagrecht ca 30 cm auf das Gewölbe betonieren.
Leistung, inkl. Schalung und Beischalung, Stahlbeton und Bewehrung
Menge: 1,000 St

#### Titel 3.6 STAHLTRÄGER- UND STÜTZEN ZUR DECKENERTÜCHTIGUNG EG

**3.6.10 Stahlstütze HQ150*6,3, h= 4,14 m**
Stahlstütze HQ150*6,3, h=ca. 4,14 m
Menge: 236,000 kg

**3.6.20 Kopf-/ Fußplatte 250x 250x 20 mm**
4 Stck. Kopfplatten 250x 250x 20 mm,
an vorbeschrieben Stütze geschweißt,
mit 2 x Loch pro Kopfplatte
zur Aufnahme von M 12 Schrauben
Menge: 40,000 kg

**3.6.30 Kopfplatten Unterfüttern mit Passblechen**
Liefern und kraftschlüssiges einbauen von Passblechen
an 2 Stck. Kopfplatten zwischen Betonunterzug und Kopf,- Fussplatte. Einbauort. EG
Menge: 4,000 Stck

**3.6.40 Bolzen Mutter Scheibe Stahl Niro M12 L bis 200mm**
Ankerbolzen mit Mutter und Scheibe, aus nichtrostendem Stahl, M 12, einschl. Bohrungen
und Dübel
Menge: 32,000 St

**3.6.50 Bauteile unterstopfen Beton C20/25 Grundfläche 0,3-1m2 D bis 5cm Schalung**
Unterstopfen von Bauteilen mit Beton, unbewehrter Beton als Normalbeton C 20/25 DIN EN 206, DIN 1045-2, Grundfläche bis  0,3  m2, mittlere Dicke bis 10 cm, einschl. Schalung.
Menge: 10,000 St

**3.6.60 Verguss Stahlkonstruktion kraftschlüssig**
Verguss Stahlkonstruktion kraftschlüssig mit geeignetem Mörtel, Breite bis ca. 400 mm Länge ca. 5,20 m, Mittlere Dicke ca. 30 mm
Menge: 10,000 m

*Hinweis: ABFANGTRÄGER*
Die Abfangträger zur Deckenverstärkung werden seitlich an den Stahlbetonunterzügen mit Kopfplatten angeschraubt. In den Außen- und Tragwänden auf Betonpolster aufgelegt.
Betonpolster in gesonderter Position.

**3.6.70 Doppel-T-Träger HEA 120, in verschiedenen Einzellängen**
Träger aus Formstahl DIN 1025-2, Doppel-T-Träger HEA 120, Profilhöhe 120 mm, Profilbreite 120 mm,
in verschiedenen Längen von ca. 1,40 m bis ca. 1,60 m, liefern und waagerecht zwischen den Betonunterzügen und Tragwänden einbauen.

Einbauhöhe: UK-Träger = ca. 2,15 m

Flansche / Kopfplatten sowie Befestigungsschrauben in gesonderter Position.
Kraftschlüssiges unterstopfen in gesonderter Position.
Menge: 450,000 kg

**3.6.80 Doppel-T-Träger HEA 140, in verschiedenen Einzellängen**
Träger aus Formstahl DIN 1025-2, Doppel-T-Träger HEA 140, Profilhöhe 140 mm, Profilbreite 140 mm,
in verschiedenen Längen von ca. 1,40 m bis ca. 1,60 m, liefern und waagerecht zwischen den Betonunterzügen und Tragwänden einbauen.

Einbauhöhe: UK-Träger = ca. 2,15 m

Flansche / Kopfplatten sowie Befestigungsschrauben in gesonderter Position.
Kraftschlüssiges unterstopfen in gesonderter Position.
Menge: 400,000 kg

**3.6.90 Doppel-T-Träger IPE 200 in verschiedenen Einzellängen**
Formstahl DIN 1025-2, Doppel-T-Träger IPE 200, Profilhöhe 200 mm, Profilbreite 100 mm, in verschiedenen Längen von ca.1,30 m bis ca. 2,20 m, liefern und waagerecht zwischen den Betonunterzügen und Tragwänden einbauen.

Einbauhöhe: UK-Träger = ca. 4,10 m

Flansche / Kopfplatten sowie Befestigungsschrauben in gesonderter Position.
Kraftschlüssiges unterstopfen in gesonderter Position.
Menge: 220,000 kg

**3.6.100 Steifen**
Steifen t= 10 mm, in IPE 200 Träger eingeschweisst
Menge: 4,000 St

**3.6.110 Seitliche Kopfplatte 250x200x15 mm**
16Stck.Kopfplatten 250x200x15 mm,
zum Anschluss an Stahlbetonunterzug
mit 2 x Loch pro Kopfplatte
zur Aufnahme von M 20 Schrauben
Menge: 100,000 kg

**3.6.120 Seitliche Kopfplatte 200x200x15 mm**
34 Stck.Kopfplatten 200x200x15 mm,
zum Anschluss an Träger längs
mit 2 x Loch pro Kopfplatte
zur Aufnahme von M 16 Schrauben
Menge: 165,000 kg

**3.6.130 Bolzen Mutter Scheibe Stahl Niro M16 L bis 200mm**
Ankerbolzen mit Mutter und Scheibe, aus nichtrostendem Stahl, M 16, einschl. Bohrungen.
Menge: 20,000 St

**3.6.140 Kleineisenteile**
Kleineisenteile, die nicht erfasst sind.
Menge: 200,000 kg

#### Titel 3.7 NEUER KAMIN

*Hinweis: Schiedel Absolut*
Schiedel ABSOLUT-PARAT Energiespar-Schornstein Geschosshohe Elemente
Energiespar-Schornsteinsystem als geschosshohe Fertigelemente,
für KfW-Effizienzhäuser und für Passivhäuser.

Zweischaliges feuchteunempfindliches Schornsteinsystem mit integrierter Wärmedämmung und W3G-Profilrohren als geschosshohe Fertigelemente. Bestehend aus planparallel geformten Compound-Mantelsteinen mit integrierter Wärmedämmung aus Schaumbeton, keramischen, isostatisch gepressten Profilrohren mit angeformter Muffen-Steckverbindung und einem Feuchtedurchgang < 2,0 g/hm², gemäß Zulassungs-Nr. DIBt Berlin
Z-7.4-3531.
Geeignet für alle Brennstoffe, für Brennwertfeuerstätten (Unterdruckbetrieb) im raumluftabhängigen und raumluftunabhängigen Betrieb (Ø 12 u. 14 cm), sowie für Festbrennstoff-Feuerstätten (Abgastemperatur < 400°C), optional mit Thermo-Luftzug zur Verbrennungsluftversorgung, bzw. als Installations-schacht.

Alle ausgeschriebenen Teile liefern und nach Versetzanleitung des Herstellers einbauen und unter Beachtung der gültigen Bauvorschriften / DIN-Normen und der technischen Unterlagen des Herstellers versetzen.

**3.7.10 Schornsteinsystem**
Schiedel ABSOLUT-PARAT
(Gesamthöhe)

Typ:  ASP...2020.....................
Lichte Ø ...20.. und Ø ..20.. cm
Außenmaß ...38.. x ..71......... cm

1 Anlage, bestehend aus:

1 PARAT-Set für Fußteil und Mündung, bestehend aus:
•  Fußteil (mit Blower-Door dichter Putztür, Putztüranschluss mit Revisions-verschluss, Kondensattür, Kondensatschale mit Ablauf, Siphon u. HT-Rohr- adapter DN 40 je Zug,  Versetzmittel, 1 Abströmkonus je Zug

4 ( 2x2 )Rauchrohranschlüsse 90°, monolithisch gefertigt, mit Blower-Door dichter Frontplatte, inkl. Putzring und Putzträger - für den kleineren Durchmesser

1 Abdeckplatte (Zuluft-Kopfplatte bei TL) nach Wahl, aus
korrosionsbeständigem Edelstahl, inkl. Befestigungs-Set, für:

.......... Überstand 8,5 cm (Verputz oder Verblechung)
.......... Überstand 11,5 cm (Verschieferung)
.......... Überstand 15 cm (für verstärkte Unterkonstruktion -  ...........EZ/TL bis Ø 20)
.......... Überstand 19 cm (Ummauerung 11,5 cm)
Menge: 24,330 m

**3.7.20 Örtlicher Anschluss des Kondensatablaufs**
Örtlicher Anschluss des Kondensatablaufs (HT-Rohr, DN 40)
vom Fertigfuß an die Hausentwässerung, nach Arbeitsblatt ATV-A251.
Menge: 2,000 St

**3.7.30 Obere Putztür**
Obere Putztür komplett, Blower-Door dicht, als Zuschlag, je Zug
Menge: 2,000 St

**3.7.40 Biegesteife Ausführung**
Biegesteife Ausführung als Zuschlag, werkseitige korrosionsgeschützte Zweigelenk-Schraubverbindung der Elemente
Menge: 24,330 m

**3.7.50 Schornsteinhalter**
Schornsteinhalter, als oberste statische Abstützung, verstärkt
Menge: 1,000 St

**3.7.60 Bewehhrungsset**
Bewehhrungsset für über Dach
Menge: 1,000 St

#### Titel 3.8 STUNDENLOHNARBEITEN

*Hinweis: Stundenlohnarbeiten*
Mit der Ausführung der im Leistungsverzeichnis vorgesehenen Stundenlohnarbeiten ist erst nach schriftlicher Anordnung des AG zu beginnen.
Der Umfang der im Einzelfall zu erbringenden Leistungen wird bei der Anordnung festgelegt. (Vorgehensweise gemäß Festlegung im Punkt Stundenlohnarbeiten in den Zusätzliche Vertragsbedingungen).
Der Verrechnungssatz für die jeweilige Arbeitskraft umfasst sämtliche Aufwendungen wie Lohn- und Gehaltskosten, Lohn-
und Gehaltsnebenkosten, Zuschläge, lohngebundene und
lohnabhängige Kosten, sonstige Sozialkosten, Gemein- kosten, Wagnis und Gewinn sowie den Kleingeräteeinsatz.

Für vom AG angeordnete Stundenlohnarbeiten werden die vereinbarten Stundenverrechnungssätze zuzüglich Umsatz- steuer nach den tatsächlich geleisteten Arbeitszeiten bezahlt.

Wegezeiten werden nicht gesondert vergütet.
Verlangt der AG die Ausführung von Leistungen außerhalb der regel- mäßigen werktäglichen Arbeitszeit (Mehr-, Sonntags-, Feiertags- und Nachtarbeit), wird neben den vereinbarten Preisen eine Vergütung für die nachgewiesenen zuschlagspflichtigen Stunden gewährt.
Als Vergütung wird für jede geleistete Stunde der Betrag gezahlt, der sich aus der ent- sprechenden tariflichen Vereinbarung für Mehr-, Sonntags-, Feiertags- und Nacht- arbeit zuzüglich der dafür tatsächlichen aufgewendeten Zuschläge errechnet.

**3.8.10 Baufacharbeiter/-in Stundenlohnarbeiten sämtliche Kosten/Zuschläge**
Stundenlohnarbeiten durch Baufacharbeiter/-in mit Sachkunde-/Eignungsnachweis nach TRGS
auf Anordnung des AG ausführen,
der Verrechnungssatz für die jeweilige Arbeitskraft umfasst sämtliche Aufwendungen wie Lohn- und Gehaltskosten, Lohn- und Gehaltsnebenkosten, Zuschläge, lohngebundene und lohnabhängige Kosten, sonstige Sozialkosten, Gemeinkosten, Wagnis und Gewinn.
Menge: 150,000 h

**3.8.20 Bauhelfer/-in Stundenlohnarbeiten sämtliche Kosten/Zuschläge**
Stundenlohnarbeiten durch Bauhelfer/-in
auf Anordnung des AG ausführen,
der Verrechnungssatz für die jeweilige Arbeitskraft umfasst sämtliche Aufwendungen wie Lohn- und Gehaltskosten, Lohn- und Gehaltsnebenkosten, Zuschläge, lohngebundene und lohnabhängige Kosten, sonstige Sozialkosten, Gemeinkosten, Wagnis und Gewinn.
Menge: 100,000 h
